# Kanal- und Schachtsanierung KSP11 Pirmasens
Angebotsaufforderung (GAEB 90, DA83)
DV-Nummer: PS0126
Eröffnung: 16.09.26
Währung: EUR
Auftraggeber: Abwasserbeseitigungsbetrieb, der Stadt Pirmasens, Schützenst

## Kanalsanierung in geschlossener Bauweise
Datum: 11.08.26

### Gewerk 01 Kanalsanierung in geschlossener Bauweise

#### Titel 01.01 Bürgerinformation / Baustelleneinrichtung / Verkehrssicherung

**01.01.5 Bürgerinformation Buchsweilerstraße**
Erstellen, Drucken und Verteilen von
Bürgerinformationen in Form von Handzetteln für die von
der Baumaßnahme betroffenen Anlieger und Bürger eines
Sanierungsabschnittes.

Die Bürgerinformation hat mindestens folgende Angaben
zu enthalten:

Art und Umfang der Baumaßnahme,
Beginn und voraussichtliche Dauer der Arbeiten,
verfahrensbedingte Einschränkungen (z. B. Lärm-,
Geruchs- oder Verkehrsbeeinträchtigungen),
erforderliche Verhaltenshinweise für die Anlieger (z.
B. Wasserverbrauch und Nutzung der
Entwässerungseinrichtungen),
Ansprechpartner des Auftragnehmers einschließlich
Telefonnummer.

Je Sanierungsabschnitt ist eine allgemeine
Bürgerinformation spätestens eine Woche vor Baubeginn
in sämtliche Briefkästen der betroffenen Gebäude sowie
zusätzlich im Umkreis von ca. 50 m um den jeweiligen
Sanierungsbereich einzuwerfen.

Für den Schlauchlinereinbau sind zusätzlich
Bürgerinformationen spätestens eine Woche sowie einen
Werktag vor dem Einbautermin in die Briefkästen der
unmittelbar betroffenen Anlieger einzuwerfen.

Der Entwurf der Bürgerinformation ist der örtlichen
Bauüberwachung vor der Verteilung zur Freigabe
vorzulegen.

In den Einheitspreis sind sämtliche Nebenleistungen
einzurechnen. Hierzu gehören insbesondere das Erstellen
der Bürgerinformationen, die Abstimmung mit dem
Auftraggeber, Druck, Vervielfältigung, Transport sowie
sämtliche für den jeweiligen Sanierungsabschnitt
erforderlichen Briefeinwürfe. Mit der Vergütung einer
Position sind alle im Leistungsumfang beschriebenen
Verteilungen und Briefeinwürfe abgegolten.

Die Maßnahme umfasst voraussichtlich ca. 15 Gebäude,
verteilt auf 6 Sanierungsabschnitte.

Abrechnungseinheit: Stück (St)

Abgerechnet wird je Sanierungsabschnitt.
Menge: 6,000 St

**01.01.10 Bürgerinformation Friedhofstraße**
Erstellen, Drucken und Verteilen von
Bürgerinformationen in Form von Handzetteln für die von
der Baumaßnahme betroffenen Anlieger und Bürger eines
Sanierungsabschnittes.

Die Bürgerinformation hat mindestens folgende Angaben
zu enthalten:

Art und Umfang der Baumaßnahme,
Beginn und voraussichtliche Dauer der Arbeiten,
verfahrensbedingte Einschränkungen (z. B. Lärm-,
Geruchs- oder Verkehrsbeeinträchtigungen),
erforderliche Verhaltenshinweise für die Anlieger (z.
B. Wasserverbrauch und Nutzung der
Entwässerungseinrichtungen),
Ansprechpartner des Auftragnehmers einschließlich
Telefonnummer.

Je Sanierungsabschnitt ist eine allgemeine
Bürgerinformation spätestens eine Woche vor Baubeginn
in sämtliche Briefkästen der betroffenen Gebäude sowie
zusätzlich im Umkreis von ca. 50 m um den jeweiligen
Sanierungsbereich einzuwerfen.

Für den Schlauchlinereinbau sind zusätzlich
Bürgerinformationen spätestens eine Woche sowie einen
Werktag vor dem jeweiligen Einbautermin in die
Briefkästen der unmittelbar betroffenen Anlieger
einzuwerfen.

Der Entwurf der Bürgerinformation ist der örtlichen
Bauüberwachung vor der Verteilung zur Freigabe
vorzulegen.

In den Einheitspreis sind sämtliche Nebenleistungen
einzurechnen. Hierzu gehören insbesondere das Erstellen
der Bürgerinformationen, die Abstimmung mit dem
Auftraggeber, Druck, Vervielfältigung, Transport sowie
sämtliche für den jeweiligen Sanierungsabschnitt
erforderlichen Briefeinwürfe. Mit der Vergütung einer
Position sind alle im Leistungsumfang beschriebenen
Verteilungen und Briefeinwürfe abgegolten.

Die Maßnahme umfasst voraussichtlich ca. 15 Gebäude,
verteilt auf 2 Sanierungsabschnitte.

Abrechnungseinheit: Stück (St)

Abgerechnet wird je Sanierungsabschnitt.
Menge: 2,000 St

**01.01.15 Bürgerinformation Luisenstraße**
Erstellen, Drucken und Verteilen von
Bürgerinformationen in Form von Handzetteln für die von
der Baumaßnahme betroffenen Anlieger und Bürger eines
Sanierungsabschnittes.

Die Bürgerinformation hat mindestens folgende Angaben
zu enthalten:

Art und Umfang der Baumaßnahme,
Beginn und voraussichtliche Dauer der Arbeiten,
verfahrensbedingte Einschränkungen (z. B. Lärm-,
Geruchs- oder Verkehrsbeeinträchtigungen),
erforderliche Verhaltenshinweise für die Anlieger (z.
B. Wasserverbrauch und Nutzung der
Entwässerungseinrichtungen),
Ansprechpartner des Auftragnehmers einschließlich
Telefonnummer.

Je Sanierungsabschnitt ist eine allgemeine
Bürgerinformation spätestens eine Woche vor Baubeginn
in sämtliche Briefkästen der betroffenen Gebäude sowie
zusätzlich im Umkreis von ca. 50 m um den jeweiligen
Sanierungsbereich einzuwerfen.

Für den Schlauchlinereinbau sind zusätzlich
Bürgerinformationen spätestens eine Woche sowie einen
Werktag vor dem jeweiligen Einbautermin in die
Briefkästen der unmittelbar betroffenen Anlieger
einzuwerfen.

Der Entwurf der Bürgerinformation ist der örtlichen
Bauüberwachung vor der Verteilung zur Freigabe
vorzulegen.

In den Einheitspreis sind sämtliche Nebenleistungen
einzurechnen. Hierzu gehören insbesondere das Erstellen
der Bürgerinformationen, die Abstimmung mit dem
Auftraggeber, Druck, Vervielfältigung, Transport sowie
sämtliche für den jeweiligen Sanierungsabschnitt
erforderlichen Briefeinwürfe. Mit der Vergütung einer
Position sind alle im Leistungsumfang beschriebenen
Verteilungen und Briefeinwürfe abgegolten.

Die Maßnahme umfasst voraussichtlich ca. 7 Gebäude,
verteilt auf 3 Sanierungsabschnitte.

Abrechnungseinheit: Stück (St)

Abgerechnet wird je Sanierungsabschnitt.
Menge: 3,000 St

**01.01.20 Bürgerinformation Tuchbleichstraße**
Erstellen, Drucken und Verteilen von
Bürgerinformationen in Form von Handzetteln für die von
der Baumaßnahme betroffenen Anlieger und Bürger eines
Sanierungsabschnittes.

Die Bürgerinformation hat mindestens folgende Angaben
zu enthalten:

Art und Umfang der Baumaßnahme,
Beginn und voraussichtliche Dauer der Arbeiten,
verfahrensbedingte Einschränkungen (z. B. Lärm-,
Geruchs- oder Verkehrsbeeinträchtigungen),
erforderliche Verhaltenshinweise für die Anlieger (z.
B. Wasserverbrauch und Nutzung der
Entwässerungseinrichtungen),
Ansprechpartner des Auftragnehmers einschließlich
Telefonnummer.

Je Sanierungsabschnitt ist eine allgemeine
Bürgerinformation spätestens eine Woche vor Baubeginn
in sämtliche Briefkästen der betroffenen Gebäude sowie
zusätzlich im Umkreis von ca. 50 m um den jeweiligen
Sanierungsbereich einzuwerfen.

Für den Schlauchlinereinbau sind zusätzlich
Bürgerinformationen spätestens eine Woche sowie einen
Werktag vor dem jeweiligen Einbautermin in die
Briefkästen der unmittelbar betroffenen Anlieger
einzuwerfen.

Der Entwurf der Bürgerinformation ist der örtlichen
Bauüberwachung vor der Verteilung zur Freigabe
vorzulegen.

In den Einheitspreis sind sämtliche Nebenleistungen
einzurechnen. Hierzu gehören insbesondere das Erstellen
der Bürgerinformationen, die Abstimmung mit dem
Auftraggeber, Druck, Vervielfältigung, Transport sowie
sämtliche für den jeweiligen Sanierungsabschnitt
erforderlichen Briefeinwürfe. Mit der Vergütung einer
Position sind alle im Leistungsumfang beschriebenen
Verteilungen und Briefeinwürfe abgegolten.

Die Maßnahme umfasst voraussichtlich ca. 25 Gebäude,
verteilt auf 6 Sanierungsabschnitte.

Abrechnungseinheit: Stück (St)

Abgerechnet wird je Sanierungsabschnitt.
Menge: 6,000 St

**01.01.25 Baustelleneinrichtung Buchsweilerstraße**
Einrichten der Baustelle einschließlich Antransport,
Bereitstellung, Aufstellen und betriebsfertigem
Vorhalten sämtlicher für die vertragsgemäße Ausführung
der Leistungen erforderlichen Geräte, Maschinen,
Werkzeuge, Betriebsmittel und Baustelleneinrichtungen.

Die Leistung umfasst insbesondere:

An- und Abtransport sowie Auf- und Abbau der
Baustelleneinrichtung,
Herstellung der erforderlichen Strom-, Wasser- und
Entsorgungsanschlüsse,
Antransport, Aufstellen und Einrichten von
Baucontainern, Unterkünften, Werkstätten und
Lagereinrichtungen, soweit erforderlich,
Beschaffung und Vorhaltung erforderlicher Lagerflächen,
sämtliche Nebenleistungen, die zur ordnungsgemäßen
Einrichtung und zum Betrieb der Baustelle erforderlich
sind.

Erdarbeiten, Oberbodenarbeiten, Rodungsarbeiten sowie
die Herstellung von Zufahrten, Lagerplätzen oder
sonstigen Platzbefestigungen sind nicht Bestandteil
dieser Position und werden, sofern erforderlich, über
gesonderte Positionen vergütet.

Die Kosten für das Vorhalten, Unterhalten und Betreiben
der Baustelleneinrichtung sowie für Mieten, Pachten,
Gebühren und sonstige Nebenkosten sind, soweit hierfür
keine gesonderten Positionen im Leistungsverzeichnis
vorgesehen sind, mit dieser Position abgegolten.

Die Baustelleneinrichtung gilt für sämtliche Leistungen
in der Buchsweilerstraße des Leistungsverzeichnisses.

Abrechnungseinheit: Stück (St)

Abgerechnet wird einmal je Bauabschnitt.

Abrechnung:

50 % nach Einrichtung der Baustelle und
Ausführungsbeginn mit der ersten Abschlagsrechnung,
50 % mit der Schlussrechnung.
Menge: 6,000 St

**01.01.30 Baustelleneinrichtung Friedhofstraße**
Einrichten der Baustelle einschließlich Antransport,
Bereitstellung, Aufstellen und betriebsfertigem
Vorhalten sämtlicher für die vertragsgemäße Ausführung
der Leistungen erforderlichen Geräte, Maschinen,
Werkzeuge, Betriebsmittel und Baustelleneinrichtungen.

Die Leistung umfasst insbesondere:

An- und Abtransport sowie Auf- und Abbau der
Baustelleneinrichtung,
Herstellung der erforderlichen Strom-, Wasser- und
Entsorgungsanschlüsse,
Antransport, Aufstellen und Einrichten von
Baucontainern, Unterkünften, Werkstätten und
Lagereinrichtungen, soweit erforderlich,
Beschaffung und Vorhaltung erforderlicher Lagerflächen,
sämtliche Nebenleistungen, die zur ordnungsgemäßen
Einrichtung und zum Betrieb der Baustelle erforderlich
sind.

Erdarbeiten, Oberbodenarbeiten, Rodungsarbeiten sowie
die Herstellung von Zufahrten, Lagerplätzen oder
sonstigen Platzbefestigungen sind nicht Bestandteil
dieser Position und werden, sofern erforderlich, über
gesonderte Positionen vergütet.

Die Kosten für das Vorhalten, Unterhalten und Betreiben
der Baustelleneinrichtung sowie für Mieten, Pachten,
Gebühren und sonstige Nebenkosten sind, soweit hierfür
keine gesonderten Positionen im Leistungsverzeichnis
vorgesehen sind, mit dieser Position abgegolten.

Die Baustelleneinrichtung gilt für sämtliche Leistungen
in der Friedhofstraße des Leistungsverzeichnisses.

Abrechnungseinheit: Stück (St)

Abgerechnet wird einmal je Bauabschnitt.

Abrechnung:

50 % nach Einrichtung der Baustelle und
Ausführungsbeginn mit der ersten Abschlagsrechnung,
50 % mit der Schlussrechnung.
Menge: 2,000 St

**01.01.35 Baustelleneinrichtung Lembergerstr./Windig Höhe**
Einrichten der Baustelle einschließlich Antransport,
Bereitstellung, Aufstellen und betriebsfertigem
Vorhalten sämtlicher für die vertragsgemäße Ausführung
der Leistungen erforderlichen Geräte, Maschinen,
Werkzeuge, Betriebsmittel und Baustelleneinrichtungen.

Die Leistung umfasst insbesondere:

An- und Abtransport sowie Auf- und Abbau der
Baustelleneinrichtung,
Herstellung der erforderlichen Strom-, Wasser- und
Entsorgungsanschlüsse,
Antransport, Aufstellen und Einrichten von
Baucontainern, Unterkünften, Werkstätten und
Lagereinrichtungen, soweit erforderlich,
Beschaffung und Vorhaltung erforderlicher Lagerflächen,
sämtliche Nebenleistungen, die zur ordnungsgemäßen
Einrichtung und zum Betrieb der Baustelle erforderlich
sind.

Erdarbeiten, Oberbodenarbeiten, Rodungsarbeiten sowie
die Herstellung von Zufahrten, Lagerplätzen oder
sonstigen Platzbefestigungen sind nicht Bestandteil
dieser Position und werden, sofern erforderlich, über
gesonderte Positionen vergütet.

Die Kosten für das Vorhalten, Unterhalten und Betreiben
der Baustelleneinrichtung sowie für Mieten, Pachten,
Gebühren und sonstige Nebenkosten sind, soweit hierfür
keine gesonderten Positionen im Leistungsverzeichnis
vorgesehen sind, mit dieser Position abgegolten.

Die Baustelleneinrichtung gilt für sämtliche Leistungen
in der Lemberger Str. / Windig Höhe des
Leistungsverzeichnisses.

Abrechnungseinheit: Stück (St)

Abgerechnet wird einmal je Bauabschnitt.

Abrechnung:

50 % nach Einrichtung der Baustelle und
Ausführungsbeginn mit der ersten Abschlagsrechnung,
50 % mit der Schlussrechnung.
Menge: 9,000 St

**01.01.40 Baustelleneinrichtung Luisenstraße**
Einrichten der Baustelle einschließlich Antransport,
Bereitstellung, Aufstellen und betriebsfertigem
Vorhalten sämtlicher für die vertragsgemäße Ausführung
der Leistungen erforderlichen Geräte, Maschinen,
Werkzeuge, Betriebsmittel und Baustelleneinrichtungen.

Die Leistung umfasst insbesondere:

An- und Abtransport sowie Auf- und Abbau der
Baustelleneinrichtung,
Herstellung der erforderlichen Strom-, Wasser- und
Entsorgungsanschlüsse,
Antransport, Aufstellen und Einrichten von
Baucontainern, Unterkünften, Werkstätten und
Lagereinrichtungen, soweit erforderlich,
Beschaffung und Vorhaltung erforderlicher Lagerflächen,
sämtliche Nebenleistungen, die zur ordnungsgemäßen
Einrichtung und zum Betrieb der Baustelle erforderlich
sind.

Erdarbeiten, Oberbodenarbeiten, Rodungsarbeiten sowie
die Herstellung von Zufahrten, Lagerplätzen oder
sonstigen Platzbefestigungen sind nicht Bestandteil
dieser Position und werden, sofern erforderlich, über
gesonderte Positionen vergütet.

Die Kosten für das Vorhalten, Unterhalten und Betreiben
der Baustelleneinrichtung sowie für Mieten, Pachten,
Gebühren und sonstige Nebenkosten sind, soweit hierfür
keine gesonderten Positionen im Leistungsverzeichnis
vorgesehen sind, mit dieser Position abgegolten.

Die Baustelleneinrichtung gilt für sämtliche Leistungen
in der Luisenstraße des Leistungsverzeichnisses.

Abrechnungseinheit: Stück (St)

Abgerechnet wird einmal je Bauabschnitt.

Abrechnung:

50 % nach Einrichtung der Baustelle und
Ausführungsbeginn mit der ersten Abschlagsrechnung,
50 % mit der Schlussrechnung.
Menge: 3,000 St

**01.01.45 Baustelleneinrichtung Tuchbleichstraße**
Einrichten der Baustelle einschließlich Antransport,
Bereitstellung, Aufstellen und betriebsfertigem
Vorhalten sämtlicher für die vertragsgemäße Ausführung
der Leistungen erforderlichen Geräte, Maschinen,
Werkzeuge, Betriebsmittel und Baustelleneinrichtungen.

Die Leistung umfasst insbesondere:

An- und Abtransport sowie Auf- und Abbau der
Baustelleneinrichtung,
Herstellung der erforderlichen Strom-, Wasser- und
Entsorgungsanschlüsse,
Antransport, Aufstellen und Einrichten von
Baucontainern, Unterkünften, Werkstätten und
Lagereinrichtungen, soweit erforderlich,
Beschaffung und Vorhaltung erforderlicher Lagerflächen,
sämtliche Nebenleistungen, die zur ordnungsgemäßen
Einrichtung und zum Betrieb der Baustelle erforderlich
sind.

Erdarbeiten, Oberbodenarbeiten, Rodungsarbeiten sowie
die Herstellung von Zufahrten, Lagerplätzen oder
sonstigen Platzbefestigungen sind nicht Bestandteil
dieser Position und werden, sofern erforderlich, über
gesonderte Positionen vergütet.

Die Kosten für das Vorhalten, Unterhalten und Betreiben
der Baustelleneinrichtung sowie für Mieten, Pachten,
Gebühren und sonstige Nebenkosten sind, soweit hierfür
keine gesonderten Positionen im Leistungsverzeichnis
vorgesehen sind, mit dieser Position abgegolten.

Die Baustelleneinrichtung gilt für sämtliche Leistungen
in der Tuchbleichstraße des Leistungsverzeichnisses.

Abrechnungseinheit: Stück (St)

Abgerechnet wird einmal je Bauabschnitt.

Abrechnung:

50 % nach Einrichtung der Baustelle und
Ausführungsbeginn mit der ersten Abschlagsrechnung,
50 % mit der Schlussrechnung.
Menge: 6,000 St

**01.01.50 Verkehrssicherung RSA21 B IV/1 Buchsweilerstraße**
Durchführen, Vorhalten, Unterhalten, Anpassen und
Beseitigen sämtlicher verkehrssichernder und
verkehrsleitender Maßnahmen für die Dauer der Bauzeit
entsprechend der verkehrsrechtlichen Anordnung der
zuständigen Straßenverkehrsbehörde.

Die Leistung gilt für sämtliche Sanierungsarbeiten
eines Bauabschnittes in der Buchsweilerstraße.

In den Einheitspreis sind insbesondere einzurechnen:

Einholen der verkehrsrechtlichen Anordnung
einschließlich aller hierfür erforderlichen Unterlagen,
sämtliche Verwaltungs- und Genehmigungsgebühren,
Erstellen und Vorlage eines genehmigten
Verkehrszeichenplanes,
Lieferung, Aufstellen, Vorhalten, Umsetzen, Warten und
Beseitigen sämtlicher erforderlicher Verkehrszeichen,
Absperreinrichtungen, Leitbaken, Leitkegel, Bauzäune,
Warnleuchten und sonstiger
Verkehrssicherungseinrichtungen,
Verkehrssicherung entsprechend RSA 21 für grabenlose
Sanierungsverfahren einschließlich bis zu 30 Park- bzw.
Haltverbotszeichen, einschließliche aller
erfolderlichen Zusatzzeichen je Bauabschnitt,
erforderliches Außerbetriebsetzen und
Wiederinbetriebnehmen vorhandener Verkehrszeichen,
Sichern und Beleuchten der Arbeitsstellen während der
gesamten Ausführungszeit,
regelmäßige Kontrolle und Unterhaltung der
Verkehrssicherung sowie unverzügliche Anpassung an den
Baufortschritt.

Die Verkehrssicherung ist entsprechend den zum
Zeitpunkt der Ausführung gültigen gesetzlichen
Vorschriften und technischen Regelwerken, insbesondere
der StVO, den RSA 21, der ZTV-SA sowie den MVAS,
auszuführen.

Mit dem Einheitspreis sind sämtliche für die
vertragsgemäße Ausführung erforderlichen
Nebenleistungen abgegolten.

Abrechnungseinheit: Stück (St)

Abgerechnet wird einmal je Bauabschnitt für sämtliche
darin enthaltenen Sanierungsarbeiten inkl.
Schachtarbeiten.
Menge: 6,000 St

**01.01.55 Verkehrssicherung RSA21 B IV/1 Friedhofstraße**
Durchführen, Vorhalten, Unterhalten, Anpassen und
Beseitigen sämtlicher verkehrssichernder und
verkehrsleitender Maßnahmen für die Dauer der Bauzeit
entsprechend der verkehrsrechtlichen Anordnung der
zuständigen Straßenverkehrsbehörde.

Die Leistung gilt für sämtliche Sanierungsarbeiten
eines Bauabschnittes inkl. Schachtarbeiten in der
Friedhofstraße.

In den Einheitspreis sind insbesondere einzurechnen:

Einholen der verkehrsrechtlichen Anordnung
einschließlich aller hierfür erforderlichen Unterlagen,
sämtliche Verwaltungs- und Genehmigungsgebühren,
Erstellen und Vorlage eines genehmigten
Verkehrszeichenplanes,
Lieferung, Aufstellen, Vorhalten, Umsetzen, Warten und
Beseitigen sämtlicher erforderlicher Verkehrszeichen,
Absperreinrichtungen, Leitbaken, Leitkegel, Bauzäune,
Warnleuchten und sonstiger
Verkehrssicherungseinrichtungen,
Verkehrssicherung entsprechend RSA 21 für grabenlose
Sanierungsverfahren einschließlich bis zu 30 Park- bzw.
Haltverbotszeichen einschließliche aller erfolderlichen
Zusatzzeichen je Bauabschnitt,
erforderliches Außerbetriebsetzen und
Wiederinbetriebnehmen vorhandener Verkehrszeichen,
Sichern und Beleuchten der Arbeitsstellen während der
gesamten Ausführungszeit,
regelmäßige Kontrolle und Unterhaltung der
Verkehrssicherung sowie unverzügliche Anpassung an den
Baufortschritt.

Die Verkehrssicherung ist entsprechend den zum
Zeitpunkt der Ausführung gültigen gesetzlichen
Vorschriften und technischen Regelwerken, insbesondere
der StVO, den RSA 21, der ZTV-SA sowie den MVAS,
auszuführen.

Mit dem Einheitspreis sind sämtliche für die
vertragsgemäße Ausführung erforderlichen
Nebenleistungen abgegolten.

Abrechnungseinheit: Stück (St)

Abgerechnet wird einmal je Bauabschnitt für sämtliche
darin enthaltenen Sanierungsarbeiten inkl.
Schachtarbeiten.
Menge: 2,000 St

**01.01.60 Verkehrssicherung RSA21 B IV/1 Lemberger Str../Windig Höhe**
Durchführen, Vorhalten, Unterhalten, Anpassen und
Beseitigen sämtlicher verkehrssichernder und
verkehrsleitender Maßnahmen für die Dauer der Bauzeit
entsprechend der verkehrsrechtlichen Anordnung der
zuständigen Straßenverkehrsbehörde.

Die Leistung gilt für sämtliche Sanierungsarbeiten
eines Bauabschnittes inkl. Schachtarbeiten in der
Lemberger Str. / Windig Höhe.

In den Einheitspreis sind insbesondere einzurechnen:

Einholen der verkehrsrechtlichen Anordnung
einschließlich aller hierfür erforderlichen Unterlagen,
sämtliche Verwaltungs- und Genehmigungsgebühren,
Erstellen und Vorlage eines genehmigten
Verkehrszeichenplanes,
Lieferung, Aufstellen, Vorhalten, Umsetzen, Warten und
Beseitigen sämtlicher erforderlicher Verkehrszeichen,
Absperreinrichtungen, Leitbaken, Leitkegel, Bauzäune,
Warnleuchten und sonstiger
Verkehrssicherungseinrichtungen,
Verkehrssicherung entsprechend RSA 21 für grabenlose
Sanierungsverfahren einschließlich bis zu 30 Park- bzw.
Haltverbotszeichen einschließliche aller erfolderlichen
Zusatzzeichen je Bauabschnitt,
erforderliches Außerbetriebsetzen und
Wiederinbetriebnehmen vorhandener Verkehrszeichen,
Sichern und Beleuchten der Arbeitsstellen während der
gesamten Ausführungszeit,
regelmäßige Kontrolle und Unterhaltung der
Verkehrssicherung sowie unverzügliche Anpassung an den
Baufortschritt.

Die Verkehrssicherung ist entsprechend den zum
Zeitpunkt der Ausführung gültigen gesetzlichen
Vorschriften und technischen Regelwerken, insbesondere
der StVO, den RSA 21, der ZTV-SA sowie den MVAS,
auszuführen.

Mit dem Einheitspreis sind sämtliche für die
vertragsgemäße Ausführung erforderlichen
Nebenleistungen abgegolten.

Abrechnungseinheit: Stück (St)

Abgerechnet wird einmal je Bauabschnitt für sämtliche
darin enthaltenen Sanierungsarbeiten inkl.
Schachtarbeiten.
Menge: 9,000 St

**01.01.65 Verkehrssicherung RSA21 B1/15 Luisenstraße**
Durchführen, Vorhalten, Unterhalten, Anpassen und
Beseitigen sämtlicher verkehrssichernder und
verkehrsleitender Maßnahmen für die Dauer der Bauzeit
entsprechend der verkehrsrechtlichen Anordnung der
zuständigen Straßenverkehrsbehörde.

Die Leistung gilt für sämtliche Sanierungsarbeiten
eines Bauabschnittes in der Luisenstraße. Die Arbeiten
werden unter Vollsperrung ausgeführt.

In den Einheitspreis sind insbesondere einzurechnen:

Einholen der verkehrsrechtlichen Anordnung
einschließlich aller hierfür erforderlichen Unterlagen,
sämtliche Verwaltungs- und Genehmigungsgebühren,
Erstellen und Vorlage eines genehmigten
Verkehrszeichenplanes,
Lieferung, Aufstellen, Vorhalten, Umsetzen, Warten und
Beseitigen sämtlicher für die Vollsperrung
erforderlichen Verkehrszeichen, Absperreinrichtungen,
Leitbaken, Leitkegel, Bauzäune, Warnleuchten und
sonstiger Verkehrssicherungseinrichtungen,
Einrichtung, Vorhaltung und Anpassung der Vollsperrung
einschließlich erforderlicher Umleitungsbeschilderung,
erforderliches Außerbetriebsetzen und
Wiederinbetriebnehmen vorhandener Verkehrszeichen,
Sichern und Beleuchten der Arbeitsstellen während der
gesamten Ausführungszeit,
regelmäßige Kontrolle und Unterhaltung der
Verkehrssicherung sowie unverzügliche Anpassung an den
Baufortschritt.

Die Verkehrssicherung ist entsprechend den zum
Zeitpunkt der Ausführung gültigen gesetzlichen
Vorschriften und technischen Regelwerken, insbesondere
der StVO, den RSA 21, der ZTV-SA sowie den MVAS,
auszuführen.

Mit dem Einheitspreis sind sämtliche für die
vertragsgemäße Ausführung erforderlichen
Nebenleistungen abgegolten.

Abrechnungseinheit: Stück (St)

Abgerechnet wird einmal je Bauabschnitt für sämtliche
darin enthaltenen Sanierungsarbeiten einschließlich
Schachtarbeiten.
Menge: 3,000 St

**01.01.70 Verkehrssicherung RSA21 B IV/1 Tuchbleichstraße**
Durchführen, Vorhalten, Unterhalten, Anpassen und
Beseitigen sämtlicher verkehrssichernder und
verkehrsleitender Maßnahmen für die Dauer der Bauzeit
entsprechend der verkehrsrechtlichen Anordnung der
zuständigen Straßenverkehrsbehörde.

Die Leistung gilt für sämtliche Sanierungsarbeiten
eines Bauabschnittes inkl. Schachtarbeiten in der
Tuchbleichstraße.

In den Einheitspreis sind insbesondere einzurechnen:

Einholen der verkehrsrechtlichen Anordnung
einschließlich aller hierfür erforderlichen Unterlagen,
sämtliche Verwaltungs- und Genehmigungsgebühren,
Erstellen und Vorlage eines genehmigten
Verkehrszeichenplanes,
Lieferung, Aufstellen, Vorhalten, Umsetzen, Warten und
Beseitigen sämtlicher erforderlicher Verkehrszeichen,
Absperreinrichtungen, Leitbaken, Leitkegel, Bauzäune,
Warnleuchten und sonstiger
Verkehrssicherungseinrichtungen,
Verkehrssicherung entsprechend RSA 21 für grabenlose
Sanierungsverfahren einschließlich bis zu 30 Park- bzw.
Haltverbotszeichen einschließliche aller erfolderlichen
Zusatzzeichen je Bauabschnitt,
erforderliches Außerbetriebsetzen und
Wiederinbetriebnehmen vorhandener Verkehrszeichen,
Sichern und Beleuchten der Arbeitsstellen während der
gesamten Ausführungszeit,
regelmäßige Kontrolle und Unterhaltung der
Verkehrssicherung sowie unverzügliche Anpassung an den
Baufortschritt.

Die Verkehrssicherung ist entsprechend den zum
Zeitpunkt der Ausführung gültigen gesetzlichen
Vorschriften und technischen Regelwerken, insbesondere
der StVO, den RSA 21, der ZTV-SA sowie den MVAS,
auszuführen.

Mit dem Einheitspreis sind sämtliche für die
vertragsgemäße Ausführung erforderlichen
Nebenleistungen abgegolten.

Abrechnungseinheit: Stück (St)

Abgerechnet wird einmal je Bauabschnitt für sämtliche
darin enthaltenen Sanierungsarbeiten inkl.
Schachtarbeiten.
Menge: 6,000 St

**01.01.75 2-Phasen Lichtsignalanlage aufstellen**
Liefern, Aufstellen, Inbetriebnehmen, Umsetzen,
Vorhalten und Abbauen einer transportablen
2-Phasen-Lichtsignalanlage einschließlich aller hierfür
erforderlichen Masten, Signalgeber, Steuergeräte,
Energieversorgung, Verbindungskabel, Befestigungen und
sonstigen erforderlichen Bestandteile.

Die Leistung umfasst den An- und Abtransport, die
betriebsfertige Montage, das erforderliche Umsetzen
innerhalb des Bauabschnittes sowie den vollständigen
Abbau und Abtransport nach Beendigung der Arbeiten.

Der Betrieb, die Wartung, die regelmäßige Kontrolle
sowie erforderliche Anpassungen der Signalzeiten werden
über gesonderte Positionen vergütet.

Abrechnungseinheit: Stück (St)

Abgerechnet wird je 2 Phasen-Lichtsignalanlage
Menge: 1,000 St

**01.01.80 2-Phasen Lichtsignalanlage betreiben**
Betrieb, Wartung, Kontrolle und Instandhaltung einer
transportablen Lichtsignalanlage während der
vertraglichen Einsatzzeit.

Die Leistung umfasst insbesondere:

Sicherstellung des ordnungsgemäßen und störungsfreien
Betriebes,
regelmäßige Funktionskontrollen,
Wartung und Instandhaltung der Lichtsignalanlage,
Beseitigung von Störungen einschließlich An- und
Abfahrt sowie erforderlicher Reparaturen oder Austausch
defekter Anlagenteile,
Anpassung der Signalzeiten und Steuerung entsprechend
den verkehrsrechtlichen Anordnungen,
Vorhaltung einer jederzeit betriebsbereiten
Lichtsignalanlage während der Einsatzzeit.

Sämtliche Personal-, Material-, Geräte-, Betriebsstoff-
sowie An- und Abfahrtskosten sind in den Einheitspreis
einzurechnen.

Abrechnungseinheit: Stunde (h)

Abgerechnet wird je Betriebsstunde der betriebsbereit
vorgehaltenen 2-Phasen-Lichtsignalanlage.
Menge: 20,000 h

**01.01.85 Zulage für weitere Verkehrszeichen**
Liefern, Aufstellen, Vorhalten, Umsetzen und Abbauen
zusätzlicher Verkehrszeichen und/oder Absperrbaken,
soweit diese über den in den Positionen der
Verkehrssicherung enthaltenen Leistungsumfang hinaus
angeordnet oder erforderlich werden.

Die Verkehrszeichen sind als Flachverkehrszeichen aus
Aluminium, 2 mm, retroreflektierend Typ 2, in den
jeweils erforderlichen Größen auszuführen. Die Leistung
umfasst sämtliche erforderlichen Pfosten, Fußplatten,
Klemmvorrichtungen, Verankerungen sowie sonstige
Befestigungsmittel.

Absperrbaken sind in gleichwertiger Ausführung
einschließlich aller erforderlichen Befestigungs- und
Aufstelleinrichtungen zu liefern, aufzustellen,
vorzuhalten, umzusetzen und nach Beendigung der
Verkehrssicherungsmaßnahmen abzubauen.

Mit dem Einheitspreis sind sämtliche Nebenleistungen,
insbesondere An- und Abtransport, Auf- und Abbau,
Vorhaltung, erforderliches Umsetzen sowie Wartung und
Unterhaltung während des gesamten Vorhaltezeitraums
abgegolten.

Abrechnungseinheit: Stück (St)

Abgerechnet wird je zusätzlich geliefertem und
aufgestelltem Verkehrszeichen einschließlich
Befestigung bzw. je zusätzlich aufgestellter
Absperrbake. Das Vorhalten über die gesamte Dauer des
jeweiligen Sicherungsabschnittes ist mit dem
Einheitspreis abgegolten.
Menge: 5,000 St

**01.01.90 Zulage für Erschwernisse Lembergerstr./Windig Höhe**
Zulage zu den Positionen der Kanal- und
Schachtinnensanierung für die Ausführung der Arbeiten
im Bereich LembergerStraße / Windig Höhe aufgrund
erschwerter Zugänglichkeit.

Die Sanierungsbereiche sind mit Fahrzeugen und den
üblichen Baustellengeräten nicht direkt anfahrbar.
Sämtliche für die Ausführung der Kanal- und
Schachtinnensanierung erforderlichen Geräte, Maschinen,
Materialien und Hilfsmittel sind über einen händisch
zurückzulegenden Transportweg von bis zu 100 m zur
Einsatzstelle zu transportieren sowie nach Abschluss
der Arbeiten wieder zurückzutransportieren.

Der Einzug der Schlauchliner einschließlich aller
hierfür erforderlichen Nebenleistungen ist händisch
auszuführen. Sämtliche Geräte, Materialien und
Einbauhilfen sind händisch in die Schächte abzulassen
und nach Abschluss der Arbeiten wieder aus den
Schächten zu bergen.

In den Einheitspreis sind sämtliche hierdurch
entstehenden Mehraufwendungen einzurechnen,
insbesondere für:

händischen Transport sämtlicher Geräte, Maschinen,
Materialien und Hilfsmittel über einen Transportweg bis
100 m,
händischen Einzug der Schlauchliner,
händisches Ablassen und Bergen sämtlicher Geräte,
Maschinen, Materialien und Einbauhilfen,
sämtliche Mehraufwendungen für die Ausführung der
Schachtinnensanierung,
sämtliche erforderlichen Personal-, Material- und
Gerätekosten,
alle Nebenleistungen zur vollständigen und
fachgerechten Ausführung der Leistungen.

Mit dem Einheitspreis sind sämtliche Erschwernisse
aufgrund der eingeschränkten Zugänglichkeit vollständig
abgegolten.

Abrechnung:

Die Abrechnung erfolgt einmal je Bauabschnitt.

Abrechnungseinheit: Stück (St). Ein Stück entspricht
einem vollständig ausgeführten Bauabschnitt.
Menge: 9,000 St

**01.01.95 Zulage Radladereinsatz für nicht anfahrbare Arbeitsbereiche**
Zulage für sämtliche erforderlichen Transport-, Lade-
und Umsetzleistungen mittels Radlader im nicht bzw. nur
eingeschränkt mit üblichen Baustellen- und
Transportfahrzeugen anfahrbaren Bereich Lemberger
Straße / Windig Höhe.

Bereitstellen, Vorhalten, Betreiben und Bedienen eines
geeigneten Radladers der Gewichtsklasse mind. 3,5 t,
einschließlich Fahrer und geeignetem Gabelträger mit
Palettengabel, für sämtliche im jeweiligen Bauabschnitt
erforderlichen Transportleistungen.

In die Zulage sind insbesondere einzurechnen:

An- und Abtransport des Radladers,
Radlader einschließlich Fahrer,
Gabelträger und Palettengabel,
sämtliche Betriebs-, Kraft- und Hilfsstoffe,
sämtliche Fahr-, Lade-, Entlade- und Transportvorgänge,
Transport sämtlicher Maschinen, Geräte, Werkzeuge,
Baustoffe, Bauhilfsstoffe und sonstiger Materialien,
Transport von für die Sanierungsarbeiten erforderlichen
Maschinen und Geräten zu und von den jeweiligen
Arbeitsstellen,
sämtliche erforderlichen Hin- und Rücktransporte,
erforderliche Leerfahrten,
Vorhalte-, Warte- und betriebsbedingte Nebenzeiten,
erforderliches Aufnehmen, Absetzen und Bereitstellen
der Transportgüter,
sämtliche zur vollständigen und fachgerechten
Durchführung der Arbeiten erforderlichen
Nebenleistungen und Aufwendungen.

Die besonderen örtlichen Verhältnisse sowie die
eingeschränkte bzw. fehlende Anfahrbarkeit der
Arbeitsstellen sind bei der Kalkulation vollständig zu
berücksichtigen.

Die Vergütung erfolgt einmalig je Bauabschnitt. Mit dem
Einheitspreis sind sämtliche innerhalb des jeweiligen
Bauabschnittes erforderlichen Einsätze, Einsatzzeiten,
Fahrten und Transportvorgänge des Radladers vollständig
abgegolten.

Eine gesonderte Vergütung nach Einsatzstunden, Anzahl
der Fahrten, Transportmengen, Transportvorgängen oder
einzelnen Maschinen-, Geräte- bzw. Materialtransporten
erfolgt nicht.

Abrechnungseinheit: Stk. je Bauabschnitt
Menge: 9,000 St

#### Titel 01.02 Kanal- und Schachtreinigung

**01.02.5 Schachtreinigung vor Arbeitsausführung**
Reinigen eines Schachtes im Vorlauf der auszuführenden
Sanierungsarbeiten mittels Hochdruckspülverfahren unter
Einsatz eines Spülfahrzeuges mit Wasserrückgewinnung.

Die Leistung umfasst das vollständige Reinigen des
Schachtes einschließlich Rückführung der Flüssigphase,
Entleerung und Reinigung der Schmutzfänger sowie die
Aufnahme, den Abtransport und die ordnungsgemäße
Entsorgung der anfallenden Feststoffe.

Die Schachtreinigung vor den Schachtsanierungsarbeiten
ist Bestandteil dieser Position.

Mit dem Einheitspreis sind sämtliche Nebenleistungen
abgegolten. Hierzu gehören insbesondere das mehrmalige
An- und Abfahren des Spülfahrzeuges, erforderliche
Wiederholungsreinigungen im Zuge der Bauausführung
sowie sämtliche Personal-, Geräte-, Transport- und
Entsorgungskosten.

Abrechnungseinheit: Stück (St)

Abgerechnet wird einmal je gereinigtem Schacht,
unabhängig von der Anzahl der erforderlichen
Reinigungsvorgänge.
Menge: 26,000 St

**01.02.10 Kanalreinigung vor Sanierung/Robotereinsatz**
Reinigen von Hauptkanälen in Kreisprofilen DN 300 bis
DN 400 im Hochdruckspülverfahren als vorbereitende
Maßnahme für die nachfolgenden Fräs- und
Sanierungsarbeiten.

Die Reinigung ist unter Einsatz eines
Hochdruckspülfahrzeuges mit Wasserrückgewinnung
auszuführen. Die Flüssigphase ist dem Kanal wieder
zuzuführen. Anfallende Feststoffe sind aufzunehmen, zu
laden, abzufahren und ordnungsgemäß zu entsorgen.

Die Reinigungsleistung des eingesetzten Spülfahrzeuges
ist entsprechend Art und Umfang der Verschmutzung so zu
wählen, dass lose Ablagerungen entfernt werden und die
nachfolgenden Fräs- und Sanierungsarbeiten gemäß
Leistungsbeschreibung ausgeführt werden können.

Werden während der Reinigung Hindernisse, insbesondere
Wurzeleinwüchse oder verfestigte Ablagerungen
festgestellt, die mit dem ausgeschriebenen
Reinigungsverfahren nicht beseitigt werden können, ist
die Bauüberwachung unverzüglich zu informieren. Die
weitere Vorgehensweise ist mit dem Auftraggeber
abzustimmen.

Mit dem Einheitspreis sind sämtliche Nebenleistungen
abgegolten. Hierzu gehören insbesondere:

mehrmaliges An- und Abfahren des Spülfahrzeuges,
erforderliche Wiederholungsreinigungen bei Ablagerungen
bis zu einer Querschnittsverengung von 20 %,
sämtliche Personal-, Geräte-, Betriebsstoff- und
Transportkosten,
Aufnahme, Verladung, Abtransport und ordnungsgemäße
Entsorgung der anfallenden Feststoffe.

Ablagerungen mit einer Querschnittsverengung von mehr
als 20 % gelten als besondere Leistung und dürfen nur
nach vorheriger Anordnung des Auftraggebers ausgeführt
werden.

Abrechnungseinheit: m

Abgerechnet wird nach der gereinigten Haltungslänge.
Menge: 869,600 m

**01.02.15 Kanalreinigung vor Schlauchlinereinbau**
Reinigen von Hauptkanälen in Kreisprofilen DN 200 bis
DN 500 im Hochdruckspülverfahren als vorbereitende
Maßnahme für den nachfolgenden Schlauchlinereinbau.

Die Reinigung ist unter Einsatz eines
Hochdruckspülfahrzeuges mit Wasserrückgewinnung
auszuführen. Die Flüssigphase ist dem Kanal wieder
zuzuführen. Anfallende Feststoffe sind aufzunehmen, zu
laden, abzufahren und ordnungsgemäß zu entsorgen.

Die Reinigungsleistung des eingesetzten Spülfahrzeuges
ist entsprechend Art und Umfang der Verschmutzung so zu
wählen, dass lose Ablagerungen entfernt werden und die
Voraussetzungen für den fachgerechten Einbau des
Schlauchliners gemäß Leistungsbeschreibung geschaffen
werden.

Werden während der Reinigung Hindernisse, insbesondere
Wurzeleinwüchse oder verfestigte Ablagerungen
festgestellt, die mit dem ausgeschriebenen
Reinigungsverfahren nicht beseitigt werden können, ist
die Bauüberwachung unverzüglich zu informieren. Die
weitere Vorgehensweise ist mit dem Auftraggeber
abzustimmen.

Mit dem Einheitspreis sind sämtliche Nebenleistungen
abgegolten. Hierzu gehören insbesondere:

mehrmaliges An- und Abfahren des Spülfahrzeuges,
erforderliche Wiederholungsreinigungen bei Ablagerungen
bis zu einer Querschnittsverengung von 20 %,
sämtliche Personal-, Geräte-, Betriebsstoff- und
Transportkosten,
Aufnahme, Verladung, Abtransport und ordnungsgemäße
Entsorgung der anfallenden Feststoffe.

Ablagerungen mit einer Querschnittsverengung von mehr
als 20 % gelten als besondere Leistung und dürfen nur
nach vorheriger Anordnung des Auftraggebers ausgeführt
werden.

Abrechnungseinheit: m

Abgerechnet wird nach der gereinigten Haltungslänge.
Menge: 853,750 m

#### Titel 01.03 Abwasserüberleitung

**01.03.5 Abwasserüberleitung Sanierungsabschnitt**
Herstellen, Vorhalten, Betreiben und Rückbauen einer
Abwasserhaltung für die Durchführung der grabenlosen
Kanalsanierungsarbeiten.

Die Leistung umfasst das Absperren sämtlicher
zufließender Abwasserströme DN100 - DN400in den
vorhandenen Abwasserschächten mittels geeigneter
Absperrvorrichtungen (z. B. Absperrblasen oder
Stauscheiben) sowie das schadlose Überleiten des
anfallenden Abwassers in eine geeignete, tieferliegende
Kanalhaltung.

Rückstauhöhe max,: 70% DN

Die Einleitstelle ist vor Beginn der Arbeiten mit dem
Auftraggeber abzustimmen.

Die Auswahl und Bemessung der Förderaggregate obliegt
dem Auftragnehmer. Es ist eine Mindestförderleistung
von 30 l/s sicherzustellen.

Mit dem Einheitspreis sind sämtliche Nebenleistungen
abgegolten. Hierzu gehören insbesondere:

Lieferung, Vorhaltung, Ein- und Ausbau der
erforderlichen Absperrvorrichtungen,
Lieferung, Verlegung, Vorhaltung und Rückbau der
Pumpen- und Druckleitungen einschließlich
Gewebeschläuchen,
Druckleitungslängen bis 250 m,
Förderhöhe bis 8 m,
Stellung, Betrieb, Wartung und Rückbau der
Pumpenanlage,
sämtliche Betriebsstoffe, Energiekosten sowie Personal-
und Gerätekosten,
Lieferung, Einbau, Vorhaltung und Rückbau von bis zu 4
Leitungsschutzsystemen (Schlauchbrücken) für
Verkehrsbelastungen bis SLW 60,
mehrmaliges Umsetzen der Abwasserhaltung innerhalb des
jeweiligen Sanierungsabschnittes, soweit dies zur
vertragsgemäßen Ausführung erforderlich ist.

Die Position gilt für Überleitungsabschnitte in
Hauptkanälen DN 300 bis DN 400.

Der Auftragnehmer hat während der gesamten Dauer der
Abwasserüberleitung eine jederzeit funktionsfähige
Reservepumpe sowie geeignete Maßnahmen zur
Sicherstellung des Betriebes bei Stromausfall
vorzuhalten.

Abrechnungseinheit: Stück (St)

Abgerechnet wird einmal je zusammenhängendem
Sanierungsabschnitt, unabhängig von der Anzahl der
innerhalb des Bauabschnittes sanierten Haltungen.
Menge: 23,000 St

**01.03.10 Abwasserüberleitung Schachtsanierung**
Herstellen, Vorhalten, Betreiben und Rückbauen einer
Abwasserhaltung für die Durchführung der
Schachtsanierungsarbeiten.

Die Leistung umfasst das Absperren sämtlicher
zufließender Abwasserströme DN100 - DN400 in den
vorhandenen Abwasserschächten mittels geeigneter
Absperrvorrichtungen (z. B. Absperrblasen oder
Stauscheiben) sowie das schadlose Überleiten des
anfallenden Abwassers in eine geeignete, tieferliegende
Kanalhaltung, sodass der zu sanierende Schacht
uneingeschränkt bearbeitet werden kann.

Rückstauhöhe max,: 70% DN

Die Einleitstelle ist vor Beginn der Arbeiten mit dem
Auftraggeber abzustimmen.

Die Auswahl und Bemessung der Förderaggregate obliegt
dem Auftragnehmer. Es ist eine Mindestförderleistung
von 25 l/s bei einer maximalen Förderhöhe von 8 m
sicherzustellen.

Mit dem Einheitspreis sind sämtliche Nebenleistungen
abgegolten. Hierzu gehören insbesondere:

Lieferung, Vorhaltung, Ein- und Ausbau der
erforderlichen Absperrvorrichtungen,
Lieferung, Verlegung, Vorhaltung und Rückbau der
Pumpen- und Druckleitungen einschließlich
Gewebeschläuchen,
Druckleitungslängen bis 150 m,
Förderhöhe bis 8 m,
Stellung, Betrieb, Wartung und Rückbau der
Pumpenanlage,
sämtliche Betriebsstoffe, Energiekosten sowie Personal-
und Gerätekosten,
Lieferung, Einbau, Vorhaltung und Rückbau der für die
Verkehrsführung erforderlichen Leitungsschutzsysteme
(Schlauchbrücken),
mehrmaliges Umsetzen der Abwasserhaltung innerhalb des
jeweiligen Sanierungsbereiches, soweit dies zur
vertragsgemäßen Ausführung erforderlich ist.

Die Position gilt für Überleitungsabschnitte in
Hauptkanälen DN 300 bis DN 400.

Der Auftragnehmer hat während der gesamten Dauer der
Abwasserüberleitung eine jederzeit funktionsfähige
Reservepumpe sowie geeignete Maßnahmen zur
Sicherstellung des Betriebes bei Stromausfall
vorzuhalten.

Abrechnungseinheit: Stück (St)

Abgerechnet wird je vollständig eingerichtetem und
betriebenem Überleitungsabschnitt für einen zu
sanierenden Schacht.
Menge: 28,000 St

#### Titel 01.04 Roboterverfahren

**01.04.5 Nachweise Roboterarbeiten Buchsweilerstraße**
Durchführen einer Videodokumentation der
Sanierungsarbeiten je Bauabschnitt vor Beginn der
Fräsarbeiten, nach Abschluss der Fräsarbeiten sowie
nach Fertigstellung der Schlauchlinersanierung. in der
Buchsweilerstraße

Die Aufzeichnungen sind im MPEG-2-Format anzufertigen
und auf einer SSD-Festplatte zu speichern.

Für jeden Bauabschnitt sind Videoaufzeichnungen in den
drei vorgenannten Aufnahmezuständen anzufertigen. Je
Aufnahmezustand ist eine Verweilzeit von mindestens 10
Sekunden einzuhalten. Die Aufnahmen sind so
auszuführen, dass der Zustand der Sanierungsarbeiten
eindeutig erkennbar und nachvollziehbar dokumentiert
wird.

In den Videoaufzeichnungen sind mindestens folgende
Angaben dauerhaft einzublenden:

Anfangs- und Endschacht,
Bauabschnittsnummer,
Inspektionsrichtung,
Stationierung.

Zu den Videoaufzeichnungen sind Aufmaßblätter zu
erstellen. Auf den Aufmaßblättern ist der eindeutige
Bezug zwischen dem jeweiligen Bauabschnitt und dem
Dateipfad der zugehörigen Videodatei auf der
SSD-Festplatte herzustellen.

Die TV-Dokumentation ist Bestandteil der Leistung und
dem Auftraggeber in digitaler Form zu übergeben.

Mit dem Einheitspreis sind sämtliche Nebenleistungen
abgegolten. Hierzu gehören insbesondere:

Bereitstellung der erforderlichen Kamera-,
Beleuchtungs- und Aufnahmetechnik,
Durchführung sämtlicher Videoaufzeichnungen,
Erstellung der Aufmaßblätter einschließlich Zuordnung
der Videodateien,
Strukturierung und Benennung der Videodateien,
Übertragung der Videodaten auf die SSD-Festplatte.

Die Lieferung der SSD-Festplatte ist nicht Bestandteil
dieser Position und wird gesondert vergütet.

Abrechnungseinheit: Stück (St)

Abgerechnet wird je vollständig dokumentiertem
Bauabschnitt (insgesamt 6 Bauabschnitte).
Menge: 6,000 St

**01.04.10 Nachweise Roboterarbeiten Friedhofstraße**
Durchführen einer Videodokumentation der
Sanierungsarbeiten je Bauabschnitt vor Beginn der
Fräsarbeiten, nach Abschluss der Fräsarbeiten sowie
nach Fertigstellung der Schlauchlinersanierung. in der
Friedhofstraße

Die Aufzeichnungen sind im MPEG-2-Format anzufertigen
und auf einer SSD-Festplatte zu speichern.

Für jeden Bauabschnitt sind Videoaufzeichnungen in den
drei vorgenannten Aufnahmezuständen anzufertigen. Je
Aufnahmezustand ist eine Verweilzeit von mindestens 10
Sekunden einzuhalten. Die Aufnahmen sind so
auszuführen, dass der Zustand der Sanierungsarbeiten
eindeutig erkennbar und nachvollziehbar dokumentiert
wird.

In den Videoaufzeichnungen sind mindestens folgende
Angaben dauerhaft einzublenden:

Anfangs- und Endschacht,
Bauabschnittsnummer,
Inspektionsrichtung,
Stationierung.

Zu den Videoaufzeichnungen sind Aufmaßblätter zu
erstellen. Auf den Aufmaßblättern ist der eindeutige
Bezug zwischen dem jeweiligen Bauabschnitt und dem
Dateipfad der zugehörigen Videodatei auf der
SSD-Festplatte herzustellen.

Die TV-Dokumentation ist Bestandteil der Leistung und
dem Auftraggeber in digitaler Form zu übergeben.

Mit dem Einheitspreis sind sämtliche Nebenleistungen
abgegolten. Hierzu gehören insbesondere:

Bereitstellung der erforderlichen Kamera-,
Beleuchtungs- und Aufnahmetechnik,
Durchführung sämtlicher Videoaufzeichnungen,
Erstellung der Aufmaßblätter einschließlich Zuordnung
der Videodateien,
Strukturierung und Benennung der Videodateien,
Übertragung der Videodaten auf die SSD-Festplatte.

Die Lieferung der SSD-Festplatte ist nicht Bestandteil
dieser Position und wird gesondert vergütet.

Abrechnungseinheit: Stück (St)

Abgerechnet wird je vollständig dokumentiertem
Bauabschnitt (insgesamt 2 Bauabschnitte).
Menge: 2,000 St

**01.04.15 Nachweise Roboterarbeiten Lembergerstr./Windig Höhe**
Durchführen einer Videodokumentation der
Sanierungsarbeiten je Bauabschnitt vor Beginn der
Fräsarbeiten, nach Abschluss der Fräsarbeiten sowie
nach Fertigstellung der Schlauchlinersanierung. in der
Lemberger Straße / Windig Höhe

Die Aufzeichnungen sind im MPEG-2-Format anzufertigen
und auf einer SSD-Festplatte zu speichern.

Für jeden Bauabschnitt sind Videoaufzeichnungen in den
drei vorgenannten Aufnahmezuständen anzufertigen. Je
Aufnahmezustand ist eine Verweilzeit von mindestens 10
Sekunden einzuhalten. Die Aufnahmen sind so
auszuführen, dass der Zustand der Sanierungsarbeiten
eindeutig erkennbar und nachvollziehbar dokumentiert
wird.

In den Videoaufzeichnungen sind mindestens folgende
Angaben dauerhaft einzublenden:

Anfangs- und Endschacht,
Bauabschnittsnummer,
Inspektionsrichtung,
Stationierung.

Zu den Videoaufzeichnungen sind Aufmaßblätter zu
erstellen. Auf den Aufmaßblättern ist der eindeutige
Bezug zwischen dem jeweiligen Bauabschnitt und dem
Dateipfad der zugehörigen Videodatei auf der
SSD-Festplatte herzustellen.

Die TV-Dokumentation ist Bestandteil der Leistung und
dem Auftraggeber in digitaler Form zu übergeben.

Mit dem Einheitspreis sind sämtliche Nebenleistungen
abgegolten. Hierzu gehören insbesondere:

Bereitstellung der erforderlichen Kamera-,
Beleuchtungs- und Aufnahmetechnik,
Durchführung sämtlicher Videoaufzeichnungen,
Erstellung der Aufmaßblätter einschließlich Zuordnung
der Videodateien,
Strukturierung und Benennung der Videodateien,
Übertragung der Videodaten auf die SSD-Festplatte.

Die Lieferung der SSD-Festplatte ist nicht Bestandteil
dieser Position und wird gesondert vergütet.

Abrechnungseinheit: Stück (St)

Abgerechnet wird je vollständig dokumentiertem
Bauabschnitt (insgesamt 9 Bauabschnitte).
Menge: 9,000 St

**01.04.20 Nachweise Roboterarbeiten Luisenstraße**
Durchführen einer Videodokumentation der
Sanierungsarbeiten je Bauabschnitt vor Beginn der
Fräsarbeiten, nach Abschluss der Fräsarbeiten sowie
nach Fertigstellung der Schlauchlinersanierung. in der
Luisenstraße

Die Aufzeichnungen sind im MPEG-2-Format anzufertigen
und auf einer SSD-Festplatte zu speichern.

Für jeden Bauabschnitt sind Videoaufzeichnungen in den
drei vorgenannten Aufnahmezuständen anzufertigen. Je
Aufnahmezustand ist eine Verweilzeit von mindestens 10
Sekunden einzuhalten. Die Aufnahmen sind so
auszuführen, dass der Zustand der Sanierungsarbeiten
eindeutig erkennbar und nachvollziehbar dokumentiert
wird.

In den Videoaufzeichnungen sind mindestens folgende
Angaben dauerhaft einzublenden:

Anfangs- und Endschacht,
Bauabschnittsnummer,
Inspektionsrichtung,
Stationierung.

Zu den Videoaufzeichnungen sind Aufmaßblätter zu
erstellen. Auf den Aufmaßblättern ist der eindeutige
Bezug zwischen dem jeweiligen Bauabschnitt und dem
Dateipfad der zugehörigen Videodatei auf der
SSD-Festplatte herzustellen.

Die TV-Dokumentation ist Bestandteil der Leistung und
dem Auftraggeber in digitaler Form zu übergeben.

Mit dem Einheitspreis sind sämtliche Nebenleistungen
abgegolten. Hierzu gehören insbesondere:

Bereitstellung der erforderlichen Kamera-,
Beleuchtungs- und Aufnahmetechnik,
Durchführung sämtlicher Videoaufzeichnungen,
Erstellung der Aufmaßblätter einschließlich Zuordnung
der Videodateien,
Strukturierung und Benennung der Videodateien,
Übertragung der Videodaten auf die SSD-Festplatte.

Die Lieferung der SSD-Festplatte ist nicht Bestandteil
dieser Position und wird gesondert vergütet.

Abrechnungseinheit: Stück (St)

Abgerechnet wird je vollständig dokumentiertem
Bauabschnitt (insgesamt 3 Bauabschnitte).
Menge: 3,000 St

**01.04.25 Nachweise Roboterarbeiten Tuchbleichstraße**
Durchführen einer Videodokumentation der
Sanierungsarbeiten je Bauabschnitt vor Beginn der
Fräsarbeiten, nach Abschluss der Fräsarbeiten sowie
nach Fertigstellung der Schlauchlinersanierung. in der
Tuchbleichstraße

Die Aufzeichnungen sind im MPEG-2-Format anzufertigen
und auf einer SSD-Festplatte zu speichern.

Für jeden Bauabschnitt sind Videoaufzeichnungen in den
drei vorgenannten Aufnahmezuständen anzufertigen. Je
Aufnahmezustand ist eine Verweilzeit von mindestens 10
Sekunden einzuhalten. Die Aufnahmen sind so
auszuführen, dass der Zustand der Sanierungsarbeiten
eindeutig erkennbar und nachvollziehbar dokumentiert
wird.

In den Videoaufzeichnungen sind mindestens folgende
Angaben dauerhaft einzublenden:

Anfangs- und Endschacht,
Bauabschnittsnummer,
Inspektionsrichtung,
Stationierung.

Zu den Videoaufzeichnungen sind Aufmaßblätter zu
erstellen. Auf den Aufmaßblättern ist der eindeutige
Bezug zwischen dem jeweiligen Bauabschnitt und dem
Dateipfad der zugehörigen Videodatei auf der
SSD-Festplatte herzustellen.

Die TV-Dokumentation ist Bestandteil der Leistung und
dem Auftraggeber in digitaler Form zu übergeben.

Mit dem Einheitspreis sind sämtliche Nebenleistungen
abgegolten. Hierzu gehören insbesondere:

Bereitstellung der erforderlichen Kamera-,
Beleuchtungs- und Aufnahmetechnik,
Durchführung sämtlicher Videoaufzeichnungen,
Erstellung der Aufmaßblätter einschließlich Zuordnung
der Videodateien,
Strukturierung und Benennung der Videodateien,
Übertragung der Videodaten auf die SSD-Festplatte.

Die Lieferung der SSD-Festplatte ist nicht Bestandteil
dieser Position und wird gesondert vergütet.

Abrechnungseinheit: Stück (St)

Abgerechnet wird je vollständig dokumentiertem
Bauabschnitt (insgesamt 6 Bauabschnitte).
Menge: 6,000 St

**01.04.30 Roboterfahrzeug Kreisprofil DN250-DN500**
Einsatz eines Kanalroboters einschließlich Bedien- und
Hilfspersona (2 Personen)l zur Durchführung von
Fräsarbeiten unter TV-Beobachtung in Hauptkanälen DN
300 bis DN 400.

Die Fräsarbeiten dienen der Vorbereitung der
grabenlosen Kanalsanierung und umfassen insbesondere
das Beseitigen von:

einragenden Stutzen,
einragenden Hausanschlusslinerenden,
Wurzeleinwüchsen,
Versätzen,
verfestigten Ablagerungen,
sonstigen den Sanierungsablauf behindernden
Hindernissen.

Die Arbeiten sind so auszuführen, dass die
nachfolgenden Schlauchliner-, Spachtel- und
Verpressarbeiten entsprechend der Leistungsbeschreibung
durchgeführt werden können.

Der anfallende Fräsgut- und Reinigungsrückstand ist
aufzunehmen, von der Baustelle zu entfernen und einer
ordnungsgemäßen Verwertung oder Entsorgung zuzuführen.

Mit dem Einheitspreis sind sämtliche Nebenleistungen
abgegolten. Hierzu gehören insbesondere:

Bereitstellung des Roboterfahrzeuges einschließlich
aller erforderlichen Geräte und Werkzeuge,
Bedien- und Hilfspersonal (mindestens zwei
Arbeitskräfte),
TV-Beobachtung während der Fräsarbeiten,
erforderliche Spülarbeiten während und nach den
Fräsarbeiten,
mehrmaliges An- und Abfahren des Roboter- und
Spülfahrzeuges,
Aufnahme, Abtransport sowie ordnungsgemäße Verwertung
oder Entsorgung des Fräsgutes.

Die Ausführung erfolgt auf Anordnung des Auftraggebers
bzw. gemäß Ausführungsplanung.

Abrechnungseinheit: Stunden (h)

Abgerechnet wird die nachgewiesene Einsatzzeit des
Roboterfahrzeuges einschließlich Bedien- und
Hilfspersonal.
Menge: 100,000 h

**01.04.35 Zuläufe vor Schlauchliner vorsanieren und glattschleifen**
Vorsanieren eines zurückliegenden Anschlusses in einem
Hauptkanal DN 300 als vorbereitende Maßnahme für den
nachfolgenden Schlauchlinereinbau.

Ausführungsort:

Haltung 121M12 (Buchsweilerstraße)
Anschluss bei Station 33,20 m (G)

Der Anschluss DN 100 bis DN 200 mit einer Rücklage bis
15 cm ist nach Einbau einer geeigneten Absperrblase und
Schalung mittels eines zweikomponentigen Epoxidharzes
kraftschlüssig zu verfüllen und zu reprofilieren.

Nach dem Aushärten des Epoxidharzes sind Absperrblase
und Schalung zu entfernen. Der Anschlussbereich ist
anschließend nachzufräsen und die Übergänge zwischen
Hauptkanal und Anschlussleitung glatt und bündig
auszubilden, sodass die nachfolgende
Schlauchlinersanierung gemäß Leistungsbeschreibung
ausgeführt werden kann.

Der Verbrauch von bis zu 20 kg Epoxidharz ist in den
Einheitspreis einzurechnen. Ein darüber hinausgehender
Materialverbrauch wird nur auf gesonderte Anordnung des
Auftraggebers und gegen Nachweis vergütet.

Angebotenes Material inkl. Hersteller

'....................................................'

Anfallendes Fräs- und Ausbruchmaterial ist aufzunehmen,
von der Baustelle zu entfernen und ordnungsgemäß zu
verwerten oder zu entsorgen.

Mit dem Einheitspreis sind sämtliche Nebenleistungen
abgegolten. Hierzu gehören insbesondere:

Lieferung und Einbau der erforderlichen Absperrblase
und Schalung,
Lieferung und Verarbeitung des Epoxidharzes bis zu
einer Menge von 10 kg,
sämtliche Fräs-, Schleif- und Nachbearbeitungsarbeiten,
erforderliche Spülarbeiten während und nach der
Ausführung,
mehrmaliges An- und Abfahren der Sanierungs- und
Spülfahrzeuge,
Aufnahme, Abtransport sowie ordnungsgemäße Verwertung
oder Entsorgung der anfallenden Rückstände.

Abrechnungseinheit: Stück (St)

Abgerechnet wird je vollständig ausgeführter Anschluss.
Menge: 1,000 St

**01.04.40 Zuläufe zur Sanierung vorbereiten**
Vorbereiten von Zuläufen aus Beton, Steinzeug, PVC und
Guss für die nachfolgende Schlauchlinersanierung durch
Auf- bzw. Rückfräsen des Anschlussbereiches.

Der Zulauf einschließlich der Hauptkanalwandung ist bis
zu einer Tiefe von 15 cm, gemessen ab der Innenwandung
des Hauptkanals, fachgerecht auf- bzw. rückzufräsen.
Die Fräsarbeiten sind so auszuführen, dass eine
ordnungsgemäße Anbindung des nachfolgenden
Schlauchliners gemäß Leistungsbeschreibung
gewährleistet ist.

Nennweite der Zuläufe: DN 100 bis DN 200

Hauptkanal: DN 300 bis DN 400

Anfallendes Fräsgut ist aufzunehmen, von der Baustelle
zu entfernen und ordnungsgemäß zu verwerten oder zu
entsorgen.

Mit dem Einheitspreis sind sämtliche Nebenleistungen
abgegolten. Hierzu gehören insbesondere:

Einsatz des erforderlichen Fräsroboters einschließlich
Bedienpersonal,
erforderliche TV-Beobachtung,
mehrmaliges An- und Abfahren der Sanierungs- und
Spülfahrzeuge,
erforderliche Spülarbeiten während und nach den
Fräsarbeiten,
Aufnahme, Abtransport sowie ordnungsgemäße Verwertung
oder Entsorgung des Fräsgutes.

Abrechnungseinheit: Stück (St)

Abgerechnet wird je vollständig bearbeitetem Zulauf.
Menge: 72,000 St

**01.04.45 Zuläufe provisorisch auf 80% öffnen nach Schlauchlinereinbau**
Provisorisches Öffnen von Zuläufen DN 100 bis DN 200
nach dem Einbau des Schlauchliners mittels
Robotertechnik.

Die Öffnung ist unmittelbar nach Fertigstellung des
Schlauchlinereinbaus herzustellen. Der freie
Querschnitt des Zulaufs ist hierbei auf mindestens 80 %
des vorhandenen Anschlussquerschnittes herzustellen.
Die Arbeiten dienen der vorläufigen Wiederherstellung
der Abflussverhältnisse bis zur endgültigen Anbindung
des Anschlusses.

Für Schäden, die auf eine verspätete Herstellung der
provisorischen Öffnung zurückzuführen sind, haftet der
Auftragnehmer.

Hauptkanal: DN 300 bis DN 400, abzgl. der
Schlauchlinerwandstärke

Anfallendes Fräsgut ist aufzunehmen, von der Baustelle
zu entfernen und ordnungsgemäß zu verwerten oder zu
entsorgen.

Mit dem Einheitspreis sind sämtliche Nebenleistungen
abgegolten. Hierzu gehören insbesondere:

Einsatz des erforderlichen Fräsroboters einschließlich
Bedienpersonal,
erforderliche TV-Beobachtung,
mehrmaliges An- und Abfahren der Sanierungs- und
Spülfahrzeuge,
erforderliche Spülarbeiten während und nach den
Fräsarbeiten,
Aufnahme, Abtransport sowie ordnungsgemäße Verwertung
oder Entsorgung des Fräsgutes.

Abrechnungseinheit: Stück (St)

Abgerechnet wird je provisorisch geöffnetem Zulauf.
Menge: 70,000 St

**01.04.50 Zuläufe nach Schlauchlinereinbau vollständig öffnen**
Sanieren bereits vorbereiteter, teilweise
zurückliegender Zuläufe DN 100 bis DN 200 für die
nachfolgende Anschlussanbindung an den Schlauchliner.

Der Zulauf ist bis zu einer Rücklage von 15 cm
vorbereitet. Die Öffnung im Schlauchliner ist
vollständig hergestellt. Vorhandene Innenfolie im
Anschlussbereich ist, soweit erforderlich, vollständig
zu entfernen. Anschließend ist der Anschlussbereich mit
einem biologisch abbaubaren Reinigungsmittel zu
reinigen und zu entfetten.

Nach Einbau einer geeigneten Absperrblase und Schalung
ist der Anschlussbereich mit einem zweikomponentigen
Epoxidharz kraftschlüssig zu verfüllen und zu
reprofilieren.

Nach dem Aushärten des Epoxidharzes sind Absperrblase
und Schalung zu entfernen. Die Materialübergänge
zwischen Hauptkanaloberfläche und Anschlussbereich sind
bündig nachzuschleifen.

Der Verbrauch von bis zu 10 kg Epoxidharz je Zulauf ist
in den Einheitspreis einzurechnen. Ein darüber
hinausgehender Materialverbrauch wird nur auf besondere
Anordnung des Auftraggebers und gegen Nachweis
vergütet.

Hauptkanal: DN 300 bis DN 400, abzgl. der
Schlauchlinerwandstärke

Anfallendes Fräs- und Reinigungsmaterial ist
aufzunehmen, von der Baustelle zu entfernen und
ordnungsgemäß zu verwerten oder zu entsorgen.

Das Nachfräsen der Zulaufrundung ist nicht Bestandteil
dieser Position und wird gesondert vergütet.

Mit dem Einheitspreis sind sämtliche Nebenleistungen
abgegolten. Hierzu gehören insbesondere:

Lieferung und Einbau der erforderlichen Absperrblase
und Schalung,
Lieferung und Verarbeitung des zweikomponentigen
Epoxidharzes bis 10 kg je Zulauf,
Reinigen und Entfetten des Anschlussbereiches,
Entfernen ggf. vorhandener Innenfolie,
Schleifarbeiten zur Herstellung bündiger
Materialübergänge,
erforderliche TV-Beobachtung,
mehrmaliges An- und Abfahren der Sanierungs- und
Spülfahrzeuge,
erforderliche Spülarbeiten während und nach der
Ausführung,
Aufnahme, Abtransport sowie ordnungsgemäße Verwertung
oder Entsorgung der anfallenden Rückstände.

Abrechnungseinheit: Stück (St)

Abgerechnet wird je vollständig saniertem Zulauf.
Menge: 70,000 St

**01.04.55 Zuläufe nach Schlauchlinereinbau Schalungsverpresstechnik sanieren**
Sanieren bereits vorbereiteter, teilweise
zurückliegender Zuläufe DN 100 bis DN 200 für die
nachfolgende Anschlussanbindung an den Schlauchliner.

Der Zulauf ist bis zu einer Rücklage von 15 cm
vorbereitet. Die Öffnung im Schlauchliner ist
vollständig hergestellt. Vorhandene Innenfolie im
Anschlussbereich ist, soweit erforderlich, vollständig
zu entfernen. Anschließend ist der Anschlussbereich mit
einem biologisch abbaubaren Reinigungsmittel zu
reinigen und zu entfetten.

Nach Einbau einer geeigneten Absperrblase und Schalung
ist der Anschlussbereich mit einem zweikomponentigen
Epoxidharz kraftschlüssig zu verfüllen und zu
reprofilieren.

Nach dem Aushärten des Epoxidharzes sind Absperrblase
und Schalung zu entfernen. Die Materialübergänge
zwischen Hauptkanaloberfläche und Anschlussbereich sind
bündig nachzuschleifen.

Der Verbrauch von bis zu 10 kg Epoxidharz je Zulauf ist
in den Einheitspreis einzurechnen. Ein darüber
hinausgehender Materialverbrauch wird nur auf besondere
Anordnung des Auftraggebers und gegen Nachweis
vergütet.

Angebotenes Material inkl. Hersteller

'....................................................'

Hauptkanal: DN 300 bis DN 400, abzgl. der
Schlauchlinerwandstärke

Anfallendes Fräs- und Reinigungsmaterial ist
aufzunehmen, von der Baustelle zu entfernen und
ordnungsgemäß zu verwerten oder zu entsorgen.

Das Nachfräsen der Zulaufrundung ist nicht Bestandteil
dieser Position und wird gesondert vergütet.

Mit dem Einheitspreis sind sämtliche Nebenleistungen
abgegolten. Hierzu gehören insbesondere:

Lieferung und Einbau der erforderlichen Absperrblase
und Schalung,
Lieferung und Verarbeitung des zweikomponentigen
Epoxidharzes bis 10 kg je Zulauf,
Reinigen und Entfetten des Anschlussbereiches,
Entfernen ggf. vorhandener Innenfolie,
Schleifarbeiten zur Herstellung bündiger
Materialübergänge,
erforderliche TV-Beobachtung,
mehrmaliges An- und Abfahren der Sanierungs- und
Spülfahrzeuge,
erforderliche Spülarbeiten während und nach der
Ausführung,
Aufnahme, Abtransport sowie ordnungsgemäße Verwertung
oder Entsorgung der anfallenden Rückstände.

Abrechnungseinheit: Stück (St)

Abgerechnet wird je vollständig saniertem Zulauf.
Menge: 73,000 St

**01.04.60 Zulaufrundung nach Anschlussanbindung nachschleifen**
Nachfräsen der Zulaufrundung bereits mit Epoxidharz
sanierten Zuläufe DN 100 bis DN 200 nach vollständiger
Aushärtung des Sanierungsmaterials.

Die Zulaufrundung ist mittels Robotertechnik so
nachzufräsen, dass eine gleichmäßige, strömungsgünstige
und bündige Anbindung zwischen Anschlussleitung und
Hauptkanal hergestellt wird. Überstehendes
Reprofilierungsmaterial ist vollständig zu entfernen,
ohne den Schlauchliner oder die Anschlussleitung zu
beschädigen.

Hauptkanal: DN 300 bis DN 400, abzgl. der
Schlauchlinerwandstärke

Anfallendes Fräsgut ist aufzunehmen, von der Baustelle
zu entfernen und ordnungsgemäß zu verwerten oder zu
entsorgen.

Mit dem Einheitspreis sind sämtliche Nebenleistungen
abgegolten. Hierzu gehören insbesondere:

Einsatz des erforderlichen Fräsroboters einschließlich
Bedienpersonal,
erforderliche TV-Beobachtung,
Kontrolle und Nachbearbeitung der Fräskontur,
mehrmaliges An- und Abfahren der Sanierungs- und
Spülfahrzeuge,
erforderliche Spülarbeiten während und nach den
Fräsarbeiten,
Aufnahme, Abtransport sowie ordnungsgemäße Verwertung
oder Entsorgung des Fräsgutes.

Abrechnungseinheit: Stück (St)

Abgerechnet wird je vollständig nachgefräster
Zulaufrundung.
Menge: 73,000 St

**01.04.65 Zulage zur Zulaufsanierung bei geringen Zulaufabständen/Doppelstutzen**
Zulage zu den Positionen für die Sanierung oder das
Verschließen von Zuläufen im Hauptkanal mittels
Kanalroboter und zweikomponentigem Epoxidharz.

Die Zulage wird vergütet, wenn aufgrund des geringen
Abstandes benachbarter Zuläufe die für die Sanierung
oder den Verschluss erforderlichen Schalungen nicht
unabhängig voneinander eingebaut werden können und sich
die Schalungen überlappen oder gegenseitig
beeinflussen. Hierdurch bedingte Mehraufwendungen für
den Einbau, das Ausrichten, das mehrfache Umsetzen
sowie den Ausbau der Schalungen sind mit dieser Zulage
abgegolten.

Hauptkanal: DN 300 bis DN 400, abzgl. der
Schlauchlinerwandstärke.

Mit dem Einheitspreis sind sämtliche aus der
beschriebenen Erschwernis resultierenden
Nebenleistungen abgegolten.

Abrechnungseinheit: Stück (St)

Abgerechnet wird je betroffenem Zulauf bzw. Stutzen,
bei dem aufgrund überlappender Schalungen die
beschriebene Erschwernis vorliegt.
Menge: 8,000 St

**01.04.70 ZulageTangential ankommende Einläufe vorbereiten und sanieren**
Zulage zu den Positionen für die Sanierung oder das
Verschließen von Zuläufen im Hauptkanal mittels
Kanalroboter und zweikomponentigem Epoxidharz.

Die Zulage wird vergütet, wenn aufgrund der
tangentialen Einbindung des Zulaufs zusätzliche
Vorarbeiten und Sanierungsmaßnahmen erforderlich
werden.

Die Leistung umfasst das Vorbereiten des Zulaufs für
die Sanierung. Hierzu sind die Zulaufleitung sowie die
Hauptkanalwandung mittels Kanalroboter bis zu einer
Tiefe von 15 cm, gemessen ab der Hauptkanalinnenwand,
auf- bzw. rückzufräsen. Anschließend ist die
Zulaufeinbindung mittels Blasenspachtel- oder
Verpresstechnik fachgerecht zu sanieren.

Nennweiten der Zuläufe: DN 100 bis DN 200

Hauptkanal: DN 300 bis DN 400, abzgl. der
Schlauchlinerwandstärke.

Anfallendes Fräsgut geht in das Eigentum des
Auftragnehmers über. Es ist aufzunehmen, von der
Baustelle zu entfernen und ordnungsgemäß zu verwerten
oder zu entsorgen.

Mit dem Einheitspreis sind sämtliche Nebenleistungen
abgegolten. Hierzu gehören insbesondere:

Einsatz des erforderlichen Kanalroboters einschließlich
Bedienpersonal,
Auf- und Rückfräsen der Zulaufleitung und
Hauptkanalwandung bis 15 cm Tiefe,
erforderliche TV-Beobachtung,
Einsatz der Blasenspachtel- oder Verpresstechnik,
mehrmaliges An- und Abfahren der Sanierungs- und
Spülfahrzeuge,
erforderliche Spülarbeiten während und nach der
Sanierung,
Aufnahme, Abtransport sowie ordnungsgemäße Verwertung
oder Entsorgung des anfallenden Fräsgutes.

Abrechnungseinheit: Stück (St)

Abgerechnet wird je tangential einbindendem Zulauf, bei
dem die beschriebene Erschwernis vorliegt.
Menge: 10,000 St

**01.04.75 Epoxidkleber zusätzlich liefern**
Liefern eines lösungsmittelfreien, thixotropen,
zweikomponentigen Kunststoffklebers auf Epoxidharzbasis
zur Verwendung bei der Sanierung von Kanalanschlüssen.

Das Material muss für den Einsatz in Abwasserkanälen
geeignet sein und eine Verarbeitung unter Wasser bzw.
an wasserführenden Bauteilen ermöglichen.

Die Lieferung erfolgt entsprechend dem tatsächlichen
Bedarf auf Anordnung der Bauleitung.

Der Materialverbrauch ist nachzuweisen und wird nach
der tatsächlich eingebauten Menge vergütet.

Mit dem Einheitspreis sind sämtliche Nebenleistungen,
insbesondere Lieferung, Transport, Bereitstellung sowie
fachgerechte Lagerung des Materials auf der Baustelle
abgegolten.

Abrechnungseinheit: Kilogramm (kg)

Abgerechnet wird die nachgewiesene und eingebaute Menge
an 2-Komponenten-Epoxid-Kleber.
Menge: 10,000 kg

#### Titel 01.05 Schlauchlinersanierung

**01.05.5 Umsetzen**
Umsetzen der vollständigen
Schlauchlinersanierungsanlage einschließlich aller
erforderlichen Maschinen, Geräte, Fahrzeuge,
Hilfsmittel sowie des erforderlichen Personals von
einem Schlauchlinersanierungsabschnitt zum nächsten.

Die Leistung umfasst ferner das vollständige Einrichten
des neuen Einsatzortes einschließlich Herstellung und
Anpassung aller erforderlichen Ver- und
Entsorgungsanschlüsse sowie aller sonstigen für den
ordnungsgemäßen Betrieb der
Schlauchlinersanierungsanlage erforderlichen Maßnahmen.

Erfolgt der Einbau mehrerer Schlauchliner von einem
gemeinsamen Aufstellstandort bzw. einer gemeinsamen
Einbaustelle in unterschiedliche Richtungen, wird diese
Leistungsposition unabhängig von der Anzahl der
eingebauten Schlauchliner nur einmal vergütet.

Die Position gilt für sämtliche im Leistungsverzeichnis
enthaltenen Nennweiten.

Abrechnungseinheit: Stück (St)
Menge: 21,000 St

**01.05.10 Dokumentation Zuläufe und Hindernisfreiheit**
Einmessen sämtlicher Zuläufe nach Lage und Position
sowie Dokumentation der Hindernisfreiheit der gesamten
Haltung unmittelbar vor dem Einbau des Schlauchliners.

Die Leistung umfasst die TV-Inspektion der gesamten
Haltung einschließlich der lagegenauen Erfassung
sämtlicher Zuläufe und Abzweige. Die Dokumentation ist
der Bauleitung zur Prüfung und Freigabe des
Schlauchlinereinbaus vorzulegen.

Die Videoaufzeichnung ist im MPEG-2- oder MPEG-4-Format
bereitzustellen. Zusätzlich ist ein handschriftliches
oder digitales Aufmaßblatt mit der Lage der Zuläufe und
dem Bezug zur Videoaufzeichnung anzufertigen.

Die Verweilzeit der Kamera an jedem Zulauf bzw. Abzweig
muss mindestens 10 Sekunden betragen.

In der Videoaufzeichnung sind mindestens folgende
Angaben dauerhaft einzublenden:

Anfangs- und Endschacht,
Sanierungsabschnittsnummer,
Inspektionsrichtung,
Stationierung,
Videolaufzeit,
Datum,
Uhrzeit.

Auf den Aufmaßblättern ist der eindeutige Bezug zur
Videodatei sowie zur jeweiligen Videolaufzeit
herzustellen.

Die Übergabe der Videodateien und der Aufmaßblätter ist
Voraussetzung für die Prüfung, Abnahme und Abrechnung
der Leistung.

Nennweiten Hauptkanal: DN 300 bis DN 400.

Mit dem Einheitspreis sind sämtliche Nebenleistungen
abgegolten. Hierzu gehören insbesondere:

Bereitstellung der TV-Inspektionstechnik einschließlich
Bedienpersonal,
Einmessen sämtlicher Zuläufe und Abzweige,
vollständige Videoaufzeichnung,
Erstellung der Aufmaßblätter,
Zuordnung von Video und Aufmaß,
Bereitstellung der digitalen Unterlagen,
sämtliche An- und Abfahrten sowie sonstige für die
Leistung erforderlichen Nebenarbeiten.

Abrechnungseinheit: Meter (m)

Abgerechnet wird die Länge der eingemessenen und
dokumentierten Haltung.
Menge: 775,440 m

**01.05.15 Querschnitt kalibrieren vor Schlauchlinerbestellung**
Überprüfen und Kalibrieren des Innenquerschnittes der
unsanierten Haltungen vor dem Einbau des Schlauchliners
mittels Laserkalibrierung.

Die Leistung umfasst die kontinuierliche Erfassung und
Speicherung des gesamten Innenquerschnittes der
unsanierten Haltung über die vollständige
Haltungslänge. Die Messung ist mit einem für die
Kalibrierung geeigneten Lasermesssystem durchzuführen.

Die Messergebnisse sind haltungsweise auszuwerten und
in digitaler Form als PDF-Datei der Bauüberwachung zu
übergeben.

Die Dokumentation muss mindestens folgende Angaben
enthalten:

Bezeichnung der Haltung,
Anfangs- und Endschacht,
Haltungslänge,
Nennweite,
Messdatum,
grafische und/oder tabellarische Darstellung der
Messergebnisse,
Bewertung des Innenquerschnittes.

Durchmesserbereich Hauptkanal: DN 300 bis DN 400,
abzgl. der Schlauchlinerwandstärke.

Mit dem Einheitspreis sind sämtliche Nebenleistungen
abgegolten. Hierzu gehören insbesondere:

Bereitstellung der Lasermesstechnik einschließlich
Bedienpersonal,
Durchführung der vollständigen Messung,
kontinuierliche Erfassung und Speicherung der
Messdaten,
Auswertung der Messergebnisse,
Erstellung der haltungsweisen Dokumentation,
Übergabe der digitalen Dokumentation an die
Bauüberwachung.

Abrechnungseinheit: Meter (m)

Abgerechnet wird die Länge der mittels
Laserkalibrierung überprüften Haltung.
Menge: 775,440 m

**01.05.20 Statische Berechnung der Schlauchliner AZ II DN300-400, 2,0m WS**
Erstellen der statischen Bemessung für Schlauchliner
gemäß den Vorgaben der Ausführungsbeschreibung sowie
den anerkannten Regeln der Technik.

Die statische Bemessung ist vor der Fertigung des
Schlauchliners aufzustellen und der Bauleitung
rechtzeitig zur Prüfung und Freigabe vorzulegen. Die
Fertigung des Schlauchliners darf erst nach erfolgter
Freigabe durch die Bauleitung erfolgen.

Die statische Bemessung ist nach DWA-A 143-2 bzw. den
zum Zeitpunkt der Ausführung gültigen anerkannten
Regeln der Technik durchzuführen.

Der statischen Bemessung sind mindestens folgende
Randbedingungen zugrunde zu legen:

Altrohrzustand: AZ II gemäß DWA-A 143-2
Grundwasserstand: 2,00 m über Kanalsohle
Nennweite Altrohr: DN 300 bis DN 400

Mindestannahmen für Imperfektionen:

Vorverformung infolge Imperfektionen: wv = 2,0 %
(Kreisprofil)
Gelenkringvorverformung: wGr,v = 3,0 %
Spaltweite: ws = 0,5 %

Sicherheitsbeiwert: ? = 2,0

Die statische Bemessung ist prüffähig zu erstellen und
der Bauleitung in digitaler Form (PDF) zu übergeben.

Mit dem Einheitspreis sind sämtliche Nebenleistungen
abgegolten. Hierzu gehören insbesondere:

Ermittlung der Bemessungsparameter,
Durchführung der statischen Bemessung,
Erstellung der prüffähigen Berechnungsunterlagen,
digitale Übergabe der Berechnungsunterlagen,
Einarbeitung der im Rahmen der Prüfung durch die
Bauleitung erforderlichen Korrekturen, soweit diese
nicht auf geänderten Randbedingungen beruhen.

Abrechnungseinheit: Haltung (St)

Abgerechnet wird je prüffähig erstellter und von der
Bauleitung freigegebener statischer Bemessung für eine
Haltung des Altrohrzustandes AZ II mit Nennweiten DN
300 bis DN 400.
Menge: 20,000 St

**01.05.25 BA 01, 121M13H Schlauchliner DN300 Buchsweilerstraße**
Lieferung, Einbau und Aushärtung eines lichthärtenden
Schlauchliners inkl. Preliner gemäß Vorbemerkungen
Schlauchliner mit gültiger DiBt- Zulassung. Der Einbau
und die Aushärtung haben gemäß DiBt- Zulassung und den
verfahrensbedingten Einbauanleitungen bzw.
Herstelleranweisungen zu erfolgen. Der Bauüberwachung
ist beides zur Einsicht zur Verfügung zu stellen.

Es sind ausschließlich korrosionsbeständige
Trägermaterialien zugelassen, d.h. mindestens ECR -
Glas. Trägermaterial aus verschiedenen Werkstoffen
("Sandwichbauweise") werden nicht zugelassen. Es sind
nur nahtlos hergestellte Schlauchliner zugelassen.

UP- Harze  müssen den DIN 16946-2 mind. Typ 1130
(thermische und mechanische Anforderungen), DIN 18820-1
Gruppe 3 oder nach DIN EN 13121-1 Gruppe 4 entsprechen.

Bauabschnitt  BA 01
Nennweite  DN300
Material  B
Länge  51,70m
Anfangsschacht  121M13
Endschacht  121M12
Gefälle:  69,05%
Straße  Buchsweilerstraße

Anschlüsse und Schäden gemäß Berichtsgrafik!

Für die statische Bemessung ist der Altrohrzustand II
gem. DWA-A143-2 anzusetzen

Grundwasserstand über Kanalsohle:  = 2,0m
Imperfektionen:
örtl. Vorverformung wv  = 2 % (Kreisprofil),
Gelenkringvorverformung wGr,v  = 3 %,
Spaltweite ws  = 0,5 %.

Sicherheit: 2,0

Angebotenes Schlauchlinersystem inkl. Hersteller

'.....................................................'

Materialkenngruppe
'.........'

Verbunddicke em: '..................' mm (Maßgebend ist
die statisch erforderliche Wanddicke, mindestens jedoch
4,0 mm.)

(*Eintrag Bietertextergänzung ('..') zwingend an dieser
Stelle erforderlich.

Mit dem Einheitspreis sind sämtliche Nebenleistungen
abgegolten. Hierzu gehören insbesondere:

Lieferung sämtlicher Materialien,
Lieferung und Einbau des Preliners,
Einziehen, Kalibrieren und Aushärten des
Schlauchliners,
sämtliche Hilfs- und Betriebsstoffe,
Herstellung der erforderlichen Dichtheit während des
Einbaus,
Einhaltung der Herstellervorgaben und der
DIBt-Zulassung,
Vorhalten aller erforderlichen Geräte und
Einrichtungen,
erforderliche Eigenüberwachung während der Ausführung.

Hinweis: Pumpendruckleitung in Haltung 121M14

Abrechnungseinheit: Meter (m)

Abgerechnet wird auf Meter,  entsprechend der
ausgeschriebenen Haltungslänge.
Menge: 51,700 m

**01.05.30 BA 02, 121M12H Schlauchliner DN300 Buchsweilerstraße**
Lieferung, Einbau und Aushärtung eines lichthärtenden
Schlauchliners inkl. Preliner gemäß Vorbemerkungen
Schlauchliner mit gültiger DiBt- Zulassung. Der Einbau
und die Aushärtung haben gemäß DiBt- Zulassung und den
verfahrensbedingten Einbauanleitungen bzw.
Herstelleranweisungen zu erfolgen. Der Bauüberwachung
ist beides zur Einsicht zur Verfügung zu stellen.

Es sind ausschließlich korrosionsbeständige
Trägermaterialien zugelassen, d.h. mindestens ECR -
Glas. Trägermaterial aus verschiedenen Werkstoffen
("Sandwichbauweise") werden nicht zugelassen. Es sind
nur nahtlos hergestellte Schlauchliner zugelassen.

UP- Harze  müssen den DIN 16946-2 mind. Typ 1130
(thermische und mechanische Anforderungen), DIN 18820-1
Gruppe 3 oder nach DIN EN 13121-1 Gruppe 4 entsprechen.

Bauabschnitt  BA 02
Nennweite  DN300
Material  B
Länge  55,71m
Anfangsschacht  121M12
Endschacht  121M11
Gefälle:  71,62%
Straße  Buchsweilerstraße

Anschlüsse und Schäden gemäß Berichtsgrafik!

Für die statische Bemessung ist der Altrohrzustand II
gem. DWA-A143-2 anzusetzen

Grundwasserstand über Kanalsohle:  = 2,0m
Imperfektionen:
örtl. Vorverformung wv  = 2 % (Kreisprofil),
Gelenkringvorverformung wGr,v  = 3 %,
Spaltweite ws  = 0,5 %.

Sicherheit: 2,0

Angebotenes Schlauchlinersystem inkl. Hersteller

'.....................................................'

Materialkenngruppe
'.........'

Verbunddicke em: '..................' mm (Maßgebend ist
die statisch erforderliche Wanddicke, mindestens jedoch
4,0 mm.)
(*Eintrag Bietertextergänzung ('..') zwingend an dieser
Stelle erforderlich.

Mit dem Einheitspreis sind sämtliche Nebenleistungen
abgegolten. Hierzu gehören insbesondere:

Lieferung sämtlicher Materialien,
Lieferung und Einbau des Preliners,
Einziehen, Kalibrieren und Aushärten des
Schlauchliners,
sämtliche Hilfs- und Betriebsstoffe,
Herstellung der erforderlichen Dichtheit während des
Einbaus,
Einhaltung der Herstellervorgaben und der
DIBt-Zulassung,
Vorhalten aller erforderlichen Geräte und
Einrichtungen,
erforderliche Eigenüberwachung während der Ausführung.

Abrechnungseinheit: Meter (m)

Abgerechnet wird auf Meter,  entsprechend der
ausgeschriebenen Haltungslänge.
Menge: 55,710 m

**01.05.35 BA 03, 121M11H Schlauchliner DN300 Buchsweilerstraße**
Lieferung, Einbau und Aushärtung eines lichthärtenden
Schlauchliners inkl. Preliner gemäß Vorbemerkungen
Schlauchliner mit gültiger DiBt- Zulassung. Der Einbau
und die Aushärtung haben gemäß DiBt- Zulassung und den
verfahrensbedingten Einbauanleitungen bzw.
Herstelleranweisungen zu erfolgen. Der Bauüberwachung
ist beides zur Einsicht zur Verfügung zu stellen.

Es sind ausschließlich korrosionsbeständige
Trägermaterialien zugelassen, d.h. mindestens ECR -
Glas. Trägermaterial aus verschiedenen Werkstoffen
("Sandwichbauweise") werden nicht zugelassen. Es sind
nur nahtlos hergestellte Schlauchliner zugelassen.

UP- Harze  müssen den DIN 16946-2 mind. Typ 1130
(thermische und mechanische Anforderungen), DIN 18820-1
Gruppe 3 oder nach DIN EN 13121-1 Gruppe 4 entsprechen.

Bauabschnitt  BA 03
Nennweite  DN300
Material  B
Länge  55,27m
Anfangsschacht  121M11
Endschacht  121M10
Gefälle:  72,91%
Straße  Buchsweilerstraße

Anschlüsse und Schäden gemäß Berichtsgrafik!

Für die statische Bemessung ist der Altrohrzustand II
gem. DWA-A143-2 anzusetzen

Grundwasserstand über Kanalsohle:  = 2,0m
Imperfektionen:
örtl. Vorverformung wv  = 2 % (Kreisprofil),
Gelenkringvorverformung wGr,v  = 3 %,
Spaltweite ws  = 0,5 %.

Sicherheit: 2,0

Angebotenes Schlauchlinersystem inkl. Hersteller

'.....................................................'

Materialkenngruppe
'.........'

Verbunddicke em: '..................' mm (Maßgebend ist
die statisch erforderliche Wanddicke, mindestens jedoch
4,0 mm.)

(*Eintrag Bietertextergänzung ('..') zwingend an dieser
Stelle erforderlich.

Mit dem Einheitspreis sind sämtliche Nebenleistungen
abgegolten. Hierzu gehören insbesondere:

Lieferung sämtlicher Materialien,
Lieferung und Einbau des Preliners,
Einziehen, Kalibrieren und Aushärten des
Schlauchliners,
sämtliche Hilfs- und Betriebsstoffe,
Herstellung der erforderlichen Dichtheit während des
Einbaus,
Einhaltung der Herstellervorgaben und der
DIBt-Zulassung,
Vorhalten aller erforderlichen Geräte und
Einrichtungen,
erforderliche Eigenüberwachung während der Ausführung.

Abrechnungseinheit: Meter (m)

Abgerechnet wird auf Meter,  entsprechend der
ausgeschriebenen Haltungslänge.
Menge: 55,270 m

**01.05.40 BA 04, 121M10H Schlauchliner DN300 Buchsweilerstraße**
Lieferung, Einbau und Aushärtung eines lichthärtenden
Schlauchliners inkl. Preliner gemäß Vorbemerkungen
Schlauchliner mit gültiger DiBt- Zulassung. Der Einbau
und die Aushärtung haben gemäß DiBt- Zulassung und den
verfahrensbedingten Einbauanleitungen bzw.
Herstelleranweisungen zu erfolgen. Der Bauüberwachung
ist beides zur Einsicht zur Verfügung zu stellen.

Es sind ausschließlich korrosionsbeständige
Trägermaterialien zugelassen, d.h. mindestens ECR -
Glas. Trägermaterial aus verschiedenen Werkstoffen
("Sandwichbauweise") werden nicht zugelassen. Es sind
nur nahtlos hergestellte Schlauchliner zugelassen.

UP- Harze  müssen den DIN 16946-2 mind. Typ 1130
(thermische und mechanische Anforderungen), DIN 18820-1
Gruppe 3 oder nach DIN EN 13121-1 Gruppe 4 entsprechen.

Bauabschnitt  BA 04
Nennweite  DN300
Material  B
Länge  57,26m
Anfangsschacht  121M10
Endschacht  121M09
Gefälle:  57,26%
Straße  Buchsweilerstraße

Anschlüsse und Schäden gemäß Berichtsgrafik!

Für die statische Bemessung ist der Altrohrzustand II
gem. DWA-A143-2 anzusetzen

Grundwasserstand über Kanalsohle:  = 2,0m
Imperfektionen:
örtl. Vorverformung wv  = 2 % (Kreisprofil),
Gelenkringvorverformung wGr,v  = 3 %,
Spaltweite ws  = 0,5 %.

Sicherheit: 2,0

Angebotenes Schlauchlinersystem inkl. Hersteller

'.....................................................'

Materialkenngruppe
'.........'

Verbunddicke em: '..................' mm (Maßgebend ist
die statisch erforderliche Wanddicke, mindestens jedoch
4,0 mm.)

(*Eintrag Bietertextergänzung ('..') zwingend an dieser
Stelle erforderlich.

Mit dem Einheitspreis sind sämtliche Nebenleistungen
abgegolten. Hierzu gehören insbesondere:

Lieferung sämtlicher Materialien,
Lieferung und Einbau des Preliners,
Einziehen, Kalibrieren und Aushärten des
Schlauchliners,
sämtliche Hilfs- und Betriebsstoffe,
Herstellung der erforderlichen Dichtheit während des
Einbaus,
Einhaltung der Herstellervorgaben und der
DIBt-Zulassung,
Vorhalten aller erforderlichen Geräte und
Einrichtungen,
erforderliche Eigenüberwachung während der Ausführung.

Hinweis: Pumpendruckleitung in Haltung bei Stat.:31,50m
und 32,80m

Abrechnungseinheit: Meter (m)

Abgerechnet wird auf Meter,  entsprechend der
ausgeschriebenen Haltungslänge.
Menge: 57,260 m

**01.05.45 BA 05, 121M09H Schlauchliner DN300 Buchsweilerstraße**
Lieferung, Einbau und Aushärtung eines lichthärtenden
Schlauchliners inkl. Preliner gemäß Vorbemerkungen
Schlauchliner mit gültiger DiBt- Zulassung. Der Einbau
und die Aushärtung haben gemäß DiBt- Zulassung und den
verfahrensbedingten Einbauanleitungen bzw.
Herstelleranweisungen zu erfolgen. Der Bauüberwachung
ist beides zur Einsicht zur Verfügung zu stellen.

Es sind ausschließlich korrosionsbeständige
Trägermaterialien zugelassen, d.h. mindestens ECR -
Glas. Trägermaterial aus verschiedenen Werkstoffen
("Sandwichbauweise") werden nicht zugelassen. Es sind
nur nahtlos hergestellte Schlauchliner zugelassen.

UP- Harze  müssen den DIN 16946-2 mind. Typ 1130
(thermische und mechanische Anforderungen), DIN 18820-1
Gruppe 3 oder nach DIN EN 13121-1 Gruppe 4 entsprechen.

Bauabschnitt  BA 05
Nennweite  DN300
Material  B
Länge  36,63m
Anfangsschacht  121M09
Endschacht  121M08
Gefälle:  66,89%
Straße  Buchsweilerstraße

Anschlüsse und Schäden gemäß Berichtsgrafik!

Für die statische Bemessung ist der Altrohrzustand II
gem. DWA-A143-2 anzusetzen

Grundwasserstand über Kanalsohle:  = 2,0m
Imperfektionen:
örtl. Vorverformung wv  = 2 % (Kreisprofil),
Gelenkringvorverformung wGr,v  = 3 %,
Spaltweite ws  = 0,5 %.

Sicherheit: 2,0

Angebotenes Schlauchlinersystem inkl. Hersteller

'.....................................................'

Materialkenngruppe
'.........'

Verbunddicke em: '..................' mm (Maßgebend ist
die statisch erforderliche Wanddicke, mindestens jedoch
4,0 mm.)
(*Eintrag Bietertextergänzung ('..') zwingend an dieser
Stelle erforderlich.

Mit dem Einheitspreis sind sämtliche Nebenleistungen
abgegolten. Hierzu gehören insbesondere:

Lieferung sämtlicher Materialien,
Lieferung und Einbau des Preliners,
Einziehen, Kalibrieren und Aushärten des
Schlauchliners,
sämtliche Hilfs- und Betriebsstoffe,
Herstellung der erforderlichen Dichtheit während des
Einbaus,
Einhaltung der Herstellervorgaben und der
DIBt-Zulassung,
Vorhalten aller erforderlichen Geräte und
Einrichtungen,
erforderliche Eigenüberwachung während der Ausführung.

Abrechnungseinheit: Meter (m)

Abgerechnet wird auf Meter,  entsprechend der
ausgeschriebenen Haltungslänge.
Menge: 36,630 m

**01.05.50 BA 06, 121M08H Schlauchliner DN300 Buchsweilerstraße**
Lieferung, Einbau und Aushärtung eines lichthärtenden
Schlauchliners inkl. Preliner gemäß Vorbemerkungen
Schlauchliner mit gültiger DiBt- Zulassung. Der Einbau
und die Aushärtung haben gemäß DiBt- Zulassung und den
verfahrensbedingten Einbauanleitungen bzw.
Herstelleranweisungen zu erfolgen. Der Bauüberwachung
ist beides zur Einsicht zur Verfügung zu stellen.

Es sind ausschließlich korrosionsbeständige
Trägermaterialien zugelassen, d.h. mindestens ECR -
Glas. Trägermaterial aus verschiedenen Werkstoffen
("Sandwichbauweise") werden nicht zugelassen. Es sind
nur nahtlos hergestellte Schlauchliner zugelassen.

UP- Harze  müssen den DIN 16946-2 mind. Typ 1130
(thermische und mechanische Anforderungen), DIN 18820-1
Gruppe 3 oder nach DIN EN 13121-1 Gruppe 4 entsprechen.

Bauabschnitt  BA 06
Nennweite  DN300
Material  B
Länge  35,73m
Anfangsschacht  121M08
Endschacht  121M07
Gefälle:  69,69%
Straße  Buchsweilerstraße

Anschlüsse und Schäden gemäß Berichtsgrafik!

Für die statische Bemessung ist der Altrohrzustand II
gem. DWA-A143-2 anzusetzen

Grundwasserstand über Kanalsohle:  = 2,0m
Imperfektionen:
örtl. Vorverformung wv  = 2 % (Kreisprofil),
Gelenkringvorverformung wGr,v  = 3 %,
Spaltweite ws  = 0,5 %.

Sicherheit: 2,0

Angebotenes Schlauchlinersystem inkl. Hersteller

'.....................................................'

Materialkenngruppe
'.........'

Verbunddicke em: '..................' mm (Maßgebend ist
die statisch erforderliche Wanddicke, mindestens jedoch
4,0 mm.)

(*Eintrag Bietertextergänzung ('..') zwingend an dieser
Stelle erforderlich.

Mit dem Einheitspreis sind sämtliche Nebenleistungen
abgegolten. Hierzu gehören insbesondere:

Lieferung sämtlicher Materialien,
Lieferung und Einbau des Preliners,
Einziehen, Kalibrieren und Aushärten des
Schlauchliners,
sämtliche Hilfs- und Betriebsstoffe,
Herstellung der erforderlichen Dichtheit während des
Einbaus,
Einhaltung der Herstellervorgaben und der
DIBt-Zulassung,
Vorhalten aller erforderlichen Geräte und
Einrichtungen,
erforderliche Eigenüberwachung während der Ausführung.

Abrechnungseinheit: Meter (m)

Abgerechnet wird auf Meter,  entsprechend der
ausgeschriebenen Haltungslänge.
Menge: 35,730 m

**01.05.55 BA 07, 242M08H Schlauchliner DN350 Friedhofstraße**
Lieferung, Einbau und Aushärtung eines lichthärtenden
Schlauchliners inkl. Preliner gemäß Vorbemerkungen
Schlauchliner mit gültiger DiBt- Zulassung. Der Einbau
und die Aushärtung haben gemäß DiBt- Zulassung und den
verfahrensbedingten Einbauanleitungen bzw.
Herstelleranweisungen zu erfolgen. Der Bauüberwachung
ist beides zur Einsicht zur Verfügung zu stellen.

Es sind ausschließlich korrosionsbeständige
Trägermaterialien zugelassen, d.h. mindestens ECR -
Glas. Trägermaterial aus verschiedenen Werkstoffen
("Sandwichbauweise") werden nicht zugelassen. Es sind
nur nahtlos hergestellte Schlauchliner zugelassen.

UP- Harze  müssen den DIN 16946-2 mind. Typ 1130
(thermische und mechanische Anforderungen), DIN 18820-1
Gruppe 3 oder nach DIN EN 13121-1 Gruppe 4 entsprechen.

Bauabschnitt  BA 07
Nennweite  DN350
Material  STZ/HS
Länge  56,94m
Anfangsschacht  242M08
Endschacht  242M07
Gefälle:  21,25%
Straße  Friedhofstraße

Anschlüsse und Schäden gemäß Berichtsgrafik!

Für die statische Bemessung ist der Altrohrzustand II
gem. DWA-A143-2 anzusetzen

Grundwasserstand über Kanalsohle:  = 2,0m
Imperfektionen:
örtl. Vorverformung wv  = 2 % (Kreisprofil),
Gelenkringvorverformung wGr,v  = 3 %,
Spaltweite ws  = 0,5 %.

Sicherheit: 2,0

Angebotenes Schlauchlinersystem inkl. Hersteller

'.....................................................'

Materialkenngruppe
'.........'

Verbunddicke em: '..................' mm (Maßgebend ist
die statisch erforderliche Wanddicke, mindestens jedoch
4,0 mm.)

(*Eintrag Bietertextergänzung ('..') zwingend an dieser
Stelle erforderlich.

Mit dem Einheitspreis sind sämtliche Nebenleistungen
abgegolten. Hierzu gehören insbesondere:

Lieferung sämtlicher Materialien,
Lieferung und Einbau des Preliners,
Einziehen, Kalibrieren und Aushärten des
Schlauchliners,
sämtliche Hilfs- und Betriebsstoffe,
Herstellung der erforderlichen Dichtheit während des
Einbaus,
Einhaltung der Herstellervorgaben und der
DIBt-Zulassung,
Vorhalten aller erforderlichen Geräte und
Einrichtungen,
erforderliche Eigenüberwachung während der Ausführung.

Abrechnungseinheit: Meter (m)

Abgerechnet wird auf Meter,  entsprechend der
ausgeschriebenen Haltungslänge.
Menge: 56,940 m

**01.05.60 BA 08, 242M09_1H Schlauchliner DN350 Friedhofstraße**
Lieferung, Einbau und Aushärtung eines lichthärtenden
Schlauchliners inkl. Preliner gemäß Vorbemerkungen
Schlauchliner mit gültiger DiBt- Zulassung. Der Einbau
und die Aushärtung haben gemäß DiBt- Zulassung und den
verfahrensbedingten Einbauanleitungen bzw.
Herstelleranweisungen zu erfolgen. Der Bauüberwachung
ist beides zur Einsicht zur Verfügung zu stellen.

Es sind ausschließlich korrosionsbeständige
Trägermaterialien zugelassen, d.h. mindestens ECR -
Glas. Trägermaterial aus verschiedenen Werkstoffen
("Sandwichbauweise") werden nicht zugelassen. Es sind
nur nahtlos hergestellte Schlauchliner zugelassen.

UP- Harze  müssen den DIN 16946-2 mind. Typ 1130
(thermische und mechanische Anforderungen), DIN 18820-1
Gruppe 3 oder nach DIN EN 13121-1 Gruppe 4 entsprechen.

Bauabschnitt  BA 08
Nennweite  DN350
Material  STZ
Länge  34,89m
Anfangsschacht  242M09_1
Endschacht  242M08
Gefälle:  22,20%
Straße  Friedhofstraße

Anschlüsse und Schäden gemäß Berichtsgrafik!

Für die statische Bemessung ist der Altrohrzustand II
gem. DWA-A143-2 anzusetzen

Grundwasserstand über Kanalsohle:  = 2,0m
Imperfektionen:
örtl. Vorverformung wv  = 2 % (Kreisprofil),
Gelenkringvorverformung wGr,v  = 3 %,
Spaltweite ws  = 0,5 %.

Sicherheit: 2,0

Angebotenes Schlauchlinersystem inkl. Hersteller

'.....................................................'

Materialkenngruppe
'.........'

Verbunddicke em: '..................' mm (Maßgebend ist
die statisch erforderliche Wanddicke, mindestens jedoch
4,0 mm.)

(*Eintrag Bietertextergänzung ('..') zwingend an dieser
Stelle erforderlich.

Mit dem Einheitspreis sind sämtliche Nebenleistungen
abgegolten. Hierzu gehören insbesondere:

Lieferung sämtlicher Materialien,
Lieferung und Einbau des Preliners,
Einziehen, Kalibrieren und Aushärten des
Schlauchliners,
sämtliche Hilfs- und Betriebsstoffe,
Herstellung der erforderlichen Dichtheit während des
Einbaus,
Einhaltung der Herstellervorgaben und der
DIBt-Zulassung,
Vorhalten aller erforderlichen Geräte und
Einrichtungen,
erforderliche Eigenüberwachung während der Ausführung.

Abrechnungseinheit: Meter (m)

Abgerechnet wird auf Meter,  entsprechend der
ausgeschriebenen Haltungslänge.
Menge: 34,890 m

**01.05.65 BA 09, 825M16H Schlauchliner DN350 Lemberger Str./Windig Höh**
Lieferung, Einbau und Aushärtung eines lichthärtenden
Schlauchliners inkl. Preliner gemäß Vorbemerkungen
Schlauchliner mit gültiger DiBt- Zulassung. Der Einbau
und die Aushärtung haben gemäß DiBt- Zulassung und den
verfahrensbedingten Einbauanleitungen bzw.
Herstelleranweisungen zu erfolgen. Der Bauüberwachung
ist beides zur Einsicht zur Verfügung zu stellen.

Es sind ausschließlich korrosionsbeständige
Trägermaterialien zugelassen, d.h. mindestens ECR -
Glas. Trägermaterial aus verschiedenen Werkstoffen
("Sandwichbauweise") werden nicht zugelassen. Es sind
nur nahtlos hergestellte Schlauchliner zugelassen.

UP- Harze  müssen den DIN 16946-2 mind. Typ 1130
(thermische und mechanische Anforderungen), DIN 18820-1
Gruppe 3 oder nach DIN EN 13121-1 Gruppe 4 entsprechen.

Bauabschnitt  BA 09
Nennweite  DN300
Material  STZ
Länge  6,39m
Anfangsschacht  825M16 (schwer anfahrbar)
Endschacht  825M15 (schwer anfahrbar)
Gefälle:  23,47%
Straße  Lemberger Str. / Windig Höhe

Anschlüsse und Schäden gemäß Berichtsgrafik!

Für die statische Bemessung ist der Altrohrzustand II
gem. DWA-A143-2 anzusetzen

Grundwasserstand über Kanalsohle:  = 2,0m
Imperfektionen:
örtl. Vorverformung wv  = 2 % (Kreisprofil),
Gelenkringvorverformung wGr,v  = 3 %,
Spaltweite ws  = 0,5 %.

Sicherheit: 2,0

Angebotenes Schlauchlinersystem inkl. Hersteller

'.....................................................'

Materialkenngruppe
'.........'

Verbunddicke em: '..................' mm (Maßgebend ist
die statisch erforderliche Wanddicke, mindestens jedoch
4,0 mm.)

(*Eintrag Bietertextergänzung ('..') zwingend an dieser
Stelle erforderlich.

Mit dem Einheitspreis sind sämtliche Nebenleistungen
abgegolten. Hierzu gehören insbesondere:

Lieferung sämtlicher Materialien,
Lieferung und Einbau des Preliners,
Einziehen, Kalibrieren und Aushärten des
Schlauchliners,
sämtliche Hilfs- und Betriebsstoffe,
Herstellung der erforderlichen Dichtheit während des
Einbaus,
Einhaltung der Herstellervorgaben und der
DIBt-Zulassung,
Vorhalten aller erforderlichen Geräte und
Einrichtungen,
erforderliche Eigenüberwachung während der Ausführung.

Abrechnungseinheit: Meter (m)

Abgerechnet wird auf Meter,  entsprechend der
ausgeschriebenen Haltungslänge.
Menge: 6,390 m

**01.05.70 BA 10, 825M15H Schlauchliner DN350 Lemberger Str./ Windig Höhe**
Lieferung, Einbau und Aushärtung eines lichthärtenden
Schlauchliners inkl. Preliner gemäß Vorbemerkungen
Schlauchliner mit gültiger DiBt- Zulassung. Der Einbau
und die Aushärtung haben gemäß DiBt- Zulassung und den
verfahrensbedingten Einbauanleitungen bzw.
Herstelleranweisungen zu erfolgen. Der Bauüberwachung
ist beides zur Einsicht zur Verfügung zu stellen.

Es sind ausschließlich korrosionsbeständige
Trägermaterialien zugelassen, d.h. mindestens ECR -
Glas. Trägermaterial aus verschiedenen Werkstoffen
("Sandwichbauweise") werden nicht zugelassen. Es sind
nur nahtlos hergestellte Schlauchliner zugelassen.

UP- Harze  müssen den DIN 16946-2 mind. Typ 1130
(thermische und mechanische Anforderungen), DIN 18820-1
Gruppe 3 oder nach DIN EN 13121-1 Gruppe 4 entsprechen.

Bauabschnitt  BA 10
Nennweite  DN350
Material  STZ
Länge  14,50m
Anfangsschacht  825M15(schwer anfahrbar)
Endschacht  825M13(nicht anfahrbar)
Gefälle:  87,59%
Straße  Lemberger Str. / Windig Höhe

Anschlüsse und Schäden gemäß Berichtsgrafik!

Für die statische Bemessung ist der Altrohrzustand II
gem. DWA-A143-2 anzusetzen

Grundwasserstand über Kanalsohle:  = 2,0m
Imperfektionen:
örtl. Vorverformung wv  = 2 % (Kreisprofil),
Gelenkringvorverformung wGr,v  = 3 %,
Spaltweite ws  = 0,5 %.

Sicherheit: 2,0

Angebotenes Schlauchlinersystem inkl. Hersteller

'.....................................................'

Materialkenngruppe
'.........'

Verbunddicke em: '..................' mm (Maßgebend ist
die statisch erforderliche Wanddicke, mindestens jedoch
4,0 mm.)

(*Eintrag Bietertextergänzung ('..') zwingend an dieser
Stelle erforderlich.

Mit dem Einheitspreis sind sämtliche Nebenleistungen
abgegolten. Hierzu gehören insbesondere:

Lieferung sämtlicher Materialien,
Lieferung und Einbau des Preliners,
Einziehen, Kalibrieren und Aushärten des
Schlauchliners,
sämtliche Hilfs- und Betriebsstoffe,
Herstellung der erforderlichen Dichtheit während des
Einbaus,
Einhaltung der Herstellervorgaben und der
DIBt-Zulassung,
Vorhalten aller erforderlichen Geräte und
Einrichtungen,
erforderliche Eigenüberwachung während der Ausführung.

Abrechnungseinheit: Meter (m)

Abgerechnet wird auf Meter,  entsprechend der
ausgeschriebenen Haltungslänge.
Menge: 14,500 m

**01.05.75 BA 11, 825M13H Schlauchliner DN350 Lemberger Str./ Windig Höhe**
Lieferung, Einbau und Aushärtung eines lichthärtenden
Schlauchliners inkl. Preliner gemäß Vorbemerkungen
Schlauchliner mit gültiger DiBt- Zulassung. Der Einbau
und die Aushärtung haben gemäß DiBt- Zulassung und den
verfahrensbedingten Einbauanleitungen bzw.
Herstelleranweisungen zu erfolgen. Der Bauüberwachung
ist beides zur Einsicht zur Verfügung zu stellen.

Es sind ausschließlich korrosionsbeständige
Trägermaterialien zugelassen, d.h. mindestens ECR -
Glas. Trägermaterial aus verschiedenen Werkstoffen
("Sandwichbauweise") werden nicht zugelassen. Es sind
nur nahtlos hergestellte Schlauchliner zugelassen.

UP- Harze  müssen den DIN 16946-2 mind. Typ 1130
(thermische und mechanische Anforderungen), DIN 18820-1
Gruppe 3 oder nach DIN EN 13121-1 Gruppe 4 entsprechen.

Bauabschnitt  BA 11
Nennweite  DN350
Material  STZ
Länge  10,60m
Anfangsschacht  825M13(nicht anfahrbar)
Endschacht  825M12 (nicht anfahrbar)
Gefälle:  109,43%
Straße  Lemberger Str. / Windig Höhe

Anschlüsse und Schäden gemäß Berichtsgrafik!

Für die statische Bemessung ist der Altrohrzustand II
gem. DWA-A143-2 anzusetzen

Grundwasserstand über Kanalsohle:  = 2,0m
Imperfektionen:
örtl. Vorverformung wv  = 2 % (Kreisprofil),
Gelenkringvorverformung wGr,v  = 3 %,
Spaltweite ws  = 0,5 %.

Sicherheit: 2,0

Angebotenes Schlauchlinersystem inkl. Hersteller

'.....................................................'

Materialkenngruppe
'.........'

Verbunddicke em: '..................' mm (Maßgebend ist
die statisch erforderliche Wanddicke, mindestens jedoch
4,0 mm.)

(*Eintrag Bietertextergänzung ('..') zwingend an dieser
Stelle erforderlich.

Mit dem Einheitspreis sind sämtliche Nebenleistungen
abgegolten. Hierzu gehören insbesondere:

Lieferung sämtlicher Materialien,
Lieferung und Einbau des Preliners,
Einziehen, Kalibrieren und Aushärten des
Schlauchliners,
sämtliche Hilfs- und Betriebsstoffe,
Herstellung der erforderlichen Dichtheit während des
Einbaus,
Einhaltung der Herstellervorgaben und der
DIBt-Zulassung,
Vorhalten aller erforderlichen Geräte und
Einrichtungen,
erforderliche Eigenüberwachung während der Ausführung.

Abrechnungseinheit: Meter (m)

Abgerechnet wird auf Meter,  entsprechend der
ausgeschriebenen Haltungslänge.
Menge: 10,600 m

**01.05.80 BA 12, 825M12H Schlauchliner DN350 Lemberger Str./ Windig Höhe**
Lieferung, Einbau und Aushärtung eines lichthärtenden
Schlauchliners inkl. Preliner gemäß Vorbemerkungen
Schlauchliner mit gültiger DiBt- Zulassung. Der Einbau
und die Aushärtung haben gemäß DiBt- Zulassung und den
verfahrensbedingten Einbauanleitungen bzw.
Herstelleranweisungen zu erfolgen. Der Bauüberwachung
ist beides zur Einsicht zur Verfügung zu stellen.

Es sind ausschließlich korrosionsbeständige
Trägermaterialien zugelassen, d.h. mindestens ECR -
Glas. Trägermaterial aus verschiedenen Werkstoffen
("Sandwichbauweise") werden nicht zugelassen. Es sind
nur nahtlos hergestellte Schlauchliner zugelassen.

UP- Harze  müssen den DIN 16946-2 mind. Typ 1130
(thermische und mechanische Anforderungen), DIN 18820-1
Gruppe 3 oder nach DIN EN 13121-1 Gruppe 4 entsprechen.

Bauabschnitt  BA 12
Nennweite  DN350
Material  STZ
Länge  9,91m
Anfangsschacht  825M12 (nicht anfahrbar)
Endschacht  825M11 (nicht anfahrbar)
Gefälle:  75,68%
Straße  Lemberger Str. / Windig Höhe

Anschlüsse und Schäden gemäß Berichtsgrafik!

Für die statische Bemessung ist der Altrohrzustand II
gem. DWA-A143-2 anzusetzen

Grundwasserstand über Kanalsohle:  = 2,0m
Imperfektionen:
örtl. Vorverformung wv  = 2 % (Kreisprofil),
Gelenkringvorverformung wGr,v  = 3 %,
Spaltweite ws  = 0,5 %.

Sicherheit: 2,0

Angebotenes Schlauchlinersystem inkl. Hersteller

'.....................................................'

Materialkenngruppe
'.........'

Verbunddicke em: '..................' mm (Maßgebend ist
die statisch erforderliche Wanddicke, mindestens jedoch
4,0 mm.)

(*Eintrag Bietertextergänzung ('..') zwingend an dieser
Stelle erforderlich.

Mit dem Einheitspreis sind sämtliche Nebenleistungen
abgegolten. Hierzu gehören insbesondere:

Lieferung sämtlicher Materialien,
Lieferung und Einbau des Preliners,
Einziehen, Kalibrieren und Aushärten des
Schlauchliners,
sämtliche Hilfs- und Betriebsstoffe,
Herstellung der erforderlichen Dichtheit während des
Einbaus,
Einhaltung der Herstellervorgaben und der
DIBt-Zulassung,
Vorhalten aller erforderlichen Geräte und
Einrichtungen,
erforderliche Eigenüberwachung während der Ausführung.

Abrechnungseinheit: Meter (m)

Abgerechnet wird auf Meter,  entsprechend der
ausgeschriebenen Haltungslänge.
Menge: 9,910 m

**01.05.85 BA 13, 825M11H Schlauchliner DN350 Lemberger Str./ Windig Höhe**
Lieferung, Einbau und Aushärtung eines lichthärtenden
Schlauchliners inkl. Preliner gemäß Vorbemerkungen
Schlauchliner mit gültiger DiBt- Zulassung. Der Einbau
und die Aushärtung haben gemäß DiBt- Zulassung und den
verfahrensbedingten Einbauanleitungen bzw.
Herstelleranweisungen zu erfolgen. Der Bauüberwachung
ist beides zur Einsicht zur Verfügung zu stellen.

Es sind ausschließlich korrosionsbeständige
Trägermaterialien zugelassen, d.h. mindestens ECR -
Glas. Trägermaterial aus verschiedenen Werkstoffen
("Sandwichbauweise") werden nicht zugelassen. Es sind
nur nahtlos hergestellte Schlauchliner zugelassen.

UP- Harze  müssen den DIN 16946-2 mind. Typ 1130
(thermische und mechanische Anforderungen), DIN 18820-1
Gruppe 3 oder nach DIN EN 13121-1 Gruppe 4 entsprechen.

Bauabschnitt  BA 13
Nennweite  DN350
Material  STZ
Länge  20,01m
Anfangsschacht  825M11
Endschacht  825M10
Gefälle:  97,95%
Straße  Lemberger Str. / Windig Höhe

Anschlüsse und Schäden gemäß Berichtsgrafik!

Für die statische Bemessung ist der Altrohrzustand II
gem. DWA-A143-2 anzusetzen

Grundwasserstand über Kanalsohle:  = 2,0m
Imperfektionen:
örtl. Vorverformung wv  = 2 % (Kreisprofil),
Gelenkringvorverformung wGr,v  = 3 %,
Spaltweite ws  = 0,5 %.

Sicherheit: 2,0

Angebotenes Schlauchlinersystem inkl. Hersteller

'.....................................................'

Materialkenngruppe
'.........'

Verbunddicke em: '..................' mm (Maßgebend ist
die statisch erforderliche Wanddicke, mindestens jedoch
4,0 mm.)
(*Eintrag Bietertextergänzung ('..') zwingend an dieser
Stelle erforderlich.

Mit dem Einheitspreis sind sämtliche Nebenleistungen
abgegolten. Hierzu gehören insbesondere:

Lieferung sämtlicher Materialien,
Lieferung und Einbau des Preliners,
Einziehen, Kalibrieren und Aushärten des
Schlauchliners,
sämtliche Hilfs- und Betriebsstoffe,
Herstellung der erforderlichen Dichtheit während des
Einbaus,
Einhaltung der Herstellervorgaben und der
DIBt-Zulassung,
Vorhalten aller erforderlichen Geräte und
Einrichtungen,
erforderliche Eigenüberwachung während der Ausführung.

Abrechnungseinheit: Meter (m)

Abgerechnet wird auf Meter,  entsprechend der
ausgeschriebenen Haltungslänge.
Menge: 20,010 m

**01.05.90 BA 14, 825M10H Schlauchliner DN350 Lemberger Str./ Windig Höhe**
Lieferung, Einbau und Aushärtung eines lichthärtenden
Schlauchliners inkl. Preliner gemäß Vorbemerkungen
Schlauchliner mit gültiger DiBt- Zulassung. Der Einbau
und die Aushärtung haben gemäß DiBt- Zulassung und den
verfahrensbedingten Einbauanleitungen bzw.
Herstelleranweisungen zu erfolgen. Der Bauüberwachung
ist beides zur Einsicht zur Verfügung zu stellen.

Es sind ausschließlich korrosionsbeständige
Trägermaterialien zugelassen, d.h. mindestens ECR -
Glas. Trägermaterial aus verschiedenen Werkstoffen
("Sandwichbauweise") werden nicht zugelassen. Es sind
nur nahtlos hergestellte Schlauchliner zugelassen.

UP- Harze  müssen den DIN 16946-2 mind. Typ 1130
(thermische und mechanische Anforderungen), DIN 18820-1
Gruppe 3 oder nach DIN EN 13121-1 Gruppe 4 entsprechen.

Bauabschnitt  BA 14
Nennweite  DN350
Material  STZ
Länge  11,70m
Anfangsschacht  825M10 (nicht anfahrbar)
Endschacht  825M09 (anfahrbar)
Gefälle:  64,10%
Straße  Lemberger Str. / Windig Höhe

Anschlüsse und Schäden gemäß Berichtsgrafik!

Für die statische Bemessung ist der Altrohrzustand II
gem. DWA-A143-2 anzusetzen

Grundwasserstand über Kanalsohle:  = 2,0m
Imperfektionen:
örtl. Vorverformung wv  = 2 % (Kreisprofil),
Gelenkringvorverformung wGr,v  = 3 %,
Spaltweite ws  = 0,5 %.

Sicherheit: 2,0

Angebotenes Schlauchlinersystem inkl. Hersteller

'.....................................................'

Materialkenngruppe
'.........'

Verbunddicke em: '..................' mm (Maßgebend ist
die statisch erforderliche Wanddicke, mindestens jedoch
4,0 mm.)
(*Eintrag Bietertextergänzung ('..') zwingend an dieser
Stelle erforderlich.

Mit dem Einheitspreis sind sämtliche Nebenleistungen
abgegolten. Hierzu gehören insbesondere:

Lieferung sämtlicher Materialien,
Lieferung und Einbau des Preliners,
Einziehen, Kalibrieren und Aushärten des
Schlauchliners,
sämtliche Hilfs- und Betriebsstoffe,
Herstellung der erforderlichen Dichtheit während des
Einbaus,
Einhaltung der Herstellervorgaben und der
DIBt-Zulassung,
Vorhalten aller erforderlichen Geräte und
Einrichtungen,
erforderliche Eigenüberwachung während der Ausführung.

Abrechnungseinheit: Meter (m)

Abgerechnet wird auf Meter,  entsprechend der
ausgeschriebenen Haltungslänge.
Menge: 11,700 m

**01.05.95 BA 14a, 825M09H Schlauchliner DN350 Lemberger Str./ Windig Höhe**
Lieferung, Einbau und Aushärtung eines lichthärtenden
Schlauchliners inkl. Preliner gemäß Vorbemerkungen
Schlauchliner mit gültiger DiBt- Zulassung. Der Einbau
und die Aushärtung haben gemäß DiBt- Zulassung und den
verfahrensbedingten Einbauanleitungen bzw.
Herstelleranweisungen zu erfolgen. Der Bauüberwachung
ist beides zur Einsicht zur Verfügung zu stellen.

Innenliegender Absturz im Schacht 825M08 kann nicht
ausgebaut werden. Sanierung erfolgt druch das Bauteil

Es sind ausschließlich korrosionsbeständige
Trägermaterialien zugelassen, d.h. mindestens ECR -
Glas. Trägermaterial aus verschiedenen Werkstoffen
("Sandwichbauweise") werden nicht zugelassen. Es sind
nur nahtlos hergestellte Schlauchliner zugelassen.

UP- Harze  müssen den DIN 16946-2 mind. Typ 1130
(thermische und mechanische Anforderungen), DIN 18820-1
Gruppe 3 oder nach DIN EN 13121-1 Gruppe 4 entsprechen.

Bauabschnitt  BA 14a
Nennweite  DN350
Material  STZ
Länge  48,75m
Anfangsschacht  825M09 (anfahrbar)
Endschacht  825M08 (schwer anfahrbar)
Gefälle:  114,26%
Straße  Lemberger Str. / Windig Höhe

Anschlüsse und Schäden gemäß Berichtsgrafik!

Für die statische Bemessung ist der Altrohrzustand II
gem. DWA-A143-2 anzusetzen

Grundwasserstand über Kanalsohle:  = 2,0m
Imperfektionen:
örtl. Vorverformung wv  = 2 % (Kreisprofil),
Gelenkringvorverformung wGr,v  = 3 %,
Spaltweite ws  = 0,5 %.

Sicherheit: 2,0

Angebotenes Schlauchlinersystem inkl. Hersteller

'.....................................................'

Materialkenngruppe
'.........'

Verbunddicke em: '..................' mm (Maßgebend ist
die statisch erforderliche Wanddicke, mindestens jedoch
4,0 mm.)
(*Eintrag Bietertextergänzung ('..') zwingend an dieser
Stelle erforderlich.

Mit dem Einheitspreis sind sämtliche Nebenleistungen
abgegolten. Hierzu gehören insbesondere:

Lieferung sämtlicher Materialien,
Lieferung und Einbau des Preliners,
Einziehen, Kalibrieren und Aushärten des
Schlauchliners,
sämtliche Hilfs- und Betriebsstoffe,
Herstellung der erforderlichen Dichtheit während des
Einbaus,
Einhaltung der Herstellervorgaben und der
DIBt-Zulassung,
Vorhalten aller erforderlichen Geräte und
Einrichtungen,
erforderliche Eigenüberwachung während der Ausführung.

Abrechnungseinheit: Meter (m)

Abgerechnet wird auf Meter,  entsprechend der
ausgeschriebenen Haltungslänge.
Menge: 48,750 m

**01.05.100 BA 14b, 825M08H Schlauchliner DN350 Lemberger Str./ Windig Höhe**
Lieferung, Einbau und Aushärtung eines lichthärtenden
Schlauchliners inkl. Preliner gemäß Vorbemerkungen
Schlauchliner mit gültiger DiBt- Zulassung. Der Einbau
und die Aushärtung haben gemäß DiBt- Zulassung und den
verfahrensbedingten Einbauanleitungen bzw.
Herstelleranweisungen zu erfolgen. Der Bauüberwachung
ist beides zur Einsicht zur Verfügung zu stellen.

Es sind ausschließlich korrosionsbeständige
Trägermaterialien zugelassen, d.h. mindestens ECR -
Glas. Trägermaterial aus verschiedenen Werkstoffen
("Sandwichbauweise") werden nicht zugelassen. Es sind
nur nahtlos hergestellte Schlauchliner zugelassen.

UP- Harze  müssen den DIN 16946-2 mind. Typ 1130
(thermische und mechanische Anforderungen), DIN 18820-1
Gruppe 3 oder nach DIN EN 13121-1 Gruppe 4 entsprechen.

Bauabschnitt  BA 14b
Nennweite  DN350
Material  STZ
Länge  14,81m
Anfangsschacht  825M08 (schwer anfahrbar)
Endschacht  825M07 (nicht anfahrbar)
Gefälle:  120,86%
Straße  Lemberger Str. / Windig Höhe

Anschlüsse und Schäden gemäß Berichtsgrafik!

Für die statische Bemessung ist der Altrohrzustand II
gem. DWA-A143-2 anzusetzen

Grundwasserstand über Kanalsohle:  = 2,0m
Imperfektionen:
örtl. Vorverformung wv  = 2 % (Kreisprofil),
Gelenkringvorverformung wGr,v  = 3 %,
Spaltweite ws  = 0,5 %.

Sicherheit: 2,0

Angebotenes Schlauchlinersystem inkl. Hersteller

'.....................................................'

Materialkenngruppe
'.........'

Verbunddicke em: '..................' mm (Maßgebend ist
die statisch erforderliche Wanddicke, mindestens jedoch
4,0 mm.)
(*Eintrag Bietertextergänzung ('..') zwingend an dieser
Stelle erforderlich.

Mit dem Einheitspreis sind sämtliche Nebenleistungen
abgegolten. Hierzu gehören insbesondere:

Lieferung sämtlicher Materialien,
Lieferung und Einbau des Preliners,
Einziehen, Kalibrieren und Aushärten des
Schlauchliners,
sämtliche Hilfs- und Betriebsstoffe,
Herstellung der erforderlichen Dichtheit während des
Einbaus,
Einhaltung der Herstellervorgaben und der
DIBt-Zulassung,
Vorhalten aller erforderlichen Geräte und
Einrichtungen,
erforderliche Eigenüberwachung während der Ausführung.

Abrechnungseinheit: Meter (m)

Abgerechnet wird auf Meter,  entsprechend der
ausgeschriebenen Haltungslänge.
Menge: 14,810 m

**01.05.105 BA 14c, 825M07H Schlauchliner DN350 Lemberger Str./ Windig Höhe**
Lieferung, Einbau und Aushärtung eines lichthärtenden
Schlauchliners inkl. Preliner gemäß Vorbemerkungen
Schlauchliner mit gültiger DiBt- Zulassung. Der Einbau
und die Aushärtung haben gemäß DiBt- Zulassung und den
verfahrensbedingten Einbauanleitungen bzw.
Herstelleranweisungen zu erfolgen. Der Bauüberwachung
ist beides zur Einsicht zur Verfügung zu stellen.

Es sind ausschließlich korrosionsbeständige
Trägermaterialien zugelassen, d.h. mindestens ECR -
Glas. Trägermaterial aus verschiedenen Werkstoffen
("Sandwichbauweise") werden nicht zugelassen. Es sind
nur nahtlos hergestellte Schlauchliner zugelassen.

UP- Harze  müssen den DIN 16946-2 mind. Typ 1130
(thermische und mechanische Anforderungen), DIN 18820-1
Gruppe 3 oder nach DIN EN 13121-1 Gruppe 4 entsprechen.

Bauabschnitt  BA 14b
Nennweite  DN350
Material  STZ
Länge  14,75m
Anfangsschacht  825M07 (nicht anfahrbar)
Endschacht  825M06 (anfahrbar)
Gefälle:  168,14%
Straße  Lemberger Str. / Windig Höhe

Anschlüsse und Schäden gemäß Berichtsgrafik!

Für die statische Bemessung ist der Altrohrzustand II
gem. DWA-A143-2 anzusetzen

Grundwasserstand über Kanalsohle:  = 2,0m
Imperfektionen:
örtl. Vorverformung wv  = 2 % (Kreisprofil),
Gelenkringvorverformung wGr,v  = 3 %,
Spaltweite ws  = 0,5 %.

Sicherheit: 2,0

Angebotenes Schlauchlinersystem inkl. Hersteller

'.....................................................'

Materialkenngruppe
'.........'

Verbunddicke em: '..................' mm (Maßgebend ist
die statisch erforderliche Wanddicke, mindestens jedoch
4,0 mm.)
(*Eintrag Bietertextergänzung ('..') zwingend an dieser
Stelle erforderlich.

Mit dem Einheitspreis sind sämtliche Nebenleistungen
abgegolten. Hierzu gehören insbesondere:

Lieferung sämtlicher Materialien,
Lieferung und Einbau des Preliners,
Einziehen, Kalibrieren und Aushärten des
Schlauchliners,
sämtliche Hilfs- und Betriebsstoffe,
Herstellung der erforderlichen Dichtheit während des
Einbaus,
Einhaltung der Herstellervorgaben und der
DIBt-Zulassung,
Vorhalten aller erforderlichen Geräte und
Einrichtungen,
erforderliche Eigenüberwachung während der Ausführung.

Abrechnungseinheit: Meter (m)

Abgerechnet wird auf Meter,  entsprechend der
ausgeschriebenen Haltungslänge.
Menge: 14,750 m

**01.05.110 BA 15, 497M03_1H Schlauchliner DN350 Luisenstraße**
Lieferung, Einbau und Aushärtung eines lichthärtenden
Schlauchliners inkl. Preliner gemäß Vorbemerkungen
Schlauchliner mit gültiger DiBt- Zulassung. Der Einbau
und die Aushärtung haben gemäß DiBt- Zulassung und den
verfahrensbedingten Einbauanleitungen bzw.
Herstelleranweisungen zu erfolgen. Der Bauüberwachung
ist beides zur Einsicht zur Verfügung zu stellen.

Es sind ausschließlich korrosionsbeständige
Trägermaterialien zugelassen, d.h. mindestens ECR -
Glas. Trägermaterial aus verschiedenen Werkstoffen
("Sandwichbauweise") werden nicht zugelassen. Es sind
nur nahtlos hergestellte Schlauchliner zugelassen.

UP- Harze  müssen den DIN 16946-2 mind. Typ 1130
(thermische und mechanische Anforderungen), DIN 18820-1
Gruppe 3 oder nach DIN EN 13121-1 Gruppe 4 entsprechen.

Bauabschnitt  BA 15
Nennweite  DN350
Material  STZ
Länge  23,14m
Anfangsschacht  497M03_1
Endschacht  497M02
Gefälle:  24,20%
Straße  Luisenstraße

Anschlüsse und Schäden gemäß Berichtsgrafik!

Für die statische Bemessung ist der Altrohrzustand II
gem. DWA-A143-2 anzusetzen

Grundwasserstand über Kanalsohle:  = 2,0m
Imperfektionen:
örtl. Vorverformung wv  = 2 % (Kreisprofil),
Gelenkringvorverformung wGr,v  = 3 %,
Spaltweite ws  = 0,5 %.

Sicherheit: 2,0

Angebotenes Schlauchlinersystem inkl. Hersteller

'.....................................................'

Materialkenngruppe
'.........'

Verbunddicke em: '..................' mm (Maßgebend ist
die statisch erforderliche Wanddicke, mindestens jedoch
4,0 mm.)

(*Eintrag Bietertextergänzung ('..') zwingend an dieser
Stelle erforderlich.

Mit dem Einheitspreis sind sämtliche Nebenleistungen
abgegolten. Hierzu gehören insbesondere:

Lieferung sämtlicher Materialien,
Lieferung und Einbau des Preliners,
Einziehen, Kalibrieren und Aushärten des
Schlauchliners,
sämtliche Hilfs- und Betriebsstoffe,
Herstellung der erforderlichen Dichtheit während des
Einbaus,
Einhaltung der Herstellervorgaben und der
DIBt-Zulassung,
Vorhalten aller erforderlichen Geräte und
Einrichtungen,
erforderliche Eigenüberwachung während der Ausführung.

Abrechnungseinheit: Meter (m)

Abgerechnet wird auf Meter,  entsprechend der
ausgeschriebenen Haltungslänge.
Menge: 23,140 m

**01.05.115 BA 16, 497M02H Schlauchliner DN400 Luisenstraße**
Lieferung, Einbau und Aushärtung eines lichthärtenden
Schlauchliners inkl. Preliner gemäß Vorbemerkungen
Schlauchliner mit gültiger DiBt- Zulassung. Der Einbau
und die Aushärtung haben gemäß DiBt- Zulassung und den
verfahrensbedingten Einbauanleitungen bzw.
Herstelleranweisungen zu erfolgen. Der Bauüberwachung
ist beides zur Einsicht zur Verfügung zu stellen.

Es sind ausschließlich korrosionsbeständige
Trägermaterialien zugelassen, d.h. mindestens ECR -
Glas. Trägermaterial aus verschiedenen Werkstoffen
("Sandwichbauweise") werden nicht zugelassen. Es sind
nur nahtlos hergestellte Schlauchliner zugelassen.

UP- Harze  müssen den DIN 16946-2 mind. Typ 1130
(thermische und mechanische Anforderungen), DIN 18820-1
Gruppe 3 oder nach DIN EN 13121-1 Gruppe 4 entsprechen.

Bauabschnitt  BA 16
Nennweite  DN400
Material  Beton
Länge  33,09m
Anfangsschacht  497M02
Endschacht  497M01
Gefälle:  45,03%
Straße  Luisenstraße

Anschlüsse und Schäden gemäß Berichtsgrafik!

Für die statische Bemessung ist der Altrohrzustand II
gem. DWA-A143-2 anzusetzen

Grundwasserstand über Kanalsohle:  = 2,0m
Imperfektionen:
örtl. Vorverformung wv  = 2 % (Kreisprofil),
Gelenkringvorverformung wGr,v  = 3 %,
Spaltweite ws  = 0,5 %.

Sicherheit: 2,0

Angebotenes Schlauchlinersystem inkl. Hersteller

'.....................................................'

Materialkenngruppe
'.........'

Verbunddicke em: '..................' mm(Maßgebend ist
die statisch erforderliche Wanddicke, mindestens jedoch
4,0 mm.)

(*Eintrag Bietertextergänzung ('..') zwingend an dieser
Stelle erforderlich.

Mit dem Einheitspreis sind sämtliche Nebenleistungen
abgegolten. Hierzu gehören insbesondere:

Lieferung sämtlicher Materialien,
Lieferung und Einbau des Preliners,
Einziehen, Kalibrieren und Aushärten des
Schlauchliners,
sämtliche Hilfs- und Betriebsstoffe,
Herstellung der erforderlichen Dichtheit während des
Einbaus,
Einhaltung der Herstellervorgaben und der
DIBt-Zulassung,
Vorhalten aller erforderlichen Geräte und
Einrichtungen,
erforderliche Eigenüberwachung während der Ausführung.

Abrechnungseinheit: Meter (m)

Abgerechnet wird auf Meter,  entsprechend der
ausgeschriebenen Haltungslänge.
Menge: 33,090 m

**01.05.120 BA 18, 052M05H Schlauchliner DN300 Tuchbleichstraße**
Lieferung, Einbau und Aushärtung eines lichthärtenden
Schlauchliners inkl. Preliner gemäß Vorbemerkungen
Schlauchliner mit gültiger DiBt- Zulassung. Der Einbau
und die Aushärtung haben gemäß DiBt- Zulassung und den
verfahrensbedingten Einbauanleitungen bzw.
Herstelleranweisungen zu erfolgen. Der Bauüberwachung
ist beides zur Einsicht zur Verfügung zu stellen.

Es sind ausschließlich korrosionsbeständige
Trägermaterialien zugelassen, d.h. mindestens ECR -
Glas. Trägermaterial aus verschiedenen Werkstoffen
("Sandwichbauweise") werden nicht zugelassen. Es sind
nur nahtlos hergestellte Schlauchliner zugelassen.

UP- Harze  müssen den DIN 16946-2 mind. Typ 1130
(thermische und mechanische Anforderungen), DIN 18820-1
Gruppe 3 oder nach DIN EN 13121-1 Gruppe 4 entsprechen.

Bauabschnitt  BA 18
Nennweite  DN300
Material  Beton
Länge  50,58m
Anfangsschacht  052M05
Endschacht  708M01
Gefälle:  16,61%
Straße  Tuchbleichstraße

Anschlüsse und Schäden gemäß Berichtsgrafik!

Für die statische Bemessung ist der Altrohrzustand II
gem. DWA-A143-2 anzusetzen

Grundwasserstand über Kanalsohle:  = 2,0m
Imperfektionen:
örtl. Vorverformung wv  = 2 % (Kreisprofil),
Gelenkringvorverformung wGr,v  = 3 %,
Spaltweite ws  = 0,5 %.

Sicherheit: 2,0

Angebotenes Schlauchlinersystem inkl. Hersteller

'.....................................................'

Materialkenngruppe
'.........'

Verbunddicke em: '..................' mm (Maßgebend ist
die statisch erforderliche Wanddicke, mindestens jedoch
4,0 mm.)

(*Eintrag Bietertextergänzung ('..') zwingend an dieser
Stelle erforderlich.

Mit dem Einheitspreis sind sämtliche Nebenleistungen
abgegolten. Hierzu gehören insbesondere:

Lieferung sämtlicher Materialien,
Lieferung und Einbau des Preliners,
Einziehen, Kalibrieren und Aushärten des
Schlauchliners,
sämtliche Hilfs- und Betriebsstoffe,
Herstellung der erforderlichen Dichtheit während des
Einbaus,
Einhaltung der Herstellervorgaben und der
DIBt-Zulassung,
Vorhalten aller erforderlichen Geräte und
Einrichtungen,
erforderliche Eigenüberwachung während der Ausführung.

Abrechnungseinheit: Meter (m)

Abgerechnet wird auf Meter,  entsprechend der
ausgeschriebenen Haltungslänge.
Menge: 50,580 m

**01.05.125 BA 19, 708M01H Schlauchliner DN300 Tuchbleichstraße**
Lieferung, Einbau und Aushärtung eines lichthärtenden
Schlauchliners inkl. Preliner gemäß Vorbemerkungen
Schlauchliner mit gültiger DiBt- Zulassung. Der Einbau
und die Aushärtung haben gemäß DiBt- Zulassung und den
verfahrensbedingten Einbauanleitungen bzw.
Herstelleranweisungen zu erfolgen. Der Bauüberwachung
ist beides zur Einsicht zur Verfügung zu stellen.

Es sind ausschließlich korrosionsbeständige
Trägermaterialien zugelassen, d.h. mindestens ECR -
Glas. Trägermaterial aus verschiedenen Werkstoffen
("Sandwichbauweise") werden nicht zugelassen. Es sind
nur nahtlos hergestellte Schlauchliner zugelassen.

UP- Harze  müssen den DIN 16946-2 mind. Typ 1130
(thermische und mechanische Anforderungen), DIN 18820-1
Gruppe 3 oder nach DIN EN 13121-1 Gruppe 4 entsprechen.

Bauabschnitt  BA 19
Nennweite  DN300
Material  Beton
Länge  55,66m
Anfangsschacht  708M02
Endschacht  708M01
Gefälle:  8,62%
Straße  Tuchbleichstraße

Anschlüsse und Schäden gemäß Berichtsgrafik!

Für die statische Bemessung ist der Altrohrzustand II
gem. DWA-A143-2 anzusetzen

Grundwasserstand über Kanalsohle:  = 2,0m
Imperfektionen:
örtl. Vorverformung wv  = 2 % (Kreisprofil),
Gelenkringvorverformung wGr,v  = 3 %,
Spaltweite ws  = 0,5 %.

Sicherheit: 2,0

Angebotenes Schlauchlinersystem inkl. Hersteller

'.....................................................'

Materialkenngruppe
'.........'

Verbunddicke em: '..................' mm (Maßgebend ist
die statisch erforderliche Wanddicke, mindestens jedoch
4,0 mm.)

(*Eintrag Bietertextergänzung ('..') zwingend an dieser
Stelle erforderlich.

Mit dem Einheitspreis sind sämtliche Nebenleistungen
abgegolten. Hierzu gehören insbesondere:

Lieferung sämtlicher Materialien,
Lieferung und Einbau des Preliners,
Einziehen, Kalibrieren und Aushärten des
Schlauchliners,
sämtliche Hilfs- und Betriebsstoffe,
Herstellung der erforderlichen Dichtheit während des
Einbaus,
Einhaltung der Herstellervorgaben und der
DIBt-Zulassung,
Vorhalten aller erforderlichen Geräte und
Einrichtungen,
erforderliche Eigenüberwachung während der Ausführung.

Abrechnungseinheit: Meter (m)

Abgerechnet wird auf Meter,  entsprechend der
ausgeschriebenen Haltungslänge.
Menge: 55,660 m

**01.05.130 BA 20, 708M03H Schlauchliner DN300 Tuchbleichstraße**
Lieferung, Einbau und Aushärtung eines lichthärtenden
Schlauchliners inkl. Preliner gemäß Vorbemerkungen
Schlauchliner mit gültiger DiBt- Zulassung. Der Einbau
und die Aushärtung haben gemäß DiBt- Zulassung und den
verfahrensbedingten Einbauanleitungen bzw.
Herstelleranweisungen zu erfolgen. Der Bauüberwachung
ist beides zur Einsicht zur Verfügung zu stellen.

Es sind ausschließlich korrosionsbeständige
Trägermaterialien zugelassen, d.h. mindestens ECR -
Glas. Trägermaterial aus verschiedenen Werkstoffen
("Sandwichbauweise") werden nicht zugelassen. Es sind
nur nahtlos hergestellte Schlauchliner zugelassen.

UP- Harze  müssen den DIN 16946-2 mind. Typ 1130
(thermische und mechanische Anforderungen), DIN 18820-1
Gruppe 3 oder nach DIN EN 13121-1 Gruppe 4 entsprechen.

Bauabschnitt  BA 20
Nennweite  DN300
Material  Beton
Länge  55,32m
Anfangsschacht  708M03
Endschacht  708M02
Gefälle:  12,29%
Straße  Tuchbleichstraße

Anschlüsse und Schäden gemäß Berichtsgrafik!

Für die statische Bemessung ist der Altrohrzustand II
gem. DWA-A143-2 anzusetzen

Grundwasserstand über Kanalsohle:  = 2,0m
Imperfektionen:
örtl. Vorverformung wv  = 2 % (Kreisprofil),
Gelenkringvorverformung wGr,v  = 3 %,
Spaltweite ws  = 0,5 %.

Sicherheit: 2,0

Angebotenes Schlauchlinersystem inkl. Hersteller

'.....................................................'

Materialkenngruppe
'.........'

Verbunddicke em: '..................' mm ((Maßgebend
ist die statisch erforderliche Wanddicke, mindestens
jedoch 4,0 mm.)

(*Eintrag Bietertextergänzung ('..') zwingend an dieser
Stelle erforderlich.

Mit dem Einheitspreis sind sämtliche Nebenleistungen
abgegolten. Hierzu gehören insbesondere:

Lieferung sämtlicher Materialien,
Lieferung und Einbau des Preliners,
Einziehen, Kalibrieren und Aushärten des
Schlauchliners,
sämtliche Hilfs- und Betriebsstoffe,
Herstellung der erforderlichen Dichtheit während des
Einbaus,
Einhaltung der Herstellervorgaben und der
DIBt-Zulassung,
Vorhalten aller erforderlichen Geräte und
Einrichtungen,
erforderliche Eigenüberwachung während der Ausführung.

Abrechnungseinheit: Meter (m)

Abgerechnet wird auf Meter,  entsprechend der
ausgeschriebenen Haltungslänge.
Menge: 55,320 m

**01.05.135 BA 21, 708M03G Schlauchliner DN300 Tuchbleichstraße**
Lieferung, Einbau und Aushärtung eines lichthärtenden
Schlauchliners inkl. Preliner gemäß Vorbemerkungen
Schlauchliner mit gültiger DiBt- Zulassung. Der Einbau
und die Aushärtung haben gemäß DiBt- Zulassung und den
verfahrensbedingten Einbauanleitungen bzw.
Herstelleranweisungen zu erfolgen. Der Bauüberwachung
ist beides zur Einsicht zur Verfügung zu stellen.

Es sind ausschließlich korrosionsbeständige
Trägermaterialien zugelassen, d.h. mindestens ECR -
Glas. Trägermaterial aus verschiedenen Werkstoffen
("Sandwichbauweise") werden nicht zugelassen. Es sind
nur nahtlos hergestellte Schlauchliner zugelassen.

UP- Harze  müssen den DIN 16946-2 mind. Typ 1130
(thermische und mechanische Anforderungen), DIN 18820-1
Gruppe 3 oder nach DIN EN 13121-1 Gruppe 4 entsprechen.

Bauabschnitt  BA 21
Nennweite  DN350
Material  Beton
Länge  45,59m
Anfangsschacht  708M03
Endschacht  708M05
Gefälle:  11,41%
Straße  Tuchbleichstraße

Anschlüsse und Schäden gemäß Berichtsgrafik!

Für die statische Bemessung ist der Altrohrzustand II
gem. DWA-A143-2 anzusetzen

Grundwasserstand über Kanalsohle:  = 2,0m
Imperfektionen:
örtl. Vorverformung wv  = 2 % (Kreisprofil),
Gelenkringvorverformung wGr,v  = 3 %,
Spaltweite ws  = 0,5 %.

Sicherheit: 2,0

Angebotenes Schlauchlinersystem inkl. Hersteller

'.....................................................'

Materialkenngruppe
'.........'

Verbunddicke em: '..................' mm (Maßgebend ist
die statisch erforderliche Wanddicke, mindestens jedoch
4,0 mm.)

(*Eintrag Bietertextergänzung ('..') zwingend an dieser
Stelle erforderlich.

Mit dem Einheitspreis sind sämtliche Nebenleistungen
abgegolten. Hierzu gehören insbesondere:

Lieferung sämtlicher Materialien,
Lieferung und Einbau des Preliners,
Einziehen, Kalibrieren und Aushärten des
Schlauchliners,
sämtliche Hilfs- und Betriebsstoffe,
Herstellung der erforderlichen Dichtheit während des
Einbaus,
Einhaltung der Herstellervorgaben und der
DIBt-Zulassung,
Vorhalten aller erforderlichen Geräte und
Einrichtungen,
erforderliche Eigenüberwachung während der Ausführung.

Abrechnungseinheit: Meter (m)

Abgerechnet wird auf Meter,  entsprechend der
ausgeschriebenen Haltungslänge.
Menge: 45,590 m

**01.05.140 BA 22, 708M05H Schlauchliner DN300 Tuchbleichstraße**
Lieferung, Einbau und Aushärtung eines lichthärtenden
Schlauchliners inkl. Preliner gemäß Vorbemerkungen
Schlauchliner mit gültiger DiBt- Zulassung. Der Einbau
und die Aushärtung haben gemäß DiBt- Zulassung und den
verfahrensbedingten Einbauanleitungen bzw.
Herstelleranweisungen zu erfolgen. Der Bauüberwachung
ist beides zur Einsicht zur Verfügung zu stellen.

Es sind ausschließlich korrosionsbeständige
Trägermaterialien zugelassen, d.h. mindestens ECR -
Glas. Trägermaterial aus verschiedenen Werkstoffen
("Sandwichbauweise") werden nicht zugelassen. Es sind
nur nahtlos hergestellte Schlauchliner zugelassen.

UP- Harze  müssen den DIN 16946-2 mind. Typ 1130
(thermische und mechanische Anforderungen), DIN 18820-1
Gruppe 3 oder nach DIN EN 13121-1 Gruppe 4 entsprechen.

Bauabschnitt  BA 21
Nennweite  DN350
Material  Beton
Länge  40,53m
Anfangsschacht  708M05
Endschacht  708M04
Gefälle:  6,66%
Straße  Tuchbleichstraße

Anschlüsse und Schäden gemäß Berichtsgrafik!

Für die statische Bemessung ist der Altrohrzustand II
gem. DWA-A143-2 anzusetzen

Grundwasserstand über Kanalsohle:  = 2,0m
Imperfektionen:
örtl. Vorverformung wv  = 2 % (Kreisprofil),
Gelenkringvorverformung wGr,v  = 3 %,
Spaltweite ws  = 0,5 %.

Sicherheit: 2,0

Angebotenes Schlauchlinersystem inkl. Hersteller

'.....................................................'

Materialkenngruppe
'.........'

Verbunddicke em: '..................' mm (Maßgebend ist
die statisch erforderliche Wanddicke, mindestens jedoch
4,0 mm.)

(*Eintrag Bietertextergänzung ('..') zwingend an dieser
Stelle erforderlich.

Mit dem Einheitspreis sind sämtliche Nebenleistungen
abgegolten. Hierzu gehören insbesondere:

Lieferung sämtlicher Materialien,
Lieferung und Einbau des Preliners,
Einziehen, Kalibrieren und Aushärten des
Schlauchliners,
sämtliche Hilfs- und Betriebsstoffe,
Herstellung der erforderlichen Dichtheit während des
Einbaus,
Einhaltung der Herstellervorgaben und der
DIBt-Zulassung,
Vorhalten aller erforderlichen Geräte und
Einrichtungen,
erforderliche Eigenüberwachung während der Ausführung.

Abrechnungseinheit: Meter (m)

Abgerechnet wird auf Meter,  entsprechend der
ausgeschriebenen Haltungslänge.
Menge: 40,530 m

**01.05.145 BA 23, 708M04H Schlauchliner DN300 Tuchbleichstraße**
Lieferung, Einbau und Aushärtung eines lichthärtenden
Schlauchliners inkl. Preliner gemäß Vorbemerkungen
Schlauchliner mit gültiger DiBt- Zulassung. Der Einbau
und die Aushärtung haben gemäß DiBt- Zulassung und den
verfahrensbedingten Einbauanleitungen bzw.
Herstelleranweisungen zu erfolgen. Der Bauüberwachung
ist beides zur Einsicht zur Verfügung zu stellen.

Es sind ausschließlich korrosionsbeständige
Trägermaterialien zugelassen, d.h. mindestens ECR -
Glas. Trägermaterial aus verschiedenen Werkstoffen
("Sandwichbauweise") werden nicht zugelassen. Es sind
nur nahtlos hergestellte Schlauchliner zugelassen.

UP- Harze  müssen den DIN 16946-2 mind. Typ 1130
(thermische und mechanische Anforderungen), DIN 18820-1
Gruppe 3 oder nach DIN EN 13121-1 Gruppe 4 entsprechen.

Bauabschnitt  BA 23
Nennweite  DN350
Material  Beton
Länge  14,29m
Anfangsschacht  708M04
Endschacht  210M11
Gefälle:  14,29%
Straße  Tuchbleichstraße

Anschlüsse und Schäden gemäß Berichtsgrafik!

Für die statische Bemessung ist der Altrohrzustand II
gem. DWA-A143-2 anzusetzen

Grundwasserstand über Kanalsohle:  = 2,0m
Imperfektionen:
örtl. Vorverformung wv  = 2 % (Kreisprofil),
Gelenkringvorverformung wGr,v  = 3 %,
Spaltweite ws  = 0,5 %.

Sicherheit: 2,0

Angebotenes Schlauchlinersystem inkl. Hersteller

'.....................................................'

Materialkenngruppe
'.........'

Verbunddicke em: '..................' mm (Maßgebend ist
die statisch erforderliche Wanddicke, mindestens jedoch
4,0 mm.)

(*Eintrag Bietertextergänzung ('..') zwingend an dieser
Stelle erforderlich.

Mit dem Einheitspreis sind sämtliche Nebenleistungen
abgegolten. Hierzu gehören insbesondere:

Lieferung sämtlicher Materialien,
Lieferung und Einbau des Preliners,
Einziehen, Kalibrieren und Aushärten des
Schlauchliners,
sämtliche Hilfs- und Betriebsstoffe,
Herstellung der erforderlichen Dichtheit während des
Einbaus,
Einhaltung der Herstellervorgaben und der
DIBt-Zulassung,
Vorhalten aller erforderlichen Geräte und
Einrichtungen,
erforderliche Eigenüberwachung während der Ausführung.

Abrechnungseinheit: Meter (m)

Abgerechnet wird auf Meter,  entsprechend der
ausgeschriebenen Haltungslänge.
Menge: 14,290 m

**01.05.150 Auf-/ Abschneiden der Schlauchliner; DN300**
Abtrennen des ausgehärteten Schlauchliners im Anfangs-
bzw. Endschacht der Sanierungsstrecke.

Die Leistung umfasst das fachgerechte Auf- und
Abschneiden des ausgehärteten Schlauchliners im
Schachtbauwerk mit dem in der Ausführungsbeschreibung
vorgegebenen Überstand zur Schachtwand. Die Außenfolie
sowie gegebenenfalls vorhandene Schutzumhüllungen des
Schlauchliners sind im Bereich des Überstandes
vollständig zu entfernen.

Im Sohlbereich ist die Unterseite des Schlauchliners
mechanisch freizulegen, sodass die nachfolgenden
Anschlussarbeiten ordnungsgemäß ausgeführt werden
können.

Anfallendes Fräs- und Schnittgut ist aufzunehmen, aus
dem Schacht zu entfernen und ordnungsgemäß zu verwerten
oder zu entsorgen.

Die ordnungsgemäße Ausführung ist durch digitale Fotos
zu dokumentieren. Die Dokumentation muss einen
eindeutigen Bezug zwischen Bildnummer und Schachtnummer
enthalten und der Bauüberwachung in digitaler Form
übergeben werden.

Hauptkanal: DN 300

Mit dem Einheitspreis sind sämtliche Nebenleistungen
abgegolten. Hierzu gehören insbesondere:

Vorhalten und Einsatz der erforderlichen Geräte
einschließlich Bedienpersonal,
Auf- und Abschneiden des Schlauchliners,
Entfernen der Außenfolie und vorhandener
Schutzumhüllungen,
mechanisches Freilegen der Linerunterseite im
Sohlbereich,
Aufnahme, Abtransport sowie ordnungsgemäße Verwertung
oder Entsorgung des Fräs- und Schnittgutes,
mehrmaliges An- und Abfahren der Sanierungs- und
Spülfahrzeuge,
erforderliche Spülarbeiten während und nach den
Arbeiten,
Fotodokumentation einschließlich Zuordnung von
Bildnummer und Schachtnummer sowie Übergabe der
Dokumentation an die Bauüberwachung.

Abrechnungseinheit: Stück (St)

Abgerechnet wird je bearbeitetem Anfangs- bzw.
Endschacht der Sanierungsstrecke.
Menge: 10,000 St

**01.05.155 Auf-/ Abschneiden der Schlauchliner; DN350**
Abtrennen des ausgehärteten Schlauchliners im Anfangs-
bzw. Endschacht der Sanierungsstrecke.

Die Leistung umfasst das fachgerechte Auf- und
Abschneiden des ausgehärteten Schlauchliners im
Schachtbauwerk mit dem in der Ausführungsbeschreibung
vorgegebenen Überstand zur Schachtwand. Die Außenfolie
sowie gegebenenfalls vorhandene Schutzumhüllungen des
Schlauchliners sind im Bereich des Überstandes
vollständig zu entfernen.

Im Sohlbereich ist die Unterseite des Schlauchliners
mechanisch freizulegen, sodass die nachfolgenden
Anschlussarbeiten ordnungsgemäß ausgeführt werden
können.

Anfallendes Fräs- und Schnittgut ist aufzunehmen, aus
dem Schacht zu entfernen und ordnungsgemäß zu verwerten
oder zu entsorgen.

Die ordnungsgemäße Ausführung ist durch digitale Fotos
zu dokumentieren. Die Dokumentation muss einen
eindeutigen Bezug zwischen Bildnummer und Schachtnummer
enthalten und der Bauüberwachung in digitaler Form
übergeben werden.

Hauptkanal: DN 350

Mit dem Einheitspreis sind sämtliche Nebenleistungen
abgegolten. Hierzu gehören insbesondere:

Vorhalten und Einsatz der erforderlichen Geräte
einschließlich Bedienpersonal,
Auf- und Abschneiden des Schlauchliners,
Entfernen der Außenfolie und vorhandener
Schutzumhüllungen,
mechanisches Freilegen der Linerunterseite im
Sohlbereich,
Aufnahme, Abtransport sowie ordnungsgemäße Verwertung
oder Entsorgung des Fräs- und Schnittgutes,
mehrmaliges An- und Abfahren der Sanierungs- und
Spülfahrzeuge,
erforderliche Spülarbeiten während und nach den
Arbeiten,
Fotodokumentation einschließlich Zuordnung von
Bildnummer und Schachtnummer sowie Übergabe der
Dokumentation an die Bauüberwachung.

Abrechnungseinheit: Stück (St)

Abgerechnet wird je bearbeitetem Anfangs- bzw.
Endschacht der Sanierungsstrecke.
Menge: 28,000 St

**01.05.160 Auf-/ Abschneiden der Schlauchliner; DN400**
Abtrennen des ausgehärteten Schlauchliners im Anfangs-
bzw. Endschacht der Sanierungsstrecke.

Die Leistung umfasst das fachgerechte Auf- und
Abschneiden des ausgehärteten Schlauchliners im
Schachtbauwerk mit dem in der Ausführungsbeschreibung
vorgegebenen Überstand zur Schachtwand. Die Außenfolie
sowie gegebenenfalls vorhandene Schutzumhüllungen des
Schlauchliners sind im Bereich des Überstandes
vollständig zu entfernen.

Im Sohlbereich ist die Unterseite des Schlauchliners
mechanisch freizulegen, sodass die nachfolgenden
Anschlussarbeiten ordnungsgemäß ausgeführt werden
können.

Anfallendes Fräs- und Schnittgut ist aufzunehmen, aus
dem Schacht zu entfernen und ordnungsgemäß zu verwerten
oder zu entsorgen.

Die ordnungsgemäße Ausführung ist durch digitale Fotos
zu dokumentieren. Die Dokumentation muss einen
eindeutigen Bezug zwischen Bildnummer und Schachtnummer
enthalten und der Bauüberwachung in digitaler Form
übergeben werden.

Hauptkanal: DN 400

Mit dem Einheitspreis sind sämtliche Nebenleistungen
abgegolten. Hierzu gehören insbesondere:

Vorhalten und Einsatz der erforderlichen Geräte
einschließlich Bedienpersonal,
Auf- und Abschneiden des Schlauchliners,
Entfernen der Außenfolie und vorhandener
Schutzumhüllungen,
mechanisches Freilegen der Linerunterseite im
Sohlbereich,
Aufnahme, Abtransport sowie ordnungsgemäße Verwertung
oder Entsorgung des Fräs- und Schnittgutes,
mehrmaliges An- und Abfahren der Sanierungs- und
Spülfahrzeuge,
erforderliche Spülarbeiten während und nach den
Arbeiten,
Fotodokumentation einschließlich Zuordnung von
Bildnummer und Schachtnummer sowie Übergabe der
Dokumentation an die Bauüberwachung.

Abrechnungseinheit: Stück (St)

Abgerechnet wird je bearbeitetem Anfangs- bzw.
Endschacht der Sanierungsstrecke.
Menge: 2,000 St

**01.05.165 Zwischenschächte öffnen und anbinden; Hauptrohr DN300**
Öffnen und Einbinden eines im Schachtgerinne
durchlaufenden, ausgehärteten Schlauchliners an
Schachtwand und Berme mittels dauerelastischem
Epoxidharz-Spachtel eines DIBt-zugelassenen Systems.

Die Ausführung hat entsprechend der gültigen
DIBt-Zulassung bzw. der allgemeinen Bauartgenehmigung
(aBG) sowie den Vorgaben des Verfahrenshandbuches des
eingesetzten Systems zu erfolgen.

Die Leistung umfasst insbesondere:

Öffnen des Schlauchliners im Gerinnebereich,
bündiges Öffnen und Anarbeiten des Schlauchliners im
Bereich von Schachtgerinne, Berme und Schachtwand,
vollständiges Entfernen der Außenfolie und vorhandener
Schutzumhüllungen im Anschlussbereich,
Reinigen von Schlauchliner, Schachtwand und Berme bis
zur Herstellung eines sauberen, fettfreien und
haftfähigen Untergrundes,
Entfernen von Fräsrückständen, Ablagerungen und
sonstigen Verunreinigungen,
kraft- und formschlüssiges Einbinden des Schlauchliners
an Schachtwand und Berme mittels dauerelastischem
Epoxidharz-Spachtel.

Der erforderliche Materialverbrauch an
Epoxidharz-Spachtel ist in den Einheitspreis
einzurechnen.

Anfallendes Fräs- und Schnittgut ist aufzunehmen, von
der Baustelle zu entfernen und ordnungsgemäß zu
verwerten oder zu entsorgen.

Die ordnungsgemäße Ausführung sowie die
Abwasserfreiheit während der Arbeiten sind durch
digitale Fotos nachzuweisen. Die Fotodokumentation ist
mit Bildnummer und Schachtnummer zu kennzeichnen und
der Bauüberwachung in digitaler Form zu übergeben.

Hauptkanal: DN 300

Schachtdurchmesser: DN 1000

Mit dem Einheitspreis sind sämtliche Nebenleistungen
abgegolten. Hierzu gehören insbesondere:

Vorhalten und Einsatz aller erforderlichen Geräte
einschließlich Bedienpersonal,
Lieferung und Verarbeitung des dauerelastischen
Epoxidharz-Spachtels,
sämtliche Fräs-, Schneid-, Reinigungs- und
Vorbereitungsarbeiten,
Aufnahme, Abtransport sowie ordnungsgemäße Verwertung
oder Entsorgung des Fräs- und Schnittgutes,
mehrmaliges An- und Abfahren der Sanierungs- und
Spülfahrzeuge,
erforderliche Spülarbeiten während und nach den
Arbeiten,
vollständige Fotodokumentation einschließlich Zuordnung
von Bildnummer und Schachtnummer.

Abrechnungseinheit: Stück (St)

Abgerechnet wird je nach Haltungszugehörigkeit
Menge: 6,000 St

**01.05.170 Zwischenschächte öffnen und anbinden; Hauptrohr DN350**
Öffnen und Einbinden eines im Schachtgerinne
durchlaufenden, ausgehärteten Schlauchliners an
Schachtwand und Berme mittels dauerelastischem
Epoxidharz-Spachtel eines DIBt-zugelassenen Systems.

Die Ausführung hat entsprechend der gültigen
DIBt-Zulassung bzw. der allgemeinen Bauartgenehmigung
(aBG) sowie den Vorgaben des Verfahrenshandbuches des
eingesetzten Systems zu erfolgen.

Die Leistung umfasst insbesondere:

Öffnen des Schlauchliners im Gerinnebereich,
bündiges Öffnen und Anarbeiten des Schlauchliners im
Bereich von Schachtgerinne, Berme und Schachtwand,
vollständiges Entfernen der Außenfolie und vorhandener
Schutzumhüllungen im Anschlussbereich,
Reinigen von Schlauchliner, Schachtwand und Berme bis
zur Herstellung eines sauberen, fettfreien und
haftfähigen Untergrundes,
Entfernen von Fräsrückständen, Ablagerungen und
sonstigen Verunreinigungen,
kraft- und formschlüssiges Einbinden des Schlauchliners
an Schachtwand und Berme mittels dauerelastischem
Epoxidharz-Spachtel.

Der erforderliche Materialverbrauch an
Epoxidharz-Spachtel ist in den Einheitspreis
einzurechnen.

Anfallendes Fräs- und Schnittgut ist aufzunehmen, von
der Baustelle zu entfernen und ordnungsgemäß zu
verwerten oder zu entsorgen.

Die ordnungsgemäße Ausführung sowie die
Abwasserfreiheit während der Arbeiten sind durch
digitale Fotos nachzuweisen. Die Fotodokumentation ist
mit Bildnummer und Schachtnummer zu kennzeichnen und
der Bauüberwachung in digitaler Form zu übergeben.

Hauptkanal: DN 350

Schachtdurchmesser: DN 1000

Mit dem Einheitspreis sind sämtliche Nebenleistungen
abgegolten. Hierzu gehören insbesondere:

Vorhalten und Einsatz aller erforderlichen Geräte
einschließlich Bedienpersonal,
Lieferung und Verarbeitung des dauerelastischen
Epoxidharz-Spachtels,
sämtliche Fräs-, Schneid-, Reinigungs- und
Vorbereitungsarbeiten,
Aufnahme, Abtransport sowie ordnungsgemäße Verwertung
oder Entsorgung des Fräs- und Schnittgutes,
mehrmaliges An- und Abfahren der Sanierungs- und
Spülfahrzeuge,
erforderliche Spülarbeiten während und nach den
Arbeiten,
vollständige Fotodokumentation einschließlich Zuordnung
von Bildnummer und Schachtnummer.

Abrechnungseinheit: Stück (St)

Abgerechnet wird je nach Haltungszugehörigkeit
Menge: 2,000 St

**01.05.175 Probeentnahme aus Schacht**
Entnehmen einer repräsentativen Materialprobe des
eingebauten Schlauchliners mit den Mindestabmessungen
30 × 20 cm aus einem zuvor eingebauten Probenstützrohr
innerhalb eines Schachtes je zusammenhängendem
Sanierungsabschnitt.

Die Probe ist im Beisein des Auftraggebers oder der
örtlichen Bauüberwachung zu entnehmen, dauerhaft mit
Bauabschnitts- und Haltungsnummer zu kennzeichnen und
zusammen mit dem vollständig ausgefüllten
Probenbegleitschein zu übergeben.

Der Probenbegleitschein ist vollständig mit allen für
die Materialprüfung erforderlichen Angaben auszufüllen
und vom Auftragnehmer sowie der örtlichen
Bauüberwachung zu unterzeichnen.

Der Einbau des Probenstützrohres einschließlich
sämtlicher hierfür erforderlicher Nebenleistungen sowie
alle Aufwendungen für Personal, Material, Geräte,
Kennzeichnung, Dokumentation und Übergabe der Probe
sind in den Einheitspreis einzurechnen.

Je Linereinzug ist eine Materialprobe zu entnehmen.

Ist eine Probenentnahme aus technischen Gründen nicht
möglich, ist die örtliche Bauüberwachung unverzüglich
zu informieren. Die Ursache ist durch aussagekräftige
Digitalfotos zu dokumentieren.

Abrechnungseinheit: Stück (St)
Menge: 23,000 St

#### Titel 01.06 Manschetten

**01.06.5 Nachweise Edelstahl-Manschetten**
Dokumentation der Sanierungsstellen durch digitale
Videoaufnahmen (MPEG-2 oder MPEG-4) oder digitale
Fotodokumentation (JPG) jeweils vor Beginn und nach
Abschluss der Sanierungsarbeiten.

Übergabe als JPEG oder PDF mit eindeutiger
Dateibenennung nach Schachtnummer.

Die Dokumentation ist so auszuführen, dass Art, Umfang
und Qualität der ausgeführten Arbeiten eindeutig
nachvollziehbar sind.

Bei Videoaufnahmen ist an jeder Sanierungsstelle eine
Mindestverweilzeit von 10 Sekunden einzuhalten. Die
Sanierungsstellen sind jeweils aus mehreren
Blickrichtungen bzw. Blickwinkeln aufzunehmen.

In der Videoaufzeichnung sind dauerhaft folgende
Angaben einzublenden:

Sanierungsabschnittsnummer,
Anfangs- und Endschacht,
Stationierung,
Inspektionsrichtung,
Datum,
Uhrzeit,
Videolaufzeit.

Bei Fotodokumentationen sind die Fotos mit folgenden
Angaben zu versehen:

Sanierungsabschnittsnummer,
Anfangs- und Endschacht,
Stationierung,
Inspektionsrichtung,
Datum,
Uhrzeit.

Zusätzlich ist auf jedem Foto ein Maßband abzubilden,
auf dem die jeweilige Stationierung eindeutig erkennbar
ist.

Auf den Aufmaßblättern ist der eindeutige Bezug zur
Videodatei einschließlich Videolaufzeit bzw. zur
Fotodokumentation herzustellen.

Die vollständige Video- bzw. Fotodokumentation
einschließlich der zugehörigen Aufmaßblätter ist der
Bauüberwachung in digitaler Form zu übergeben. Die
Unterlagen sind Voraussetzung für die Prüfung, Abnahme
und Abrechnung der ausgeführten Leistungen.

Mit dem Einheitspreis sind sämtliche Nebenleistungen
abgegolten. Hierzu gehören insbesondere:

Durchführung der Video- oder Fotodokumentation,
Erstellung der Aufmaßblätter,
Zuordnung von Video-/Bildnummern zu den jeweiligen
Sanierungsstellen,
Bereitstellung und Übergabe der digitalen Unterlagen.

Abrechnungseinheit: Straße (St)

Abgerechnet erfolgt je vollständig dokumtiertem
Straßenzug
Menge: 40,000 St

**01.06.10 Manschette zur Schachtanbindung von Schlauchlinern DN300**
Liefern und Einbauen einer Linerendmanschette zur
Anbindung des Schlauchliners an das Schachtbauwerk
gemäß den Vorbemerkungen zum Einbau von
Linerendmanschetten.

Die Leistung umfasst das fachgerechte Zurückschneiden
des Schlauchliners auf das erforderliche Maß, das
Reinigen und Vorbereiten der Einbauflächen sowie den
fachgerechten Einbau der Linerendmanschette
einschließlich kraftschlüssiger Anarbeitung an
Schlauchliner und Schachtbauwerk gemäß den Vorgaben des
Herstellers.

Leitfabrikat:

Quick-Lock Linerendmanschette, Fa. Uhrig

angebotenes Fabrikat*:

'.....................................................'

(*Eintrag Bietertextergänzung ('..') zwingend an dieser
Stelle erforderlich, wenn Abweichung vom vorgegebenen
Leitfabrikat. Erfolgt keine Angabe, gilt das oben
genannte Leitfabrikat als verbindlich vereinbart.)

Hauptkanal: DN 300

Mit dem Einheitspreis sind sämtliche Nebenleistungen
abgegolten. Hierzu gehören insbesondere:

Lieferung sämtlicher Materialien,
Zurückschneiden des Schlauchliners,
Reinigen und Vorbereiten der Einbauflächen,
Liefern und Einbauen der Linerendmanschette,
kraftschlüssiges Anarbeiten an Schlauchliner und
Schachtbauwerk,
Vorhalten und Einsatz aller erforderlichen Geräte und
Werkzeuge,
Aufnahme und ordnungsgemäße Entsorgung anfallender
Materialreste,
Durchführung der Arbeiten entsprechend den
Herstellervorgaben.

Ein aufgrund eines vom Auftragnehmer zu vertretenden
Mangels erforderlicher Austausch wird nicht gesondert
vergütet.

Abrechnungseinheit: Stück (St)

Abgerechnet wird je vollständig gelieferter und
eingebauter Linerendmanschette.
Menge: 10,000 St

**01.06.15 Manschette zur Schachtanbindung von Schlauchlinern DN350**
Liefern und Einbauen einer Linerendmanschette zur
Anbindung des Schlauchliners an das Schachtbauwerk
gemäß den Vorbemerkungen zum Einbau von
Linerendmanschetten.

Die Leistung umfasst das fachgerechte Zurückschneiden
des Schlauchliners auf das erforderliche Maß, das
Reinigen und Vorbereiten der Einbauflächen sowie den
fachgerechten Einbau der Linerendmanschette
einschließlich kraftschlüssiger Anarbeitung an
Schlauchliner und Schachtbauwerk gemäß den Vorgaben des
Herstellers.

Leitfabrikat:

Quick-Lock Linerendmanschette, Fa. Uhrig

angebotenes Fabrikat*:

'.....................................................'

(*Eintrag Bietertextergänzung ('..') zwingend an dieser
Stelle erforderlich, wenn Abweichung vom vorgegebenen
Leitfabrikat. Erfolgt keine Angabe, gilt das oben
genannte Leitfabrikat als verbindlich vereinbart.)

Hauptkanal: DN 350

Mit dem Einheitspreis sind sämtliche Nebenleistungen
abgegolten. Hierzu gehören insbesondere:

Lieferung sämtlicher Materialien,
Zurückschneiden des Schlauchliners,
Reinigen und Vorbereiten der Einbauflächen,
Liefern und Einbauen der Linerendmanschette,
kraftschlüssiges Anarbeiten an Schlauchliner und
Schachtbauwerk,
Vorhalten und Einsatz aller erforderlichen Geräte und
Werkzeuge,
Aufnahme und ordnungsgemäße Entsorgung anfallender
Materialreste,
Durchführung der Arbeiten entsprechend den
Herstellervorgaben.

Ein aufgrund eines vom Auftragnehmer zu vertretenden
Mangels erforderlicher Austausch wird nicht gesondert
vergütet.

Abrechnungseinheit: Stück (St)

Abgerechnet wird je vollständig gelieferter und
eingebauter Linerendmanschette.
Menge: 29,000 St

**01.06.20 Manschette zur Schachtanbindung von Schlauchlinern DN400**
Liefern und Einbauen einer Linerendmanschette zur
Anbindung des Schlauchliners an das Schachtbauwerk
gemäß den Vorbemerkungen zum Einbau von
Linerendmanschetten.

Die Leistung umfasst das fachgerechte Zurückschneiden
des Schlauchliners auf das erforderliche Maß, das
Reinigen und Vorbereiten der Einbauflächen sowie den
fachgerechten Einbau der Linerendmanschette
einschließlich kraftschlüssiger Anarbeitung an
Schlauchliner und Schachtbauwerk gemäß den Vorgaben des
Herstellers.

Leitfabrikat:

Quick-Lock Linerendmanschette, Fa. Uhrig

angebotenes Fabrikat*:

'.....................................................'

(*Eintrag Bietertextergänzung ('..') zwingend an dieser
Stelle erforderlich, wenn Abweichung vom vorgegebenen
Leitfabrikat. Erfolgt keine Angabe, gilt das oben
genannte Leitfabrikat als verbindlich vereinbart.)

Hauptkanal: DN 400

Mit dem Einheitspreis sind sämtliche Nebenleistungen
abgegolten. Hierzu gehören insbesondere:

Lieferung sämtlicher Materialien,
Zurückschneiden des Schlauchliners,
Reinigen und Vorbereiten der Einbauflächen,
Liefern und Einbauen der Linerendmanschette,
kraftschlüssiges Anarbeiten an Schlauchliner und
Schachtbauwerk,
Vorhalten und Einsatz aller erforderlichen Geräte und
Werkzeuge,
Aufnahme und ordnungsgemäße Entsorgung anfallender
Materialreste,
Durchführung der Arbeiten entsprechend den
Herstellervorgaben.

Ein aufgrund eines vom Auftragnehmer zu vertretenden
Mangels erforderlicher Austausch wird nicht gesondert
vergütet.

Abrechnungseinheit: Stück (St)

Abgerechnet wird je vollständig gelieferter und
eingebauter Linerendmanschette.
Menge: 2,000 St

#### Titel 01.07 Handsanierung,Schachtsanierung

**01.07.5 Nachweise Hand- / Schachtsanierung Buchsweilerstraße**
Dokumentation der zu sanierenden Haltungen durch
digitale Fotodokumentation vor Beginn und nach
Abschluss der Hand- und Schachtsanierung in der
Buchsweilerstraße

Die Fotodokumentation ist so auszuführen, dass Art,
Umfang und Qualität der ausgeführten Sanierungsarbeiten
eindeutig nachvollziehbar sind.

Jedes Foto ist mindestens mit folgenden Angaben zu
versehen:

Schachtnummer

Auf den Aufmaßblättern ist der eindeutige Bezug zur
jeweiligen Fotodokumentation herzustellen.

Die vollständige Fotodokumentation ist dem Auftraggeber
zusammen mit den zugehörigen Aufmaßblättern in
digitaler Form zu übergeben. Sie ist Voraussetzung für
die Prüfung, Abnahme und Abrechnung der ausgeführten
Leistungen.

Mit dem Einheitspreis sind sämtliche Nebenleistungen
abgegolten. Hierzu gehören insbesondere:

Erstellung der Fotodokumentation vor und nach der
Sanierung,
Beschriftung der Fotos,
Zuordnung der Fotos zu den jeweiligen Aufmaßblättern,
digitale Aufbereitung und Übergabe der Unterlagen.

Übergabe als JPEG oder PDF mit eindeutiger
Dateibenennung nach Schachtnummer.

Abrechnungseinheit: Schacht(St)

Abgerechnet wird je vollständig dokumentiertem Schacht
Menge: 7,000 St

**01.07.10 Nachweise Hand- / Schachtsanierung Friedhofstraße**
Dokumentation der zu sanierenden Haltungen durch
digitale Fotodokumentation vor Beginn und nach
Abschluss der Hand- und Schachtsanierung in der
Friedhofstraße

Die Fotodokumentation ist so auszuführen, dass Art,
Umfang und Qualität der ausgeführten Sanierungsarbeiten
eindeutig nachvollziehbar sind.

Jedes Foto ist mindestens mit folgenden Angaben zu
versehen:

Schachtnummer

Auf den Aufmaßblättern ist der eindeutige Bezug zur
jeweiligen Fotodokumentation herzustellen.

Die vollständige Fotodokumentation ist dem Auftraggeber
zusammen mit den zugehörigen Aufmaßblättern in
digitaler Form zu übergeben. Sie ist Voraussetzung für
die Prüfung, Abnahme und Abrechnung der ausgeführten
Leistungen.

Mit dem Einheitspreis sind sämtliche Nebenleistungen
abgegolten. Hierzu gehören insbesondere:

Erstellung der Fotodokumentation vor und nach der
Sanierung,
Beschriftung der Fotos,
Zuordnung der Fotos zu den jeweiligen Aufmaßblättern,
digitale Aufbereitung und Übergabe der Unterlagen.

Übergabe als JPEG oder PDF mit eindeutiger
Dateibenennung nach Schachtnummer.

Abrechnungseinheit: Schacht(St)

Abgerechnet wird je vollständig dokumentiertem Schacht
Menge: 2,000 St

**01.07.15 Nachweise Hand- / Schachtsanierung Lembergerstr./Windig Höhe**
Dokumentation der zu sanierenden Haltungen durch
digitale Fotodokumentation vor Beginn und nach
Abschluss der Hand- und Schachtsanierung in der
Lembergerstraße/Windig Höhe

Die Fotodokumentation ist so auszuführen, dass Art,
Umfang und Qualität der ausgeführten Sanierungsarbeiten
eindeutig nachvollziehbar sind.

Jedes Foto ist mindestens mit folgenden Angaben zu
versehen:

Schachtnummer

Auf den Aufmaßblättern ist der eindeutige Bezug zur
jeweiligen Fotodokumentation herzustellen.

Die vollständige Fotodokumentation ist dem Auftraggeber
zusammen mit den zugehörigen Aufmaßblättern in
digitaler Form zu übergeben. Sie ist Voraussetzung für
die Prüfung, Abnahme und Abrechnung der ausgeführten
Leistungen.

Mit dem Einheitspreis sind sämtliche Nebenleistungen
abgegolten. Hierzu gehören insbesondere:

Erstellung der Fotodokumentation vor und nach der
Sanierung,
Beschriftung der Fotos,
Zuordnung der Fotos zu den jeweiligen Aufmaßblättern,
digitale Aufbereitung und Übergabe der Unterlagen.

Übergabe als JPEG oder PDF mit eindeutiger
Dateibenennung nach Schachtnummer.

Abrechnungseinheit: Schacht(St)

Abgerechnet wird je vollständig dokumentiertem Schacht
Menge: 8,000 St

**01.07.20 Nachweise Hand- / Schachtsanierung Luisenstraße**
Dokumentation der zu sanierenden Haltungen durch
digitale Fotodokumentation vor Beginn und nach
Abschluss der Hand- und Schachtsanierung in der
Luisenstraße
Die Fotodokumentation ist so auszuführen, dass Art,
Umfang und Qualität der ausgeführten Sanierungsarbeiten
eindeutig nachvollziehbar sind.

Jedes Foto ist mindestens mit folgenden Angaben zu
versehen:

Schachtnummer

Auf den Aufmaßblättern ist der eindeutige Bezug zur
jeweiligen Fotodokumentation herzustellen.

Die vollständige Fotodokumentation ist dem Auftraggeber
zusammen mit den zugehörigen Aufmaßblättern in
digitaler Form zu übergeben. Sie ist Voraussetzung für
die Prüfung, Abnahme und Abrechnung der ausgeführten
Leistungen.

Mit dem Einheitspreis sind sämtliche Nebenleistungen
abgegolten. Hierzu gehören insbesondere:

Erstellung der Fotodokumentation vor und nach der
Sanierung,
Beschriftung der Fotos,
Zuordnung der Fotos zu den jeweiligen Aufmaßblättern,
digitale Aufbereitung und Übergabe der Unterlagen.

Übergabe als JPEG oder PDF mit eindeutiger
Dateibenennung nach Schachtnummer.

Abrechnungseinheit: Schacht(St)

Abgerechnet wird je vollständig dokumentiertem Schacht
Menge: 5,000 St

**01.07.25 Nachweise Hand- / Schachtsanierung Tuchbleichstraße**
Dokumentation der zu sanierenden Haltungen durch
digitale Fotodokumentation vor Beginn und nach
Abschluss der Hand- und Schachtsanierung in der
Tuchbleichstraße
Die Fotodokumentation ist so auszuführen, dass Art,
Umfang und Qualität der ausgeführten Sanierungsarbeiten
eindeutig nachvollziehbar sind.

Jedes Foto ist mindestens mit folgenden Angaben zu
versehen:

Schachtnummer

Auf den Aufmaßblättern ist der eindeutige Bezug zur
jeweiligen Fotodokumentation herzustellen.

Die vollständige Fotodokumentation ist dem Auftraggeber
zusammen mit den zugehörigen Aufmaßblättern in
digitaler Form zu übergeben. Sie ist Voraussetzung für
die Prüfung, Abnahme und Abrechnung der ausgeführten
Leistungen.

Mit dem Einheitspreis sind sämtliche Nebenleistungen
abgegolten. Hierzu gehören insbesondere:

Erstellung der Fotodokumentation vor und nach der
Sanierung,
Beschriftung der Fotos,
Zuordnung der Fotos zu den jeweiligen Aufmaßblättern,
digitale Aufbereitung und Übergabe der Unterlagen.

Übergabe als JPEG oder PDF mit eindeutiger
Dateibenennung nach Schachtnummer.

Abrechnungseinheit: Schacht(St)

Abgerechnet wird je vollständig dokumentiertem Schacht
Menge: 6,000 St

**01.07.30 Steigeisen ausbauen**
Vorhandene Steigeisen im Schachtbauwerk fachgerecht
ausbauen.

Die nach dem Ausbau verbleibenden Öffnungen sind
vollständig zu reinigen und mit einem hochfesten,
kunststoffvergüteten Vergussmörtel, z. B. Ergelit KS
oder einem gleichwertigen Material, dauerhaft
wasserundurchlässig und bündig zur Schachtwand zu
verschließen.

Der anfallende Bauschutt geht in das Eigentum des
Auftragnehmers über und ist von der Baustelle zu
entfernen sowie einer ordnungsgemäßen Verwertung oder
Entsorgung zuzuführen.

Das mehrmalige An- und Abfahren der Sanierungs- und
Spülfahrzeuge sowie sämtliche erforderlichen
Spülarbeiten während und nach der Ausführung sind in
den Einheitspreis einzurechnen.

Mit dem Einheitspreis sind sämtliche Nebenleistungen
abgegolten. Hierzu gehören insbesondere:

Freilegen und Ausbauen der vorhandenen Steigeisen,
Reinigen und Vorbereiten der Einbaustellen,
Lieferung und Einbau des Vergussmörtels (Ergelit KS
oder gleichwertig),
bündiges Verschließen der Öffnungen,
Aufnahme, Abtransport sowie ordnungsgemäße Verwertung
oder Entsorgung des anfallenden Materials,
mehrmaliges An- und Abfahren der Sanierungs- und
Spülfahrzeuge,
erforderliche Spülarbeiten während und nach der
Ausführung.

Abrechnungseinheit: Stück (St)

Abgerechnet wird je ausgebautem Steigeisen
einschließlich fachgerechtem Verschließen der
Einbaustelle.
Menge: 171,000 St

**01.07.35 Steigeisen liefern, einbauen**
Liefern und fachgerechtes Einbauen neuer Steigeisen
gemäß DIN 1212 GS mit seitlicher Aufkantung in
Schachtbauwerken.

Die Befestigung der Steigeisen hat entsprechend den
Anforderungen der DIN 1212 mittels Edelstahlankern aus
nichtrostendem Stahl V4A zu erfolgen. Die Bohrlöcher
sind fachgerecht herzustellen und mit einem geeigneten
Verguss- bzw. Befestigungsmörtel dauerhaft und
wasserdicht zu verschließen.

Anfallender Bauschutt geht in das Eigentum des
Auftragnehmers über und ist von der Baustelle zu
entfernen sowie einer ordnungsgemäßen Verwertung oder
Entsorgung zuzuführen.

Das mehrmalige An- und Abfahren der Sanierungs- und
Spülfahrzeuge sowie sämtliche erforderlichen
Spülarbeiten während und nach der Ausführung sind in
den Einheitspreis einzurechnen.

Mit dem Einheitspreis sind sämtliche Nebenleistungen
abgegolten. Hierzu gehören insbesondere:

Lieferung der Steigeisen gemäß DIN 1212 GS,
Lieferung und Einbau der Edelstahlanker V4A,
Herstellen der Bohrlöcher,
Einsetzen, Ausrichten und Befestigen der Steigeisen,
Vergießen und wasserdichtes Verschließen der
Bohrlöcher,
Aufnahme, Abtransport sowie ordnungsgemäße Verwertung
oder Entsorgung des anfallenden Materials,
mehrmaliges An- und Abfahren der Sanierungs- und
Spülfahrzeuge,
erforderliche Spülarbeiten während und nach der
Ausführung.

Abrechnungseinheit: Stück (St)

Abgerechnet wird je vollständig geliefertem und
eingebautem Steigeisen einschließlich Befestigung.
Menge: 112,000 St

**01.07.40 Schachtleiter Schacht 825M13 liefern und einbauen**
Schachtleiter LW 400 mm aus V2A in der BL= 4100mm
liefern und einbauen
Schachtleiter nach DIN EN 14396 mit einer Lichten Weite
von 400 mm mit einer einer Baulänge von 4100mm aus
stabilen Profil mit gelochten, rutschsicheren
Sicherheitssprossen mit einem maximalen Steigmaß von
280 mm einschließlich stabilen Wandabstandhalter mit
einem Wandabstand von 120 mm inkl. Bolzenanker
B10-10/80 zum befestigen an der Schachtwand liefern und
einbauen.

Fallschutzschiene System A11 BL = 3540mm aus V2A
liefern und einbauen
Fallschutzschiene System A11 oder kompatibel nach der
Richtlinie 89/686/EWG aus V2A Edelstahl (1.4301) mit
einer Baulänge von 3540mm befestigt mittig an der
Schachtleitersprosse liefern und einbauen.

inkl. Schienenverbinder
inkl. Endanschlag
inkl. Schienenaufsteckvorrichtung (Hülse) für
aufsteckbare Einstiegshilfe als
Fallschutzschienenverlängerung
inkl. Befestigungsmittel zur Befestigung mittig an der
Schachtleiter
Menge: 1,000 St

**01.07.45 Schachtleiter Schacht 825M12 liefern und einbauen**
Schachtleiter LW 400 mm aus V2A in der BL= 4300mm
liefern und einbauen
Schachtleiter nach DIN EN 14396 mit einer Lichten Weite
von 400 mm mit einer einer Baulänge von 4300mm aus
stabilen Profil mit gelochten, rutschsicheren
Sicherheitssprossen mit einem maximalen Steigmaß von
280 mm einschließlich stabilen Wandabstandhalter mit
einem Wandabstand von 120 mm inkl. Bolzenanker
B10-10/80 zum befestigen an der Schachtwand liefern und
einbauen.

Fallschutzschiene System A11 BL = 3740mm aus V2A
liefern und einbauen
Fallschutzschiene System A11 oder kompatibel nach der
Richtlinie 89/686/EWG aus V2A Edelstahl (1.4301) mit
einer Baulänge von 3740mm befestigt mittig an der
Schachtleitersprosse liefern und einbauen.

inkl. Schienenverbinder
inkl. Endanschlag
inkl. Schienenaufsteckvorrichtung (Hülse) für
aufsteckbare Einstiegshilfe als
Fallschutzschienenverlängerung
inkl. Befestigungsmittel zur Befestigung mittig an der
Schachtleiter
Menge: 1,000 St

**01.07.50 Schachtleiter Schacht 825M10 liefern und einbauen**
Schachtleiter LW 400 mm aus V2A in der BL= 4200mm
liefern und einbauen
Schachtleiter nach DIN EN 14396 mit einer Lichten Weite
von 400 mm mit einer einer Baulänge von 4200mm aus
stabilen Profil mit gelochten, rutschsicheren
Sicherheitssprossen mit einem maximalen Steigmaß von
280 mm einschließlich stabilen Wandabstandhalter mit
einem Wandabstand von 120 mm inkl. Bolzenanker
B10-10/80 zum befestigen an der Schachtwand liefern und
einbauen.

Fallschutzschiene System A11 BL = 3640mm aus V2A
liefern und einbauen
Fallschutzschiene System A11 oder kompatibel nach der
Richtlinie 89/686/EWG aus V2A Edelstahl (1.4301) mit
einer Baulänge von 3640mm befestigt mittig an der
Schachtleitersprosse liefern und einbauen.

inkl. Schienenverbinder
inkl. Endanschlag
inkl. Schienenaufsteckvorrichtung (Hülse) für
aufsteckbare Einstiegshilfe als
Fallschutzschienenverlängerung
inkl. Befestigungsmittel zur Befestigung mittig an der
Schachtleiter

Vor Bestellung sind die Maße vor
Menge: 1,000 St

**01.07.55 Schachtleiter Schacht 825M07 liefern und einbauen**
Schachtleiter LW 400 mm aus V2A in der BL= 4400mm
liefern und einbauen
Schachtleiter nach DIN EN 14396 mit einer Lichten Weite
von 400 mm mit einer einer Baulänge von 4400mm aus
stabilen Profil mit gelochten, rutschsicheren
Sicherheitssprossen mit einem maximalen Steigmaß von
280 mm einschließlich stabilen Wandabstandhalter mit
einem Wandabstand von 120 mm inkl. Bolzenanker
B10-10/80 zum befestigen an der Schachtwand liefern und
einbauen.

Fallschutzschiene System A11 BL = 3840mm aus V2A
liefern und einbauen
Fallschutzschiene System A11 oder kompatibel nach der
Richtlinie 89/686/EWG aus V2A Edelstahl (1.4301) mit
einer Baulänge von 3840mm befestigt mittig an der
Schachtleitersprosse liefern und einbauen.

inkl. Schienenverbinder
inkl. Endanschlag
inkl. Schienenaufsteckvorrichtung (Hülse) für
aufsteckbare Einstiegshilfe als
Fallschutzschienenverlängerung
inkl. Befestigungsmittel zur Befestigung mittig an der
Schachtleiter

Vor Bestellung sind die Maße vor
Menge: 1,000 St

**01.07.60 Handlauf aus Edelstahl V2A, L = 0,50 m, liefern und montieren**
Handlauf als Haltevorrichtung für den sicheren Ein- und
Ausstieg in einen vorhandenen Kanalschacht liefern und
fachgerecht montieren.

Handlauf aus nichtrostendem Edelstahl V2A,
korrosionsbeständig und für den dauerhaften Einsatz in
abwassertechnischen Anlagen geeignet.

Abmessungen:

Länge: 500 mm
Ausführung: feststehend
Oberfläche: glatt und griffsicher
Kanten und Rohrenden verletzungssicher ausgeführt

Handlauf einschließlich der erforderlichen
Wandhalterungen bzw. Befestigungskonsolen aus
nichtrostendem Edelstahl.

Befestigung am vorhandenen Schachtbauwerk aus Beton.

Befestigungsmittel, Dübel und Anker aus nichtrostendem,
für die vorhandenen Umgebungsbedingungen geeignetem
Werkstoff.

In die Leistung einzurechnen sind:

Aufmaß und Festlegen der Befestigungspunkte,
Herstellen der erforderlichen Bohrungen,
Reinigen der Bohrlöcher,
Lieferung und Einbau sämtlicher Befestigungs- und
Verbindungsmittel,
Montage und Ausrichtung des Handlaufes,
fachgerechte Befestigung am vorhandenen Schachtbauwerk,
Nachbearbeitung der Montage- und Befestigungsstellen,
gebrauchsfertige Herstellung.

Die Befestigung ist entsprechend dem vorhandenen
Untergrund sowie den auftretenden Beanspruchungen
auszuwählen und dauerhaft standsicher auszuführen.

Ausführung nach DIN 19572, den einschlägigen
Unfallverhütungsvorschriften sowie den
Herstellervorgaben der verwendeten Befestigungsmittel.

Handlauflänge: 500 mm
Werkstoff: Edelstahl V2A
Befestigungsuntergrund: Beton / Stahlbeton/ Mauerwerk
Einbauort: Schacht 825M06 Lemberger Str./Windig Höhe

Abrechnung: je Stück, vollständig geliefert und
montiert.

Einheit: Stk
Menge: 1,000 St

**01.07.65 Hindernisse und Ablagerungen von Hand beseitigen im Schacht**
Manuelles Beseitigen von Hindernissen, Ablagerungen
sowie losen Wandungs- und Mörtelteilen in Schächten vor
Beginn der Schachtsanierung.

Die Leistung umfasst das Lösen, Aufnehmen und Entfernen
sämtlicher lose anhaftender Bestandteile sowie
sonstiger die Sanierung behindernder Materialien.

Der anfallende Schutt geht in das Eigentum des
Auftragnehmers über und ist von der Baustelle zu
entfernen sowie einer ordnungsgemäßen Verwertung oder
Entsorgung zuzuführen.

Das mehrmalige An- und Abfahren der Sanierungs- und
Spülfahrzeuge, sämtliche erforderlichen Spülarbeiten
während und nach der Ausführung sowie der erforderliche
Maschinen- und Geräteeinsatz sind in den Einheitspreis
einzurechnen.

Schachtdurchmesser: ab DN 1000

Die Leistung darf nur auf Anordnung der Bauüberwachung
ausgeführt werden.

Mit dem Einheitspreis sind sämtliche Nebenleistungen
abgegolten. Hierzu gehören insbesondere:

Bereitstellung des erforderlichen Personals,
sämtliche Handabbruch- und Reinigungsarbeiten,
erforderlicher Maschinen- und Geräteeinsatz,
mehrmaliges An- und Abfahren der Sanierungs- und
Spülfahrzeuge,
erforderliche Spülarbeiten während und nach der
Ausführung,
Aufnahme, Abtransport sowie ordnungsgemäße Verwertung
oder Entsorgung des anfallenden Materials.

Abrechnungseinheit: Stunde (h)

Abgerechnet wird nach dem tatsächlich geleisteten und
von der Bauüberwachung bestätigten Zeitaufwand gemäß
Tagesbericht.
Menge: 11,000 h

**01.07.70 Injektion zur Abdichtung von Hand**
Ausführung von Bohrlochinjektionen zur Abdichtung von
Wassereintritten in Schachtbauwerken gemäß den Vorgaben
der Ausführungsbeschreibung "Injektionen
Schacht/Bauwerk".

Undichte Fugen, Wandungen sowie Zu- und Abläufe sind
durch Injektion eines geeigneten Isocyanatharzes über
Bohrpacker in das umliegende Erdreich dauerhaft gegen
drückendes und nichtdrückendes Grundwasser abzudichten.

Die Bohrungen, der Einbau der Injektionspacker, die
Injektion des Harzes sowie das Entfernen der Packer und
das fachgerechte Verschließen der Bohrlöcher sind
Bestandteil der Leistung.

Der verwendete Injektionsstoff muss für den Einsatz im
Abwasserbereich geeignet sein und den Anforderungen der
Ausführungsbeschreibung entsprechen.

angebotenes Fabrikat*:

'.....................................................'

(*Eintrag Bietertextergänzung ('..') zwingend an dieser
Stelle erforderlich, wenn Abweichung vom vorgegebenen
Leitfabrikat. Erfolgt keine Angabe, gilt das oben
genannte Leitfabrikat als verbindlich vereinbart.)

Mit dem Einheitspreis sind sämtliche Nebenleistungen
abgegolten. Hierzu gehören insbesondere:

Herstellen der Injektionsbohrungen,
Lieferung und Einbau der Injektionspacker,
Lieferung und Verpressen des Isocyanatharzes,
Entfernen der Packer,
dauerhaftes Verschließen der Bohrlöcher,
Reinigung der Arbeitsstelle,
Bereitstellung sämtlicher Geräte, Maschinen und
Hilfsmittel,
Aufnahme, Abtransport sowie ordnungsgemäße Verwertung
oder Entsorgung anfallender Reststoffe.

Abrechnungseinheit: Injektionsstelle (St)

Abgerechnet wird je vollständig ausgeführter und
dauerhaft abgedichteter Injektionsstelle.
Menge: 4,000 St

**01.07.75 Untergrundvorbereitung vor Beschichtung im Schacht**
Vorbereiten der Innenoberflächen von Schachtbauwerken
durch Reinigung mittels
Wasserhöchstdruckstrahlverfahren in Kombination mit
quarzfreiem Reinigungsgranulat als
Untergrundvorbereitung für eine nachfolgende
mineralische Schachtbeschichtung.

Die Reinigung ist mit einem Arbeitsdruck von mindestens
350 bar auszuführen. Es ist ein gleichmäßiger
Materialabtrag sicherzustellen.

Der Untergrund ist entsprechend den allgemein
anerkannten Regeln der Technik vorzubereiten. Nach
Abschluss der Arbeiten muss die Oberfläche tragfähig,
sauber sowie frei von Staub, Öl, Fett, losen
Bestandteilen, Zementschlämme und sonstigen
haftungsmindernden Stoffen sein. Bei Betonoberflächen
ist die Zementschlämme vollständig zu entfernen, sodass
das oberflächennahe Zuschlagskorn sichtbar ist.

Der vorbereitete Untergrund muss eine
Oberflächenhaftzugfestigkeit von mindestens 1,5 N/mm²
aufweisen und für die nachfolgende Beschichtung
geeignet sein.

Schachtdaten:

Durchmesser Einstiegsöffnung: 625 mm
Lage: öffentlicher Verkehrsraum (Fahrbahn) sowie
Waldstück

Mit dem Einheitspreis sind sämtliche Nebenleistungen
abgegolten. Hierzu gehören insbesondere:

Vorhalten und Einsatz der Hochdruckstrahltechnik,
Lieferung und Einsatz des quarzfreien
Reinigungsgranulates,
Bereitstellung sämtlicher Maschinen, Geräte und
Betriebsmittel,
Aufnahme und ordnungsgemäße Entsorgung der anfallenden
Rückstände,
Schutz angrenzender Bauteile und Einrichtungen,
Reinigung der Arbeitsstelle,
sämtliche Nebenarbeiten zur Herstellung eines
beschichtungsfähigen Untergrundes.

Abrechnungseinheit: Quadratmeter (m²)

Abgerechnet wird nach der tatsächlich vorbereiteten und
beschichtungsfähig hergestellten Schachtinnenoberfläche
in Quadratmetern. Maßgebend ist die bearbeitete Wand-
und gegebenenfalls Gerinneoberfläche gemäß Aufmaß.
Menge: 120,000 m²

**01.07.80 Wandung aus Beton beschichten im Schacht**
Beschichten der vorbereiteten Innenwandung eines
Schachtbauwerks aus Beton von Hand mit einem
kunststoffmodifizierten, zementgebundenen
Schachtsanierungsmörtel.

Die Beschichtung ist auf den zuvor vorbereiteten,
tragfähigen Untergrund gemäß den allgemein anerkannten
Regeln der Technik sowie den Herstellervorgaben
aufzubringen. Der Mörtel ist hohlraumfrei, vollflächig
und gleichmäßig in einer Mindestschichtdicke von 10 mm
aufzutragen und oberflächenfertig abzuziehen.

Der verwendete Schachtsanierungsmörtel muss für den
Einsatz in Abwasserbauwerken geeignet und für die
Beanspruchung in abwassertechnischen Anlagen zugelassen
sein.

angebotenes Fabrikat*:

'.....................................................'

(*Eintrag Bietertextergänzung ('..') zwingend an dieser
Stelle erforderlich, wenn Abweichung vom vorgegebenen
Leitfabrikat. Erfolgt keine Angabe, gilt das oben
genannte Leitfabrikat als verbindlich vereinbart.)

Schachtnennweite: ab LW 1000

Mit dem Einheitspreis sind sämtliche Nebenleistungen
abgegolten. Hierzu gehören insbesondere:

Lieferung aller erforderlichen Materialien,
Anmischen und Fördern des Mörtels,
vollflächiges Aufbringen und Verdichten,
Egalisieren und Glätten der Oberfläche,
Ausbildung von Übergängen, Rundungen und Anschlüssen,
Nachbehandlung der Beschichtung gemäß
Herstellervorgaben,
Bereitstellung sämtlicher Geräte, Werkzeuge und
Hilfsmittel,
Reinigung der Arbeitsstelle sowie Entsorgung
anfallender Materialreste.

Abrechnungseinheit: Quadratmeter (m²)

Abgerechnet wird nach der tatsächlich beschichteten
Innenoberfläche des Schachtbauwerks in Quadratmetern.
Maßgebend ist die ausgeführte Beschichtungsfläche gemäß
Aufmaß.
Menge: 120,000 m²

**01.07.85 Schachtfuge von Hand fräsen im Schacht**
Vorhandene Schachtfugen in Schachtbauwerken von Hand
ausfräsen und für die nachfolgende Sanierung
vorbereiten.

Die Fugen sind in der erforderlichen Breite und Tiefe
gleichmäßig auszufräsen. Lose Bestandteile, Mörtelreste
sowie sonstige haftungsmindernde Stoffe sind
vollständig zu entfernen, sodass ein tragfähiger
Untergrund für die nachfolgende Fugensanierung
entsteht.

Der anfallende Frässchutt geht in das Eigentum des
Auftragnehmers über und ist von der Baustelle zu
entfernen sowie einer ordnungsgemäßen Verwertung oder
Entsorgung zuzuführen.

Das mehrmalige An- und Abfahren der Sanierungs- und
Spülfahrzeuge sowie sämtliche erforderlichen
Spülarbeiten während und nach der Ausführung sind in
den Einheitspreis einzurechnen.

Schachtnennweite: DN 1000

Mit dem Einheitspreis sind sämtliche Nebenleistungen
abgegolten. Hierzu gehören insbesondere:

Bereitstellung des erforderlichen Personals und der
Handfräsgeräte,
Ausfräsen der Schachtfugen,
Reinigung der ausgefrästen Fugen,
Aufnahme, Abtransport sowie ordnungsgemäße Verwertung
oder Entsorgung des Fräsgutes,
mehrmaliges An- und Abfahren der Sanierungs- und
Spülfahrzeuge,
erforderliche Spülarbeiten während und nach der
Ausführung.

Abrechnungseinheit: Meter (m)

Abgerechnet wird nach der tatsächlich ausgefrästen
Fugenlänge.
Menge: 32,000 m

**01.07.90 Schachtfuge sanieren im Schacht**
Zur Sanierung vorbereitete Schachtfugen in der
Schachtwandung sanieren.

Die vorbereiteten Fugen mit einem polymermodifizierten
Zementmörtel, z. B. Ergelit KS oder einem
gleichwertigen Material, dauerhaft wasserdicht zu
verschließen und bündig zur angrenzenden
Schachtwandoberfläche abzuziehen.

Stark saugende Untergründe sind erforderlichenfalls mit
einem geeigneten, auf das Sanierungssystem abgestimmten
Primer vorzubehandeln.

Der Materialverbrauch von bis zu 5 kg
polymermodifiziertem Zementmörtel je Meter Fuge ist in
den Einheitspreis einzurechnen.

Der anfallende Bauschutt geht in das Eigentum des
Auftragnehmers über und ist von der Baustelle zu
entfernen sowie einer ordnungsgemäßen Verwertung oder
Entsorgung zuzuführen.

Das mehrmalige An- und Abfahren der Sanierungs- und
Spülfahrzeuge sowie sämtliche erforderlichen
Spülarbeiten während und nach der Ausführung sind in
den Einheitspreis einzurechnen.

Mit dem Einheitspreis sind sämtliche Nebenleistungen
abgegolten. Hierzu gehören insbesondere:

gegebenenfalls Vorbehandlung stark saugender
Untergründe mit Primer,
Lieferung und Verarbeitung von bis zu 5 kg
polymermodifiziertem Zementmörtel je Meter Fuge,
bündiges und wasserdichtes Verschließen der Fugen,
Aufnahme, Abtransport sowie ordnungsgemäße Verwertung
oder Entsorgung des anfallenden Materials,
mehrmaliges An- und Abfahren der Sanierungs- und
Spülfahrzeuge,
erforderliche Spülarbeiten während und nach der
Ausführung.

Abrechnungseinheit: Meter (m)

Abgerechnet wird nach der tatsächlich sanierten
Fugenlänge.
Menge: 32,000 m

**01.07.95 Gerinne/ Bermen vorbereiten und ausbessern im Schacht**
Ausführung gemäß Ausführungsbeschreibung zu
Spachtelarbeiten.

Gerinne und Bermen im Schachtbauwerk ohne eindringendes
Grundwasser zur Sanierung vorbereiten. Hierzu sind
geschädigte Bereiche bis auf tragfähige Substanz von
Hand aufzustemmen sowie lose und schadhafte
Bestandteile vollständig zu entfernen.

Anschließend sind die vorbereiteten Oberflächen von
Gerinne und Berme von Hand mit einem
kunststoffmodifizierten Zementmörtel fachgerecht
auszubessern. Die Oberfläche ist entsprechend den
Anforderungen des Sanierungssystems gleichmäßig
herzustellen und nachzubehandeln.

Die Oberflächennachbehandlung gemäß den
Herstellervorgaben ist Bestandteil der Leistung.

Schachtnennweite: LW 1000 bis LW 1500

Mit dem Einheitspreis sind sämtliche Nebenleistungen
abgegolten. Hierzu gehören insbesondere:

Vorbereiten des Untergrundes durch manuelles
Aufstemmen,
Entfernen loser und schadhafter Bestandteile,
Reinigen der Sanierungsflächen,
Lieferung und Verarbeitung des kunststoffmodifizierten
Zementmörtels,
Oberflächennachbehandlung gemäß Herstellervorgaben,
Aufnahme, Abtransport sowie ordnungsgemäße Verwertung
oder Entsorgung des anfallenden Materials,
Bereitstellung sämtlicher Geräte, Werkzeuge und
Hilfsmittel.

Abrechnungseinheit: Gerinne  und Berme je (St.)

Abgerechnet wird je ausgebesserten Gerinne
(DN300-DN400) und Berme
Menge: 2,000 St

**01.07.100 Seitenzulauf bis DN200 verschließen**
Nicht mehr benötigte Seitenzuläufe im Schachtbauwerk
aus PVC, Beton, Steinzeug (STZ) oder Gusseisen (GG)
mineralisch von Hand dauerhaft verschließen.

Vorhandene Rohrenden sind erforderlichenfalls
schachtbündig abzuschneiden. Die Anschlussfläche ist zu
reinigen und für die nachfolgende Sanierung
vorzubereiten.

Der Verschluss ist mit einem polymermodifizierten
Zementmörtel, z. B. Ergelit KS oder einem
gleichwertigen Material, hohlraumfrei, wasserdicht und
bündig zur Schachtwandoberfläche herzustellen.

Ein Mehrverbrauch an polymermodifiziertem Zementmörtel
gegenüber der ausgeschriebenen Regelmenge wird nur nach
vorheriger Zustimmung der Bauüberwachung und
entsprechendem Nachweis gesondert vergütet.

Leitfabrikat PM Zementmörtel ERGELIT KS
oder gleichwertig

angebotenes Material
'..........'

*Eintrag Bietertextergänzung ('..') zwingend an dieser
Stelle erforderlich, wenn Abweichung vom vorgegebenen
Leitfabrikat /-wert. Erfolgt keine Angabe, gilt oben
genanntes Leitfabrikat / oben genannter Leitwert als
verbindlich vereinbart.)

Mit dem Einheitspreis sind sämtliche Nebenleistungen
abgegolten. Hierzu gehören insbesondere:

gegebenenfalls schachtbündiges Abschneiden des
Rohrendes,
Reinigen und Vorbereiten der Anschlussfläche,
Lieferung und Verarbeitung des polymermodifizierten
Zementmörtels,
hohlraumfreies und wasserdichtes Verschließen des
Seitenzulaufs,
bündiges Nacharbeiten der Oberfläche,
Aufnahme, Abtransport sowie ordnungsgemäße Verwertung
oder Entsorgung des anfallenden Materials,
Bereitstellung sämtlicher Geräte, Werkzeuge und
Hilfsmittel.

Abrechnungseinheit: Stück (St)

Abgerechnet wird je vollständig verschlossenem
Seitenzulauf.
Menge: 1,000 St

**01.07.105 Polymermodifizierter Zementmörtel zusätzlich liefern**
Für die Ausführung ist ein polymermodifizierter
Zementmörtel, z. B. Ergelit KS oder ein gleichwertiges
Produkt, zu verwenden.

Ein Mehrverbrauch an Zementmörtel gegenüber den in den
jeweiligen Leistungspositionen vorgegebenen Mengen wird
nur nach vorheriger Zustimmung der Bauüberwachung und
auf gesonderten Nachweis vergütet.

Leitfabrikat PM Zementmörtel ERGELIT KS
oder gleichwertig

angebotenes Material
'..........'

*Eintrag Bietertextergänzung ('..') zwingend an dieser
Stelle erforderlich, wenn Abweichung vom vorgegebenen
Leitfabrikat /-wert. Erfolgt keine Angabe, gilt oben
genanntes Leitfabrikat / oben genannter Leitwert als
verbindlich vereinbart.)

Abrechnungseinheit: Kilogramm (kg)

Abgerechnet wird die nachgewiesene und eingebaute Menge
Menge: 10,000 kg

**01.07.110 Zulage geringe Schachttiefe**
Zulage für die Ausführung sämtlicher Arbeiten in
Schachtbauwerken mit einer Schachttiefe von unter 1,50
m.

Die Zulage gilt für den erhöhten Aufwand bei der
Durchführung der ausgeschriebenen Leistungen in flachen
Schachtbauwerken und umfasst sämtliche hierfür
erforderlichen Maßnahmen.

In die Zulage sind die Leistungen aller im Schacht
tätigen Gewerke einzurechnen. Eine gesonderte Vergütung
einzelner Gewerke oder Teilleistungen erfolgt nicht.

Mit dem Einheitspreis sind sämtliche Nebenleistungen
abgegolten. Hierzu gehören insbesondere:

erhöhter Arbeitsaufwand aller Gewerke,
Bereitstellung erforderlicher Geräte und Hilfsmittel,
Arbeitsunterbrechungen und Umrüstzeiten,
sämtliche mit der geringen Schachttiefe verbundenen
Mehraufwendungen.

Abrechnungseinheit: Stück (St)

Abgerechnet wird einmal je Schachtbauwerk, unabhängig
von der Anzahl der ausgeführten Leistungen oder der
beteiligten Gewerke.
Menge: 5,000 St

#### Titel 01.08 Stundenlohnarbeiten

*Hinweis*
Stundenlohnarbeiten mit Baugeräten auf Anordnung der
Bauüberwachung ausführen.

Die Bereitstellung der Geräte auf der Baustelle ist mit
der Baustelleneinrichtung abgegolten und wird nicht
gesondert vergütet.

Vergütet werden ausschließlich die tatsächlich
geleisteten Betriebsstunden der auf Anordnung
eingesetzten Baugeräte. Der Einsatz ist durch
Stundenlohnnachweise gemäß VOB/B nachzuweisen und von
der Bauüberwachung täglich zu bestätigen.

Der Verrechnungssatz umfasst sämtliche Aufwendungen für
den Einsatz des jeweiligen Baugerätes, insbesondere:

Gerätevorhaltung,
An- und Abtransport innerhalb der Baustelle,
Betriebsstoffe und Schmiermittel,
Wartung und Verschleiß,
sämtliche Zuschläge,
Bedienpersonal,
alle sonstigen für den ordnungsgemäßen Betrieb
erforderlichen Nebenleistungen.

Der Verrechnungssatz gilt für das zum Zeitpunkt des
Abrufs vollständig einsatzbereite Baugerät.

Abrechnungseinheit: Stunde (h)

Abgerechnet werden die tatsächlich geleisteten und von
der Bauüberwachung bestätigten Betriebsstunden des
jeweiligen Baugerätes.

**01.08.5 Kanalreinigung im Stundenlohn alle Dimensionen**
Kanalreinigung des Hauptkanals im
Hochdruckspülverfahren als besondere Leistung im
Vorlauf zur Kanalsanierung.

Die Reinigung ist mit einem Hochdruckspülfahrzeug mit
Wasserrückgewinnung durchzuführen. Die aufbereitete
Flüssigphase ist in den Kanal zurückzuführen.
Anfallende Feststoffe sind aufzunehmen, abzufahren und
einer ordnungsgemäßen Verwertung bzw. Entsorgung
zuzuführen.

Die Position kommt ausschließlich bei einem
Verschmutzungsgrad von mehr als 20 % der
Rohrquerschnittsfläche zur Anwendung und darf nur auf
Anordnung der Bauüberwachung ausgeführt werden.

Vor Ausführung ist die Notwendigkeit der zusätzlichen
Reinigung durch eine Foto- und/oder Videodokumentation
nachzuweisen.

Die Leistung gilt für alle Nennweiten des Hauptkanals.

Mit dem Einheitspreis sind sämtliche Nebenleistungen
abgegolten. Hierzu gehören insbesondere:

Vorhalten und Einsatz des Hochdruckspülfahrzeuges
einschließlich Bedienpersonal,
Wasserrückgewinnung und Rückführung der Flüssigphase,
Aufnahme, Abtransport sowie ordnungsgemäße Verwertung
oder Entsorgung der Feststoffe,
An- und Abfahrt,
erforderliche Nebenarbeiten,
Erstellung und Übergabe der Foto- und/oder
Videodokumentation.

Abrechnungseinheit: Stunde (h)

Abgerechnet wird nach dem tatsächlich geleisteten und
von der Bauüberwachung bestätigten Zeitaufwand gemäß
Tagesbericht.
Menge: 2,000 h

**01.08.10 Std-Lohnarb. Baufacharbeiter.**
Stundenlohnarbeiten auf Anordnung der Bauüberwachung
ausführen.

Als Einheitspreis ist der Verrechnungslohn für einen
Baufacharbeiter der Berufsgruppe V1 einzusetzen.

Der Verrechnungssatz umfasst sämtliche Lohn- und
Lohnnebenkosten einschließlich aller tariflichen
Zuschläge, Sozialkosten, Gemeinkosten, Wagnis und
Gewinn sowie alle sonstigen Aufwendungen, die zur
Ausführung der Stundenlohnarbeiten erforderlich sind.

Die Ausführung der Stundenlohnarbeiten ist durch
Stundenlohnnachweise gemäß VOB/B nachzuweisen. Die
Stundenlohnnachweise sind der Bauüberwachung täglich
zur Bestätigung vorzulegen.

Abrechnungseinheit: Stunde (h)

Abgerechnet werden die tatsächlich geleisteten und von
der Bauüberwachung bestätigten Arbeitsstunden.
Menge: 2,000 h

**01.08.15 Std-Lohnarb. Bauhelfer**
Stundenlohnarbeiten auf Anordnung der Bauüberwachung
ausführen.

Als Einheitspreis ist der Verrechnungslohn für einen
Bauhelfer der Berufsgruppe VII einzusetzen.

Der Verrechnungssatz umfasst sämtliche Lohn- und
Lohnnebenkosten einschließlich aller tariflichen
Zuschläge, Sozialkosten, Gemeinkosten, Wagnis und
Gewinn sowie alle sonstigen Aufwendungen, die zur
Ausführung der Stundenlohnarbeiten erforderlich sind.

Die Ausführung der Stundenlohnarbeiten ist durch
Stundenlohnnachweise gemäß VOB/B nachzuweisen. Die
Stundenlohnnachweise sind der Bauüberwachung täglich
zur Bestätigung vorzulegen.

Abrechnungseinheit: Stunde (h)

Abgerechnet werden die tatsächlich geleisteten und von
der Bauüberwachung bestätigten Arbeitsstunden.
Menge: 2,000 h

**01.08.20 Pumpe bis 2 kW, einschl. Zubehör mit Bedienungspersonal**
*** Stundenlohnarbeiten
Schmutzwasserpumpe einschließlich Zubehör und
Bedienpersonal auf Anordnung der Bauüberwachung im
Stundenlohn einsetzen.

Als Einheitspreis ist der Verrechnungssatz für eine
Schmutzwasserpumpe mit einer Antriebsleistung bis 2 kW
einschließlich sämtlicher erforderlicher Nebenaggregate
und Bedienpersonal einzusetzen.

Die Bereitstellung der Pumpe auf der Baustelle ist mit
der Baustelleneinrichtung abgegolten und wird nicht
gesondert vergütet.

Der Verrechnungssatz umfasst sämtliche Aufwendungen für
den Einsatz, insbesondere:

Vorhaltung der Schmutzwasserpumpe einschließlich
Zubehör,
Betriebsstoffe und Energie,
Bedienpersonal,
Wartung und Verschleiß,
sämtliche Zuschläge,
alle sonstigen für den ordnungsgemäßen Betrieb
erforderlichen Nebenleistungen.

Die Ausführung ist durch Stundenlohnnachweise gemäß
VOB/B nachzuweisen. Die Stundenlohnnachweise sind der
Bauüberwachung täglich zur Bestätigung vorzulegen.

Abrechnungseinheit: Stunde (h)

Abgerechnet werden die tatsächlich geleisteten und von
der Bauüberwachung bestätigten Betriebsstunden der
Schmutzwasserpumpe.
Menge: 1,000 h

#### Titel 01.09 Sonstige Arbeiten

**01.09.5 Massen- und Rechnungszusammenstellung Buchsweilerstraße**
Führen und Fortschreiben der Massen- und
Rechnungszusammenstellung in der vom Auftraggeber zur
Verfügung gestellten Excel-Datei für die Arbeiten in
der Buchsweilerstraße.

Die Excel-Vorlage wird dem Auftragnehmer zu Baubeginn
übergeben. Der Auftragnehmer hat die Tabelle während
der gesamten Bauausführung fortlaufend zu pflegen und
sämtliche prüffähigen Aufmaßdaten zeitnah einzupflegen.

Die Massen- und Rechnungszusammenstellung ist jeder
Abschlagsrechnung sowie der Schlussrechnung in
digitaler Form (Excel-Format) beizufügen und dem
Auftraggeber zu übergeben.

Mit dem Einheitspreis sind sämtliche Nebenleistungen
abgegolten. Hierzu gehören insbesondere:

Übernahme der bereitgestellten Excel-Vorlage,
fortlaufende Pflege und Aktualisierung der Tabelle,
Eintragung sämtlicher Aufmaß- und Abrechnungsdaten,
Plausibilitätsprüfung der eingetragenen Mengen,
Übergabe der aktuellen Excel-Datei zu jeder
Abschlagsrechnung sowie zur Schlussrechnung.

Maßgeblich ist die jeweils zuletzt vom Auftraggeber
freigegebene Excel-Vorlage.

Abrechnungseinheit: Bauabschnitt (BA)

Abgerechnet wird je vollständig bearbeitetem
Bauabschnitt der Buchsweilerstraße.
Menge: 6,000 St

**01.09.10 Massen- und Rechnungszusammenstellung Friedhofstraße**
Führen und Fortschreiben der Massen- und
Rechnungszusammenstellung in der vom Auftraggeber zur
Verfügung gestellten Excel-Datei für die Arbeiten in
der Friedhofstraße.

Die Excel-Vorlage wird dem Auftragnehmer zu Baubeginn
übergeben. Der Auftragnehmer hat die Tabelle während
der gesamten Bauausführung fortlaufend zu pflegen und
sämtliche prüffähigen Aufmaßdaten zeitnah einzupflegen.

Die Massen- und Rechnungszusammenstellung ist jeder
Abschlagsrechnung sowie der Schlussrechnung in
digitaler Form (Excel-Format) beizufügen und dem
Auftraggeber zu übergeben.

Mit dem Einheitspreis sind sämtliche Nebenleistungen
abgegolten. Hierzu gehören insbesondere:

Übernahme der bereitgestellten Excel-Vorlage,
fortlaufende Pflege und Aktualisierung der Tabelle,
Eintragung sämtlicher Aufmaß- und Abrechnungsdaten,
Plausibilitätsprüfung der eingetragenen Mengen,
Übergabe der aktuellen Excel-Datei zu jeder
Abschlagsrechnung sowie zur Schlussrechnung.

Maßgeblich ist die jeweils zuletzt vom Auftraggeber
freigegebene Excel-Vorlage.

Abrechnungseinheit: Bauabschnitt (BA)

Abgerechnet wird je vollständig bearbeitetem
Bauabschnitt der Friedhofstraße.
Menge: 2,000 St

**01.09.15 Massen- und Rechnungszusammenstellung Lembergerstr./Windig Höhe**
Führen und Fortschreiben der Massen- und
Rechnungszusammenstellung in der vom Auftraggeber zur
Verfügung gestellten Excel-Datei für die Arbeiten in
der Lemberger Straße / Windig Höhe.

Die Excel-Vorlage wird dem Auftragnehmer zu Baubeginn
übergeben. Der Auftragnehmer hat die Tabelle während
der gesamten Bauausführung fortlaufend zu pflegen und
sämtliche prüffähigen Aufmaßdaten zeitnah einzupflegen.

Die Massen- und Rechnungszusammenstellung ist jeder
Abschlagsrechnung sowie der Schlussrechnung in
digitaler Form (Excel-Format) beizufügen und dem
Auftraggeber zu übergeben.

Mit dem Einheitspreis sind sämtliche Nebenleistungen
abgegolten. Hierzu gehören insbesondere:

Übernahme der bereitgestellten Excel-Vorlage,
fortlaufende Pflege und Aktualisierung der Tabelle,
Eintragung sämtlicher Aufmaß- und Abrechnungsdaten,
Plausibilitätsprüfung der eingetragenen Mengen,
Übergabe der aktuellen Excel-Datei zu jeder
Abschlagsrechnung sowie zur Schlussrechnung.

Maßgeblich ist die jeweils zuletzt vom Auftraggeber
freigegebene Excel-Vorlage.

Abrechnungseinheit: Bauabschnitt (BA)

Abgerechnet wird je vollständig bearbeitetem
Bauabschnitt der Lemberger Straße / Windig Höhe.
Menge: 9,000 St

**01.09.20 Massen- und Rechnungszusammenstellung Luisenstraße**
Führen und Fortschreiben der Massen- und
Rechnungszusammenstellung in der vom Auftraggeber zur
Verfügung gestellten Excel-Datei für die Arbeiten in
der Lusienstraße

Die Excel-Vorlage wird dem Auftragnehmer zu Baubeginn
übergeben. Der Auftragnehmer hat die Tabelle während
der gesamten Bauausführung fortlaufend zu pflegen und
sämtliche prüffähigen Aufmaßdaten zeitnah einzupflegen.

Die Massen- und Rechnungszusammenstellung ist jeder
Abschlagsrechnung sowie der Schlussrechnung in
digitaler Form (Excel-Format) beizufügen und dem
Auftraggeber zu übergeben.

Mit dem Einheitspreis sind sämtliche Nebenleistungen
abgegolten. Hierzu gehören insbesondere:

Übernahme der bereitgestellten Excel-Vorlage,
fortlaufende Pflege und Aktualisierung der Tabelle,
Eintragung sämtlicher Aufmaß- und Abrechnungsdaten,
Plausibilitätsprüfung der eingetragenen Mengen,
Übergabe der aktuellen Excel-Datei zu jeder
Abschlagsrechnung sowie zur Schlussrechnung.

Maßgeblich ist die jeweils zuletzt vom Auftraggeber
freigegebene Excel-Vorlage.

Abrechnungseinheit: Bauabschnitt (BA)

Abgerechnet wird je vollständig bearbeitetem
Bauabschnitt der Lusienstraße
Menge: 3,000 St

**01.09.25 Massen- und Rechnungszusammenstellung Tuchbleichstraße**
Führen und Fortschreiben der Massen- und
Rechnungszusammenstellung in der vom Auftraggeber zur
Verfügung gestellten Excel-Datei für die Arbeiten in
der Tuchbleichstraße

Die Excel-Vorlage wird dem Auftragnehmer zu Baubeginn
übergeben. Der Auftragnehmer hat die Tabelle während
der gesamten Bauausführung fortlaufend zu pflegen und
sämtliche prüffähigen Aufmaßdaten zeitnah einzupflegen.

Die Massen- und Rechnungszusammenstellung ist jeder
Abschlagsrechnung sowie der Schlussrechnung in
digitaler Form (Excel-Format) beizufügen und dem
Auftraggeber zu übergeben.

Mit dem Einheitspreis sind sämtliche Nebenleistungen
abgegolten. Hierzu gehören insbesondere:

Übernahme der bereitgestellten Excel-Vorlage,
fortlaufende Pflege und Aktualisierung der Tabelle,
Eintragung sämtlicher Aufmaß- und Abrechnungsdaten,
Plausibilitätsprüfung der eingetragenen Mengen,
Übergabe der aktuellen Excel-Datei zu jeder

Maßgeblich ist die jeweils zuletzt vom Auftraggeber
freigegebene Excel-Vorlage. Abschlagsrechnung sowie zur
Schlussrechnung.

Abrechnungseinheit: Bauabschnitt (BA)

Abgerechnet wird je vollständig bearbeitetem
Bauabschnitt der Tuchbleichstraße.
Menge: 6,000 St

**01.09.30 SSD Festplatte zum Datenaustausch**
Liefern von zwei externen SSD-Festplatten zur
Datensicherung und zum Datenaustausch. Die Festplatten
verbleiben nach Abschluss der Maßnahme im Eigentum des
Auftraggebers.

Mindestanforderungen je Festplatte:

Festplattentyp: SSD
Bauart: extern
Speicherkapazität: mindestens 1 TB
Anschluss: mindestens USB 3.0

Die Lieferung hat einschließlich aller für den Betrieb
erforderlichen Anschluss- und Verbindungskabel zu
erfolgen.

Mit dem Einheitspreis sind sämtliche Nebenleistungen
abgegolten. Hierzu gehören insbesondere:

Lieferung von zwei externen SSD-Festplatten,
Lieferung sämtlicher erforderlicher Anschluss- und
Verbindungskabel,
transportsichere Verpackung,
Versand- und Portokosten,
Übergabe an den Auftraggeber.

Beide Datenträger sind vollständig und mit identischem
Datenbestand zu übergeben.

Abrechnungseinheit: Stück (St)
Menge: 2,000 St

**01.09.35 Gewährleisten der Müll- und Wertstoffabfuhr**
Während einer für die Bauausführung erforderlichen
Vollsperrung ist die ordnungsgemäße Müll- und
Wertstoffentsorgung für die betroffenen Anlieger
sicherzustellen.

Kann das Entsorgungsfahrzeug die Bereitstellungsorte
vor den Grundstücken aufgrund der Bauarbeiten nicht
erreichen, sind sämtliche Abfall- und Wertstoffbehälter
sowie zur Abholung bereitgestellte Abfälle in
Abstimmung mit dem zuständigen Entsorgungsunternehmen
durch den Auftragnehmer zum nächstmöglichen, für das
Entsorgungsfahrzeug erreichbaren Bereitstellungsplatz
zu transportieren und nach der Entleerung wieder an
ihren ursprünglichen Standort zurückzubringen.

Dies gilt insbesondere für:

Restmüllbehälter,
Bioabfallbehälter,
Papierbehälter,
Wertstoffbehälter und Wertstoffsäcke,
Sperrmüll

Der Baubeginn sowie der Zeitraum der Vollsperrung sind
dem zuständigen Entsorgungsunternehmen rechtzeitig
durch den Auftragnehmer mitzuteilen und mit diesem
abzustimmen.

Die Position gilt ausschließlich für Bauabschnitte, in
denen eine Vollsperrung eingerichtet wird.

Mit dem Einheitspreis sind sämtliche Nebenleistungen
abgegolten. Hierzu gehören insbesondere:

Abstimmung mit dem Entsorgungsunternehmen,
Information über Baubeginn und Dauer der Vollsperrung,
Transport der Abfall- und Wertstoffbehälter zum
Bereitstellungsplatz und zurück,
Bereitstellung des erforderlichen Personals und der
Transportmittel,
sämtliche Warte-, Wege- und Nebenzeiten.

Klarstellen, dass eine mehrfache Einrichtung innerhalb
desselben Bauabschnitts keine zusätzliche Vergütung
auslöst, sofern keine Leistungsänderung angeordnet
wird.

Abrechnungseinheit: Bauabschnitt (BA)

Abgerechnet wird je Bauabschnitt mit eingerichteter
Vollsperrung.
Menge: 3,000 St

USt %: 19,00
